# VIVERO2_EVM

- Propiedad del archivo: SOFT S.A.
- Formato: FIEBDC-3/2002
- Programa: Presto 10.06
- Fecha de los precios: 09/06/2015
- Divisa: EUR
- Código: VIVERO2_EVM (15/05/2006)
Importe: 1038510.66

## 1 ACTUACIONES PREVIAS (03/07/2014)
Importe: 12145.86

### 1.1 DEMOLICIONES (03/07/2014)
Importe: 3267.68

**1.1.1** m² Demolición tabique bloque horm. 15 a 25 cm (03/07/2014)
73.5 m² × 8.31 = 610.79
Demolición tabique de bloque hueco de hormigón, desde 15 a 25 cm de espesor, con martillo eléctrico, incluso limpieza y acopio de escombros a pie de obra.

| Código | Ud | Descripción | Rendimiento | Precio | Importe |
|---|---|---|---|---|---|
| M01A0030 | h | Peón (mano de obra) | 0.5 | 13.16 | 6.58 |
| QBC0010 | h | Martillo eléctrico manual picador. (maquinaria) | 0.3 | 4.98 | 1.49 |
| %0.03 | % | Costes indirectos (03/07/2014) | 3 % | 8.07 | 0.24 |
|  |  | Total |  |  | 8.31 |

**1.1.2** ud Arranque carpintería de cualquier tipo. (03/07/2014)
7 ud × 9.58 = 67.06
Arranque carpintería de cualquier tipo en tabiques, con o sin recuperación, incluso cerco, hojas y tapajuntas, con superficie de hueco < 5,0 m², por medios manuales, incluso limpieza, apilado y acopio de material a pie de obra.

| Código | Ud | Descripción | Rendimiento | Precio | Importe |
|---|---|---|---|---|---|
| M01A0030 | h | Peón | 0.5 | 13.16 | 6.58 |
| M01A0020 | h | Oficial segunda (mano de obra) | 0.2 | 13.58 | 2.72 |
| %0.03 | % | Costes indirectos | 3 % | 9.30 | 0.28 |
|  |  | Total |  |  | 9.58 |

**1.1.3** ud Levantado de canalizaciones eléctricas. (03/07/2014)
1 ud × 137.97 = 137.97
Levantado de canalizaciones eléctricas de una vivienda de hasta 100 m², por medios manuales, incluso desmontaje de lineas y mecanismos, limpieza y acopio de escombros a pie de obra.

| Código | Ud | Descripción | Rendimiento | Precio | Importe |
|---|---|---|---|---|---|
| M01A0010 | h | Oficial primera (mano de obra) | 3.5 | 13.83 | 48.41 |
| M01A0030 | h | Peón | 6.5 | 13.16 | 85.54 |
| %0.03 | % | Costes indirectos | 3 % | 133.95 | 4.02 |
|  |  | Total |  |  | 137.97 |

**1.1.4** ud Levantado de inodoro. (03/07/2014)
3 ud × 9.61 = 28.83
Levantado de inodoro, incluso limpieza y acopio de escombros a pie de obra.

| Código | Ud | Descripción | Rendimiento | Precio | Importe |
|---|---|---|---|---|---|
| M01A0030 | h | Peón | 0.4 | 13.16 | 5.26 |
| M01A0020 | h | Oficial segunda | 0.3 | 13.58 | 4.07 |
| %0.03 | % | Costes indirectos | 3 % | 9.33 | 0.28 |
|  |  | Total |  |  | 9.61 |

**1.1.5** ud Levantado de lavabo y grifería. (03/07/2014)
2 ud × 9.61 = 19.22
Levantado de lavabo y equipo de grifería, incluso limpieza y acopio de escombros a pie de obra.

| Código | Ud | Descripción | Rendimiento | Precio | Importe |
|---|---|---|---|---|---|
| M01A0030 | h | Peón | 0.4 | 13.16 | 5.26 |
| M01A0020 | h | Oficial segunda | 0.3 | 13.58 | 4.07 |
| %0.03 | % | Costes indirectos | 3 % | 9.33 | 0.28 |
|  |  | Total |  |  | 9.61 |

**1.1.6** m² Demolición alicatado de azulejos. (03/07/2014)
121.62 m² × 5.52 = 671.34
Demolición de alicatado de paramentos, con martillo eléctrico manual, incluso limpieza y acopio de escombros a pie de obra.

| Código | Ud | Descripción | Rendimiento | Precio | Importe |
|---|---|---|---|---|---|
| M01A0030 | h | Peón | 0.35 | 13.16 | 4.61 |
| QBC0010 | h | Martillo eléctrico manual picador. | 0.15 | 4.98 | 0.75 |
| %0.03 | % | Costes indirectos | 3 % | 5.36 | 0.16 |
|  |  | Total |  |  | 5.52 |

**1.1.7** m² Demolición solado de baldosas cerám. terrazos .. (03/07/2014)
170.97 m² × 8.14 = 1391.70
Demolición de solado de baldosa hidráulica, terrazo o cerámica y rodapié, por medios manuales, incluso retirada de atezado, limpieza y acopio de escombros a pie de obra.

| Código | Ud | Descripción | Rendimiento | Precio | Importe |
|---|---|---|---|---|---|
| M01A0030 | h | Peón | 0.6 | 13.16 | 7.90 |
| %0.03 | % | Costes indirectos | 3 % | 7.90 | 0.24 |
|  |  | Total |  |  | 8.14 |

| Medición | Uds. | Largo | Ancho | Parcial |
|---|---|---|---|---|
| zona estructura hormigon | 1 | 10 | 15 | 150.00 |
| baño nivel 0 | 1 | 5.31 | 3.95 | 20.97 |
| Total |  |  |  | 170.97 |

**1.1.8** m² Demolición pavim. horm. masa 10 cm espesor medios mecánicos. (03/07/2014)
20.79 m² × 4.54 = 94.39
Demolición de pavimento de hormigón en masa de hasta 10 cms. de espesor por medios mecánicos, incluso acopio de escombros junto al lugar de carga.

| Código | Ud | Descripción | Rendimiento | Precio | Importe |
|---|---|---|---|---|---|
| M01A0030 | h | Peón | 0.1 | 13.16 | 1.32 |
| QAA0020 | h | Retroexcavadora 72 kW (maquinaria) | 0.1 | 30.92 | 3.09 |
| %0.03 | % | Costes indirectos | 3 % | 4.41 | 0.13 |
|  |  | Total |  |  | 4.54 |

**1.1.9** ud Demolición de escalera metálica existente (03/07/2014)
1 ud × 246.38 = 246.38

| Código | Ud | Descripción | Rendimiento | Precio | Importe |
|---|---|---|---|---|---|
| M01A0030 | h | Peón | 8 | 13.16 | 105.28 |
| ALQTIJ | H | ALQUILER DE TIJERA HASTA 12M (material; 06/10/2014) | 8 | 16.74 | 133.92 |
| %0.03 | % | Costes indirectos | 3 % | 239.20 | 7.18 |
|  |  | Total |  |  | 246.38 |

### 1.2 ESTUDIO SUBSUELO BAJO SOLERA EXISTENTE (03/07/2014)
Importe: 8878.18

**1.2.1** m³ Demolición losa cimentac. horm. armado. (03/07/2014)
7.2 m³ × 133.94 = 964.37
Demolición de losa de cimentación de hormigón armado, ejecutada por medios mecánicos, i/ recogida y acopio de escombros junto al lugar de carga y medios auxiliares. Medido el volumen inicial a demoler.

| Código | Ud | Descripción | Rendimiento | Precio | Importe |
|---|---|---|---|---|---|
| M01A0020 | h | Oficial segunda | 0.6 | 13.58 | 8.15 |
| M01A0030 | h | Peón | 6.4 | 13.16 | 84.22 |
| QBB0010 | h | Compresor caudal 2,5 m³/m 2 martillos. (maquinaria) | 3.25 | 11.59 | 37.67 |
| %0.03 | % | Costes indirectos | 3 % | 130.04 | 3.90 |
|  |  | Total |  |  | 133.94 |

**1.2.2** ud Implantación y retirada de equipo de sondeo
1 ud × 292.23 = 292.23
Implantación del equipo de sondeo en el área de trabajo y retirada del mismo con su equipo auxiliar.

| Código | Ud | Descripción | Rendimiento | Precio | Importe |
|---|---|---|---|---|---|
| E12A0320 | ud | Implant. y retirada de equipo sondeo (material) | 1 | 292.23 | 292.23 |
|  |  | Total |  |  | 292.23 |

**1.2.3** ud Traslado e implantación del equipo para pruebas de carga
3 ud × 64 = 192.00
Traslado e implantación del equipo para pruebas de carga en para edificación.

| Código | Ud | Descripción | Rendimiento | Precio | Importe |
|---|---|---|---|---|---|
| E12A0160 | ud | Traslado e implant. equipo p/prueba carga (material) | 1 | 64 | 64.00 |
|  |  | Total |  |  | 64 |

**1.2.4** m Perforación de terrenos hasta 12 m de profundidad, en suelos
9 m × 94 = 846.00
Perforación de terrenos hasta 12 m de profundidad, en suelos, mediante sonda rotativa, con toma de testigos.

| Código | Ud | Descripción | Rendimiento | Precio | Importe |
|---|---|---|---|---|---|
| E12A0290 | m | Perfor. terrenos <=12 m c/sonda rot. suelos (material) | 1 | 94 | 94.00 |
|  |  | Total |  |  | 94 |

**1.2.5** m Perforación de terrenos hasta 12 m de profundidad, en rocas
9 m × 93 = 837.00
Perforación de terrenos hasta 12 m de profundidad, en rocas, mediante sonda rotativa, con toma de testigos.

| Código | Ud | Descripción | Rendimiento | Precio | Importe |
|---|---|---|---|---|---|
| E12A0300 | m | Perfor. terrenos <=12 m c/sonda rot. rocas (material) | 1 | 93 | 93.00 |
|  |  | Total |  |  | 93 |

**1.2.6** m Perforación de terrenos hasta 12 m de profundidad, en graveras
9 m × 115 = 1035.00
Perforación de terrenos hasta 12 m de profundidad, en graveras, mediante sonda rotativa, con toma de testigos.

| Código | Ud | Descripción | Rendimiento | Precio | Importe |
|---|---|---|---|---|---|
| E12A0310 | m | Perfor. terrenos <=12 m c/sonda rot. graveras (material) | 1 | 115 | 115.00 |
|  |  | Total |  |  | 115 |

**1.2.7** ud Apertura y descripción de muestra de suelo inalterada
3 ud × 12 = 36.00

| Código | Ud | Descripción | Rendimiento | Precio | Importe |
|---|---|---|---|---|---|
| E12A0010 | ud | Apertura y descripc. muestra suelo inalterada (material) | 1 | 12 | 12.00 |
|  |  | Total |  |  | 12 |

**1.2.8** ud Determinación de los límites de Atterberg
3 ud × 68 = 204.00
Determinación de los límites de Atterberg (límite líquido, límite plástico, índice de plasticidad y clasificación según Casagrande), s/ norma UNE 103103 y 103104

| Código | Ud | Descripción | Rendimiento | Precio | Importe |
|---|---|---|---|---|---|
| E12A0020 | ud | Determinación límites de Atterberg (material) | 1 | 68 | 68.00 |
|  |  | Total |  |  | 68 |

**1.2.9** ud Determinación del límite de retracción de un terreno
3 ud × 34 = 102.00
Determinación del límite de retracción de un terreno, s/ norma UNE 103108.

| Código | Ud | Descripción | Rendimiento | Precio | Importe |
|---|---|---|---|---|---|
| E12A0030 | ud | Determinación del límite de retracción s/ UNE 103108 (material) | 1 | 34 | 34.00 |
|  |  | Total |  |  | 34 |

**1.2.10** ud Análisis granulométrico de un suelo por tamizado
3 ud × 58.25 = 174.75
Ensayo para análisis granulométrico de un suelo por tamizado, según UNE 103101.

| Código | Ud | Descripción | Rendimiento | Precio | Importe |
|---|---|---|---|---|---|
| E12A0040 | ud | Análisis granulométrico suelo por tamizado (material) | 1 | 58.25 | 58.25 |
|  |  | Total |  |  | 58.25 |

**1.2.11** ud Determinación de la densidad aparente seca de un suelo
3 ud × 15 = 45.00
Determinación de la densidad aparente de un suelo en estado seco, según norma UNE 103301.

| Código | Ud | Descripción | Rendimiento | Precio | Importe |
|---|---|---|---|---|---|
| E12A0050 | ud | Determinación densidad aparente seca de un suelo (material) | 1 | 15 | 15.00 |
|  |  | Total |  |  | 15 |

**1.2.12** ud Determinación del cambio potencial de volumen de un suelo
3 ud × 62 = 186.00
Determinación del cambio potencial de volumen de un suelo por el método de Lambe (ensayo de hinchamiento), s/ norma UNE 103600.

| Código | Ud | Descripción | Rendimiento | Precio | Importe |
|---|---|---|---|---|---|
| E12A0060 | ud | Determinación cambio potencial volumen (material) | 1 | 62 | 62.00 |
|  |  | Total |  |  | 62 |

**1.2.13** ud Ensayo p/determinación índice "Equivalente de arena" de un suelo
3 ud × 58.25 = 174.75
Ensayo para determinación del índice "Equivalente de arena" (contenido en arcilla) de un suelo, según UNE 103109.

| Código | Ud | Descripción | Rendimiento | Precio | Importe |
|---|---|---|---|---|---|
| E12A0070 | ud | Ensayo p/determinación índice "Equivalente de arena" de un suelo (material) | 1 | 58.25 | 58.25 |
|  |  | Total |  |  | 58.25 |

**1.2.14** ud Determinación cuantitativa contenido sulfatos solubles de un suelo
3 ud × 75 = 225.00
Determinación cuantitativa del contenido en sulfatos solubles de un suelo, según UNE 103201.

| Código | Ud | Descripción | Rendimiento | Precio | Importe |
|---|---|---|---|---|---|
| E12A0080 | ud | Determinación cuantitativa contenido sulfatos solubles de un suelo (material) | 1 | 75 | 75.00 |
|  |  | Total |  |  | 75 |

**1.2.15** ud Ensayo p/determinación contenido en materia orgánica de un suelo
3 ud × 46.6 = 139.80
Ensayo para determinación del contenido en materia orgánica de un suelo, por el método del permanganato potásico, según UNE 103204.

| Código | Ud | Descripción | Rendimiento | Precio | Importe |
|---|---|---|---|---|---|
| E12A0090 | ud | Ensayo p/determinación contenido en materia orgánica de un suelo (material) | 1 | 46.6 | 46.60 |
|  |  | Total |  |  | 46.6 |

**1.2.16** ud Ensayo p/determinación del valor del pH de un suelo
3 ud × 32.04 = 96.12
Ensayo para determinación del valor del pH de un suelo, según UNE 77305.

| Código | Ud | Descripción | Rendimiento | Precio | Importe |
|---|---|---|---|---|---|
| E12A0100 | ud | Ensayo p/determinación del valor del pH de un suelo (material) | 1 | 32.04 | 32.04 |
|  |  | Total |  |  | 32.04 |

**1.2.17** ud Ensayo de carga con placa en un terreno.
3 ud × 442.72 = 1328.16
Ensayo de carga con placa en un terreno, determinando sus asientos o deformaciones y la capacidad portante. Incluye cada unidad de ensayo y el cambio entre puntos del terreno. La tensión máxima de carga en el terreno es de 12 kg/cm².

| Código | Ud | Descripción | Rendimiento | Precio | Importe |
|---|---|---|---|---|---|
| E12A0190 | ud | Ensayo de carga con placa en un terreno, determinando sus asientos o deformaciones y la capacidad portante. Incluye cada unidad de ensayo y el cambio entre puntos del terreno. La tensión máxima de carga en el terreno es de 12 kg/cm². (material) | 1 | 442.72 | 442.72 |
|  |  | Total |  |  | 442.72 |

**1.2.18** ud Informe geotecnico suscrito por tecnico competente (11/08/2015)
1 ud × 2000 = 2000.00

| Código | Ud | Descripción | Rendimiento | Precio | Importe |
|---|---|---|---|---|---|
| E99.D0202D18 | ud | Informe geotecnico suscrito por tecnico competente (11/08/2015) | 1 | 2000 | 2000.00 |
|  |  | Total |  |  | 2000 |

## 2 CIMENTACION (17/06/2008)
Importe: 7180.46

**2.1** m² Hormigón masa limpieza fck 15 N/mm², e=10 cm (03/07/2012)
24 m² × 11.61 = 278.64
Hormigón en masa de limpieza y nivelación, con hormigón de fck=15 N/mm², de 10 cm de espesor medio, en base de cimentaciones, incluso elaboración, puesta en obra, curado y nivelación de la superficie. Según C.T.E. DB SE y DB SE-C.

| Código | Ud | Descripción | Rendimiento | Precio | Importe |
|---|---|---|---|---|---|
| M01A0030 | h | Peón | 0.16 | 13.16 | 2.11 |
| A03A0030 | m³ | Hormigón en masa de fck= 15 N/mm² (material; 03/07/2012) | 0.1 | 91.32 | 9.13 |
| E01E0010 | m³ | Agua (material) | 0.015 | 1.84 | 0.03 |
| %0.03 | % | Costes indirectos | 3 % | 11.27 | 0.34 |
|  |  | Total |  |  | 11.61 |

**2.2** m³ Horm.armado zapatas aisladas HA-30/B/20/IIIa, B500S. (28/03/2009)
12 m³ × 223.39 = 2680.68
Hormigón armado en zapatas aisladas, HA-30/B/20/IIIa, armado con 40 kg/m³ de acero B 500 S, incluso elaboración, encofrado con una cuantía de 3 m²/m³, desencofrado, colocación de las armaduras, separadores, puesta en obra, vertido, vibrado y curado, s/EHE-08 y C.T.E. DB SE y DB SE-C.

| Código | Ud | Descripción | Rendimiento | Precio | Importe |
|---|---|---|---|---|---|
| M01A0010 | h | Oficial primera | 0.5 | 13.83 | 6.92 |
| M01A0030 | h | Peón | 0.5 | 13.16 | 6.58 |
| E01HCC0060 | m³ | Horm prep HA-30/B/20/IIIa (material; 28/03/2009) | 1.02 | 87.42 | 89.17 |
| A04A0020 | kg | Acero corrugado B 500 S, elaborado y colocado. (material) | 40 | 1.34 | 53.60 |
| A05AA0020 | m² | Encofrado y desencofrado de zapatas. (material) | 3 | 19.26 | 57.78 |
| QBA0010 | h | Vibrador eléctrico (maquinaria) | 0.3 | 6.45 | 1.94 |
| E01E0010 | m³ | Agua | 0.045 | 1.84 | 0.08 |
| E13DA0150 | ud | Separ hormigón r 40-50 mm uso universal (material) | 9 | 0.09 | 0.81 |
| %0.03 | % | Costes indirectos | 3 % | 216.88 | 6.51 |
|  |  | Total |  |  | 223.39 |

**2.3** m² Fábrica bl.hueco de 6x25x50 cm (28/04/2010)
48 m² × 16.64 = 798.72
Fábrica de bloques huecos de hormigón vibrado de 6 cm de espesor (6x25x50), con marcado CE, categoría I según UNE-EN 771-3, recibidos con mortero industrial M 2,5, con marcado CE s/UNE-EN 998-2, incluso replanteo, aplomado, nivelado, humedecido, grapas metálicas de unión a la estructura, ejecución de jambas y encuentros y parte proporcional de armadura de refuerzo de acero B 400 S.

| Código | Ud | Descripción | Rendimiento | Precio | Importe |
|---|---|---|---|---|---|
| M01A0010 | h | Oficial primera | 0.3 | 13.83 | 4.15 |
| M01A0030 | h | Peón | 0.3 | 13.16 | 3.95 |
| E10AB0070 | ud | Bloque de hormigón de áridos de picón 6x25x50 cm, CE cat. I (material) | 8.4 | 0.78 | 6.55 |
| A02A0120 | m³ | Mortero industrial M 2,5 (material; 28/04/2010) | 0.007 | 170.26 | 1.19 |
| E10CB0010 | m | Fleje metálico perforado. (material) | 0.5 | 0.16 | 0.08 |
| A04A0010 | kg | Acero corrugado B 400 S, elaborado y colocado. (material) | 0.15 | 1.33 | 0.20 |
| E31CD0030 | ud | Andamio para interiores verticales. (material) | 0.001 | 27.05 | 0.03 |
| %0.03 | % | Costes indirectos | 3 % | 16.15 | 0.48 |
|  |  | Total |  |  | 16.64 |

**2.4** m² Fábrica bl.hueco sencillo 25x25x50 cm (28/04/2010)
42.25 m² × 30.38 = 1283.56
Fábrica de bloques huecos de hormigón vibrado de 25 cm de espesor (25x25x50), con marcado CE, categoría I según UNE-EN 771-3, recibidos con mortero industrial M 2,5, con marcado CE s/UNE-EN 998-2, incluso aplomado, replanteo, nivelado, humedecido del bloque, grapas metálicas de unión a la estructura, ejecución de jambas y encuentros y parte proporcional de refuerzo de esquinas y cruces con acero B 400 S.

| Código | Ud | Descripción | Rendimiento | Precio | Importe |
|---|---|---|---|---|---|
| M01A0010 | h | Oficial primera | 0.5 | 13.83 | 6.92 |
| M01A0030 | h | Peón | 0.5 | 13.16 | 6.58 |
| E10AB0010 | ud | Bloque de hormigón de áridos de picón 25x25x50 cm, CE cat. I (material) | 8.4 | 1.36 | 11.42 |
| A02A0120 | m³ | Mortero industrial M 2,5 | 0.025 | 170.26 | 4.26 |
| E10CB0010 | m | Fleje metálico perforado. | 0.5 | 0.16 | 0.08 |
| A04A0010 | kg | Acero corrugado B 400 S, elaborado y colocado. | 0.15 | 1.33 | 0.20 |
| E31CD0030 | ud | Andamio para interiores verticales. | 0.001 | 27.05 | 0.03 |
| %0.03 | % | Costes indirectos | 3 % | 29.49 | 0.88 |
|  |  | Total |  |  | 30.38 |

**2.5** m² Fábrica bl.hueco sencillo 20x25x50 cm (28/04/2010)
6.35 m² × 24.64 = 156.46
Fábrica de bloques huecos de hormigón vibrado de 20 cm de espesor (20x25x50), con marcado CE, categoría I según UNE-EN 771-3, recibidos con mortero industrial M 2,5, con marcado CE s/UNE-EN 998-2, incluso, aplomado, nivelado, replanteo humedecido del bloque, grapas metálicas de unión a la estructura, ejecución de jambas y encuentros y parte proporcional de refuerzo con armaduras de acero B 400 S en esquinas y cruces.

| Código | Ud | Descripción | Rendimiento | Precio | Importe |
|---|---|---|---|---|---|
| M01A0010 | h | Oficial primera | 0.4 | 13.83 | 5.53 |
| M01A0030 | h | Peón | 0.4 | 13.16 | 5.26 |
| E10AB0020 | ud | Bloque de hormigón de áridos de picón 20x25x50 cm, CE cat. I (material) | 8.4 | 1.12 | 9.41 |
| A02A0120 | m³ | Mortero industrial M 2,5 | 0.02 | 170.26 | 3.41 |
| E10CB0010 | m | Fleje metálico perforado. | 0.5 | 0.16 | 0.08 |
| A04A0010 | kg | Acero corrugado B 400 S, elaborado y colocado. | 0.15 | 1.33 | 0.20 |
| E31CD0030 | ud | Andamio para interiores verticales. | 0.001 | 27.05 | 0.03 |
| %0.03 | % | Costes indirectos | 3 % | 23.92 | 0.72 |
|  |  | Total |  |  | 24.64 |

**2.6** ud Placa anclaje acero S 275 JR 500x500x30mm (17/06/2008)
24 ud × 82.6 = 1982.40
Placa de anclaje para cimentación realizada con chapa de acero laminado S 275 JR, de dimensiones 500x500x30 mm con cuatro patillas de acero corrugado B 400 S de D=20 mm y 50 cm de longitud, soldadas, incluso taladro central de D=50 mm, elaboración, montaje, p.p. piezas especiales, colocada y nivelada, según C.T.E. DB SE y DB SE-A.

| Código | Ud | Descripción | Rendimiento | Precio | Importe |
|---|---|---|---|---|---|
| M01B0010 | h | Oficial cerrajero (mano de obra) | 0.38 | 13.83 | 5.26 |
| M01B0020 | h | Ayudante cerrajero (mano de obra) | 0.38 | 13.16 | 5.00 |
| M01A0030 | h | Peón | 0.04 | 13.16 | 0.53 |
| E01ACAJ0050 | ud | Chapa acero laminado, 500x500x30 mm (material; 17/06/2008) | 1 | 65.19 | 65.19 |
| E01AA0130 | kg | Acero corrugado ø 20 mm, B 400 S, UNE 36068 (material) | 4.94 | 0.69 | 3.41 |
| E09F0020 | ud | p.p. pequeño material (electrodos, discos) (material) | 8 | 0.1 | 0.80 |
| %0.03 | % | Costes indirectos | 3 % | 80.19 | 2.41 |
|  |  | Total |  |  | 82.6 |

## 3 ESTRUCTURAS (17/06/2008)
Importe: 96554.49

**3.1** ml Pilar metálico 2 x UPN-140, S 275 JR (17/06/2008)
144 ml × 57.29 = 8249.76
Pilar metálico de h=6 m, realizado con perfil de acero laminado en caliente S 275 JR, UNE-EN 10025, tipo HEB, para naves industriales, incluído corte, elaboración en taller, soldadura, montaje, p.p. de piezas especiales y dos manos de imprimación antioxidante, según C.T.E. DB SE y DB SE-A y planos de estructura del Proyecto.

| Código | Ud | Descripción | Rendimiento | Precio | Importe |
|---|---|---|---|---|---|
| M01B0010 | h | Oficial cerrajero | 0.44 | 13.83 | 6.09 |
| M01B0020 | h | Ayudante cerrajero | 0.44 | 13.16 | 5.79 |
| E01ACAC0060 | kg | Perfil laminado 2 x UPN-140 (material; 17/06/2008) | 29 | 1.12 | 32.48 |
| E09F0020 | ud | p.p. pequeño material (electrodos, discos) | 30.68 | 0.1 | 3.07 |
| E35LAD0160 | l | Imprim fosfocromatante, Palverol Metal Primer (material) | 0.5 | 16.38 | 8.19 |
| %0.03 | % | Costes indirectos | 3 % | 55.62 | 1.67 |
|  |  | Total |  |  | 57.29 |

| Medición | Uds. | Largo | Alto | Parcial |
|---|---|---|---|---|
| P1 a P24 | 24 | 1 | 6 | 144.00 |
| Total |  |  |  | 144 |

**3.2** kg Acero S 275 JR laminado caliente, vigas, zunchos. (17/06/2008)
25312.76 kg × 3 = 75938.28
Acero S 275 JR, UNE-EN 10025, elaborado y colocado en vigas, zunchos, con perfiles laminados en caliente, incluso corte, soldadura, montaje, p.p. de piezas especiales y dos manos de imprimación antioxidante, según C.T.E. DB SE y DB SE-A y planos de estructura del Proyecto.

| Código | Ud | Descripción | Rendimiento | Precio | Importe |
|---|---|---|---|---|---|
| M01B0010 | h | Oficial cerrajero | 0.05 | 13.83 | 0.69 |
| M01B0020 | h | Ayudante cerrajero | 0.07 | 13.16 | 0.92 |
| E01ACAK0010 | kg | Acero perfil laminado HEB, UPN, IPE. (material; 17/06/2008) | 1.03 | 0.91 | 0.94 |
| E09F0020 | ud | p.p. pequeño material (electrodos, discos) | 2 | 0.1 | 0.20 |
| E35LAD0160 | l | Imprim fosfocromatante, Palverol Metal Primer | 0.01 | 16.38 | 0.16 |
| %0.03 | % | Costes indirectos | 3 % | 2.91 | 0.09 |
|  |  | Total |  |  | 3 |

**3.3** kg Acero S 275 JR laminado caliente en zanca de escalera (17/06/2008)
759.22 kg × 3 = 2277.66
Acero S 275 JR laminado caliente en zanca de escalera y planos de estructura del Proyecto.

| Código | Ud | Descripción | Rendimiento | Precio | Importe |
|---|---|---|---|---|---|
| M01B0010 | h | Oficial cerrajero | 0.05 | 13.83 | 0.69 |
| M01B0020 | h | Ayudante cerrajero | 0.07 | 13.16 | 0.92 |
| E01ACAK0010 | kg | Acero perfil laminado HEB, UPN, IPE. | 1.03 | 0.91 | 0.94 |
| E09F0020 | ud | p.p. pequeño material (electrodos, discos) | 2 | 0.1 | 0.20 |
| E35LAD0160 | l | Imprim fosfocromatante, Palverol Metal Primer | 0.01 | 16.38 | 0.16 |
| %0.03 | % | Costes indirectos | 3 % | 2.91 | 0.09 |
|  |  | Total |  |  | 3 |

| Medición | Uds. | Largo | Ancho | Parcial |
|---|---|---|---|---|
| Zanca de escalera: |  |  |  |  |
| Tramo nivel 0 al 1: |  |  |  |  |
| UPE-240 a 30.20 kg/ml | 1 | 12.57 | 30.2 | 379.61 |
| Tramo nivel 1 al 2: |  |  |  |  |
| UPE-240 a 30.20 kg/ml | 1 | 12.57 | 30.2 | 379.61 |
| Total |  |  |  | 759.22 |

**3.4** kg Acero S 275 JR laminado caliente en chapa en peldañeado y resto (17/06/2008)
3362.93 kg × 3 = 10088.79
Acero S 275 JR laminado caliente en chapa en peldañeado y resto según planos de estructura del Proyecto.

| Código | Ud | Descripción | Rendimiento | Precio | Importe |
|---|---|---|---|---|---|
| M01B0010 | h | Oficial cerrajero | 0.05 | 13.83 | 0.69 |
| M01B0020 | h | Ayudante cerrajero | 0.07 | 13.16 | 0.92 |
| E01ACAK0010 | kg | Acero perfil laminado HEB, UPN, IPE. | 1.03 | 0.91 | 0.94 |
| E09F0020 | ud | p.p. pequeño material (electrodos, discos) | 2 | 0.1 | 0.20 |
| E35LAD0160 | l | Imprim fosfocromatante, Palverol Metal Primer | 0.01 | 16.38 | 0.16 |
| %0.03 | % | Costes indirectos | 3 % | 2.91 | 0.09 |
|  |  | Total |  |  | 3 |

| Medición | Uds. | Largo | Ancho | Alto | Parcial |
|---|---|---|---|---|---|
| Peldaños de pletina de 10 mm a 78.50 kg/m2: |  |  |  |  |  |
| Tramo nivel 0 al 1: |  |  |  |  |  |
| Huellas | 15 | 1.2 | 0.44 | 78.5 | 621.72 |
| Contrahuellas | 16 | 1.2 | 0.17 | 78.5 | 256.22 |
| Tramo nivel 1 al 2: |  |  |  |  |  |
| Huellas | 15 | 1.2 | 0.44 | 78.5 | 621.72 |
| Contrahuellas | 16 | 1.2 | 0.17 | 78.5 | 256.22 |
| En zanca interior | 1 | 4.49 | 1.2 | 78.5 | 422.96 |
| En zanca exterior | 1 | 12.57 | 1.2 | 78.5 | 1184.09 |
| Total |  |  |  |  | 3362.93 |

## 4 PROTECCION PASIVA (03/07/2014)
Importe: 63927.52

**4.1** m2 Pintado ingnífugo de perfiles de acero con una capa de imp. y tres de acabado (03/07/2014)
800.72 m2 × 69.62 = 55746.13
Pintado ingnífugo de perfiles de acero con una capa de imp. y tres de acabado de pintura intumescente hasta 2.209 µm

| Código | Ud | Descripción | Rendimiento | Precio | Importe |
|---|---|---|---|---|---|
| M01B0090 | h | Oficial pintor (mano de obra) | 0.12 | 13.83 | 1.66 |
| M01B0100 | h | Ayudante pintor (mano de obra) | 0.12 | 13.16 | 1.58 |
| E35EA0110 | l | imprimacion (material; 11/08/2015) | 0.15 | 15.57 | 2.34 |
| E99.C04D0100 | kg | Pintura intumescente de proteccion estructural Intumex S1 o similar (11/08/2015) | 4 | 15 | 60.00 |
| ALQTIJ | H | ALQUILER DE TIJERA HASTA 12M | 0.12 | 16.74 | 2.01 |
| %0.03 | % | Costes indirectos | 3 % | 67.59 | 2.03 |
|  |  | Total |  |  | 69.62 |

| Medición | Uds. | Largo | Parcial |
|---|---|---|---|
| Medicion superficie de la nueva estructura |  |  |  |
| incluyendo las placas de anclaje de pilares | 1 | 800.72 | 800.72 |
| Total |  |  | 800.72 |

**4.2** m² m² de mortero ignífugo Igniver R-60 (03/07/2014)
234.76 m² × 34.85 = 8181.39
Protección frente al fuego de perfiles metálicos mediante proyeccion de mortero ignifugo Igniver, para una estabilidad al fuego R-60. Densidad 745 Kg/m³, coeficiente de conductividad térmica 0,22 W/mK.
Resistencia al fuego en min: 60 (1)
El espesor de yeso a aplicar viene determinado por el factor de forma del perfil que queramos proteger.
En este caso se ha tomado un espesor de yeso proyectado de 16 mm.

| Código | Ud | Descripción | Rendimiento | Precio | Importe |
|---|---|---|---|---|---|
| PPLC0 | kg | Mortero ignifugo Igniver (material; 13/08/2015) | 11.95 | 0.75 | 8.963 |
| PPLC-M01MP040 | h | Equipo de proyección Igniver (material; 13/08/2015) | 0.3 | 8.5 | 2.550 |
| OGENO01.0003 | h | Oficial primera (mano de obra; 16/08/2015) | 0.3 | 13.83 | 4.149 |
| OGENO01.0005 | h | Ayudante (mano de obra; 16/08/2015) | 0.3 | 13.16 | 3.948 |
| ALQTIJ | H | ALQUILER DE TIJERA HASTA 12M | 0.85 | 16.74 | 14.229 |
| %0.03 | % | Costes indirectos | 3 % | 33.839 | 1.015 |
|  |  | Total |  |  | 34.85 |

| Medición | Uds. | Largo | Ancho | Parcial |
|---|---|---|---|---|
| Estructura principal |  |  |  |  |
| Porticos existentes: |  |  |  |  |
| vigas a 4 caras: |  |  |  |  |
| IPN-550 a 1.787 m2/ml | 3 | 15 | 1.787 |  |
|  | 1 | 29.5 | 1.79 |  |
| viga HEB-160 a 2 caras a 0.459 m2/ml | 1 | 29.5 | 0.459 |  |
| Pilares fachada izquierda: |  |  |  |  |
| HEB-180 a 2 caras a 0.52 m2/ml | 7 | 8.32 | 0.52 |  |
| HEB-100 a 2 caras a 0.2835 m2/ml | 1 | 8.32 | 0.2835 |  |
| Pilares medianera derecha: |  |  |  |  |
| HEB-180 a 2 caras a 0.52 m2/ml | 3 | 8.32 | 0.52 |  |
| HEB-100 a 2 caras a 0.2835 m2/ml | 1 | 8.73 | 0.52 |  |
| Estructura de refuerzo portico exterior fachada izquierda: |  |  |  |  |
| HEB-100 a 4 caras a 0.567 m2/ml | 1 | 29.5 | 0.567 |  |
| HEB-100 a 4 caras a 0.567 m2/ml | 8 | 4.58 | 0.57 |  |
| Total |  |  |  | 234.76 |

## 5 ALBAÑILERIA (03/07/2012)
Importe: 22263.42

**5.1** m² Atezado picón 10 cm para colocación pavimentos. (03/07/2014)
188.76 m² × 6.36 = 1200.51
Atezado de picón de 10 cm de espesor para colocación de pavimentos.

| Código | Ud | Descripción | Rendimiento | Precio | Importe |
|---|---|---|---|---|---|
| M01A0030 | h | Peón | 0.35 | 13.16 | 4.61 |
| E01CD0010 | m³ | Picón fino avitolado/cribado (p/atezados...) (material) | 0.1 | 15.6 | 1.56 |
| %0.03 | % | Costes indirectos | 3 % | 6.17 | 0.19 |
|  |  | Total |  |  | 6.36 |

| Medición | Uds. | Largo | Ancho | Parcial |
|---|---|---|---|---|
| Nivel 0: |  |  |  |  |
| baños | 1 | 5.1 | 3.8 | 19.38 |
| nivel 1: |  |  |  |  |
| baños | 1 | 5.1 | 3.8 | 19.38 |
| Nivel 2: |  |  |  |  |
| zona estructura hormigon | 1 | 10 | 15 | 150.00 |
| Total |  |  |  | 188.76 |

**5.2** m² Enfosc preparación soportes p/alicatados. (03/07/2012)
133.59 m² × 11.81 = 1577.70
Enfoscado de preparación de soportes, para recibir alicatados, en paramentos verticales, con mortero 1:5 de cemento y arena.

| Código | Ud | Descripción | Rendimiento | Precio | Importe |
|---|---|---|---|---|---|
| M01A0010 | h | Oficial primera | 0.34 | 13.83 | 4.702 |
| M01A0030 | h | Peón | 0.34 | 13.16 | 4.474 |
| A02A0030 | m³ | Mortero 1:5 de cemento (material; 03/07/2012) | 0.02 | 102.65 | 2.053 |
| E37KB0030 | m² | Malla fibra vidrio impregnada PVC, 10x10 mm (precio medio) (material) | 0.07 | 3.03 | 0.212 |
| E31CD0030 | ud | Andamio para interiores verticales. | 0.001 | 27.05 | 0.027 |
| %0.03 | % | Costes indirectos | 3 % | 11.468 | 0.344 |
|  |  | Total |  |  | 11.81 |

| Medición | Uds. | Largo | Alto | Parcial |
|---|---|---|---|---|
| Nivel 0: |  |  |  |  |
| baños sobre bloque preexistente | 2 | 4 | 2.6 | 20.80 |
|  | 2 | 5 | 2.6 | 26.00 |
| Nivel 1: |  |  |  |  |
| baños sobre bloque preexistente | 2 | 4 | 2.6 | 20.80 |
|  | 2 | 5 | 2.6 | 26.00 |
| Nivel 2: |  |  |  |  |
| Espacio 26 | 1 | 4.41 | 2.7 | 11.91 |
| Baños | 1 | 5.4 | 2.7 | 14.58 |
|  | 1 | 5 | 2.7 | 13.50 |
| Total |  |  |  | 133.59 |

**5.3** m² Enfosc maestread fratasado vert inter.mort 1:3 (03/07/2012)
26.25 m² × 17.79 = 466.99
Enfoscado maestreado fratasado en paramentos verticales interiores con mortero 1:3 de cemento y arena, incluso p.p. de malla en juntas de fábrica y estructura, remate de huecos y aristas, limpieza y humedecido del soporte.

| Código | Ud | Descripción | Rendimiento | Precio | Importe |
|---|---|---|---|---|---|
| M01A0010 | h | Oficial primera | 0.55 | 13.83 | 7.61 |
| M01A0030 | h | Peón | 0.55 | 13.16 | 7.24 |
| A02A0010 | m³ | Mortero 1:3 de cemento (material; 03/07/2012) | 0.015 | 117.67 | 1.77 |
| E37KB0030 | m² | Malla fibra vidrio impregnada PVC, 10x10 mm (precio medio) | 0.2 | 3.03 | 0.61 |
| E31CD0030 | ud | Andamio para interiores verticales. | 0.001 | 27.05 | 0.03 |
| E01E0010 | m³ | Agua | 0.005 | 1.84 | 0.01 |
| %0.03 | % | Costes indirectos | 3 % | 17.27 | 0.52 |
|  |  | Total |  |  | 17.79 |

| Medición | Uds. | Largo | Alto | Parcial |
|---|---|---|---|---|
| Nivel 0: |  |  |  |  |
| Muretes de jardineras |  |  |  |  |
| jardinera 1 | 1 | 0.62 | 0.6 | 0.37 |
|  | 1 | 1.08 | 0.6 | 0.65 |
|  | 1 | 2 | 0.6 | 1.20 |
|  | 1 | 0.89 | 0.6 | 0.53 |
|  | 1 | 0.27 | 0.6 | 0.16 |
|  | 1 | 1 | 0.6 | 0.60 |
|  | 1 | 0.5 | 0.6 | 0.30 |
|  | 1 | 2.41 | 0.6 | 1.45 |
|  | 1 | 1 | 0.6 | 0.60 |
|  | 1 | 2.19 | 0.6 | 1.31 |
| jardinera 2 | 1 | 1.8 | 0.6 | 1.08 |
|  | 1 | 2.2 | 0.6 | 1.32 |
|  | 1 | 3.5 | 0.6 | 2.10 |
|  | 1 | 3 | 0.6 | 1.80 |
|  | 1 | 4 | 0.6 | 2.40 |
|  | 1 | 1.5 | 0.6 | 0.90 |
|  | 1 | 2 | 0.6 | 1.20 |
|  | 1 | 1 | 0.6 | 0.60 |
| jardinera central | 1 | 3.5 | 0.6 | 2.10 |
|  | 1 | 1.5 | 0.6 | 0.90 |
|  | 1 | 4.3 | 0.6 | 2.58 |
|  | 1 | 1 | 0.6 | 0.60 |
|  | 1 | 2.5 | 0.6 | 1.50 |
| Total |  |  |  | 26.25 |

**5.4** m² Revestim plaquetas azulejo vítreo 5x5cm en paredes (03/07/2012)
248.7 m² × 49.68 = 12355.42
Revestimiento con plaquetas de azulejo vítreo de 5x5 cm, recibidas con adhesivo cementoso C 1T, con marcado CE, según UNE-EN 12004, incluso retirada del papel, enfoscado maestreado raspado, rejuntado con mortero preparado flexible y limpieza, s/NTE RPA-4 y planos de detalle del proyecto.
En paredes blanco y en suelo gris, siempre rejuntado en gris.

| Código | Ud | Descripción | Rendimiento | Precio | Importe |
|---|---|---|---|---|---|
| M01A0010 | h | Oficial primera | 0.45 | 13.83 | 6.22 |
| M01A0030 | h | Peón | 0.45 | 13.16 | 5.92 |
| E37CD0060 | m² | Revestim vítreo 5x5 cm Niebla azul Togama. (material) | 1.03 | 21.04 | 21.67 |
| E01FA0160 | kg | Adhesivo cementoso C 1TE, p/alicatar piscinas y sobre cartón-yeso, PEGOLAND ESPECIAL (material) | 4 | 0.56 | 2.24 |
| E01E0010 | m³ | Agua | 0.001 | 1.84 | 0.00 |
| E01FB0090 | kg | Mortero de rejuntado cementoso mejorado, CG 2, color, juntas 2-15 mm, MORCEMCOLOR JUNTA UNIVERSAL (material) | 0.36 | 0.72 | 0.26 |
| A07A0010 | m² | Enfoscado maestreado raspado, para base de alicatados (material; 03/07/2012) | 1 | 11.92 | 11.92 |
| %0.03 | % | Costes indirectos | 3 % | 48.23 | 1.45 |
|  |  | Total |  |  | 49.68 |

| Medición | Uds. | Largo | Alto | Parcial |
|---|---|---|---|---|
| Nivel 0: |  |  |  |  |
| baños | 2 | 5 | 2.6 | 26.00 |
|  | 4 | 3.8 | 2.6 | 39.52 |
|  | 2 | 1 | 2.6 | 5.20 |
|  | 1 | 0.8 | 2.6 | 2.08 |
| Nivel 1: |  |  |  |  |
| baños | 2 | 5 | 2.6 | 26.00 |
|  | 4 | 3.8 | 2.6 | 39.52 |
|  | 2 | 1 | 2.6 | 5.20 |
|  | 1 | 0.8 | 2.6 | 2.08 |
|  | 4 | 1.8 | 2.6 | 18.72 |
|  | 4 | 1 | 2.6 | 10.40 |
| Nivel 2: |  |  |  |  |
| baños | 1 | 3.5 | 2.7 | 9.45 |
|  | 1 | 5.2 | 2.7 | 14.04 |
|  | 1 | 2.7 | 2.7 | 7.29 |
|  | 1 | 5 | 2.7 | 13.50 |
|  | 2 | 2.1 | 2.7 | 11.34 |
|  | 2 | 1.3 | 2.7 | 7.02 |
|  | 2 | 2.1 | 2.7 | 11.34 |
| Total |  |  |  | 248.7 |

**5.5** m² Revestim plaquetas azulejo vítreo 5x5cm en suelos, clase 3 (03/07/2012)
123.66 m² × 53.88 = 6662.80
Revestimiento con plaquetas de azulejo vítreo de 5x5 cm en suelo cumpliendo la clase 3 de resbaladicidad, recibidas con adhesivo cementoso C 1T, con marcado CE, según UNE-EN 12004, incluso retirada del papel, enfoscado maestreado raspado, rejuntado con mortero preparado flexible y limpieza, s/NTE RPA-4 y planos de detalle del proyecto.
En paredes blanco y en suelo gris, siempre rejuntado en gris, segun planos de detalle del proyecto.

| Código | Ud | Descripción | Rendimiento | Precio | Importe |
|---|---|---|---|---|---|
| M01A0010 | h | Oficial primera | 0.45 | 13.83 | 6.22 |
| M01A0030 | h | Peón | 0.45 | 13.16 | 5.92 |
| 5X5CALSE3 | m² | Revestim vítreo 5x5 cm antideslizante clase 3 (12/08/2015) | 1.03 | 25 | 25.75 |
| E01FA0160 | kg | Adhesivo cementoso C 1TE, p/alicatar piscinas y sobre cartón-yeso, PEGOLAND ESPECIAL | 4 | 0.56 | 2.24 |
| E01E0010 | m³ | Agua | 0.001 | 1.84 | 0.00 |
| E01FB0090 | kg | Mortero de rejuntado cementoso mejorado, CG 2, color, juntas 2-15 mm, MORCEMCOLOR JUNTA UNIVERSAL | 0.36 | 0.72 | 0.26 |
| A07A0010 | m² | Enfoscado maestreado raspado, para base de alicatados | 1 | 11.92 | 11.92 |
| %0.03 | % | Costes indirectos | 3 % | 52.31 | 1.57 |
|  |  | Total |  |  | 53.88 |

| Medición | Uds. | Largo | Ancho | Parcial |
|---|---|---|---|---|
| Nivel 0: |  |  |  |  |
| baños | 1 | 5.1 | 3.8 | 19.38 |
| nivel 1: |  |  |  |  |
| baños | 1 | 5.1 | 3.8 | 19.38 |
| nivel 2: |  |  |  |  |
| baños en m2 | 1 | 6.9 |  | 6.90 |
| baños en m2 | 13 | 6 |  | 78.00 |
| Total |  |  |  | 123.66 |

## 6 TABIQUERIA SECA (17/06/2008)
Importe: 30421.27

**6.1** m² M1 - m² de Sistema PLACO PRIMA 155/125 (15+125+15) a 400 mm con lana mineral Arena o similar (25/11/2010)
76.67 m² × 61.87 = 4743.57
Formado por una placa de yeso laminado PLACO Estándar BA 15 de 15 mm de espesor, atornillada a cada lado externo de una estructura metálica de acero galvanizado a base de raíles horizontales y montantes verticales de 125 mm, modulados a 400 mm, resultando un ancho total del tabique terminado de 155 mm. Incluso lana mineral Arena o similar. Parte proporcional de pasta y cinta de juntas, tornillería, fijaciones, banda estanca bajo los perfiles perimetrales. Nivel de acabado de tratamiento de juntas Q2.
Altura máxima en m : 4,99 (2)
Resistencia al Fuego en min : 45 (1)
Aislamiento Acústico al ruido Aéreo en dB(A) : 45,7 (3)
Sistema: PLACO PRIMA
Los datos marcados con 1 corresponden a ensayos realizados en Laboratorios Homologados
Los datos marcados con 2 corresponden a cálculos o simulaciones informáticas
Los datos marcados con 3 corresponden a estimaciones de SG Placo Iberica.
Instalado según la documentación actual de PLACO y las normas UNE 102043 y plano de detalles del proyecto (M1).

| Código | Ud | Descripción | Rendimiento | Precio | Importe |
|---|---|---|---|---|---|
| PPLC-P01582500 | m² | BA 15 (material; 03/08/2011) | 2.1 | 5.89 | 12.37 |
| PPLC-H91703000 | m | Rail 125 (material; 26/03/2012) | 0.9 | 6.42 | 5.78 |
| PPLC-H91602990 | m | Montante 125 (material; 26/03/2012) | 3 | 7.34 | 22.02 |
| PPLC-TOH86000025 | u | Tornillo TTPC 25 (material; 25/11/2010) | 30 | 0.01 | 0.30 |
| PPLC-TOH86130000 | u | Tornillo TRPF 13 (material; 25/11/2010) | 2 | 0.02 | 0.04 |
| PPLC-JFA92700002 | Kg | Pasta de juntas SN (material; 03/08/2011) | 0.66 | 1.16 | 0.77 |
| PPLC-GRH81200150 | m | Cinta juntas (material; 25/11/2010) | 2.8 | 0.05 | 0.14 |
| PPLC-H94950037Z | m | Banda estanca 70 (material; 04/11/2013) | 0.45 | 0.47 | 0.21 |
| PPLC-8432539822143 | m² | Lana Mineral Arena 400 espesor 60 o similar (material; 03/08/2011) | 2 | 4.9 | 9.80 |
| OGENO01.0003 | h | Oficial primera | 0.32 | 13.83 | 4.43 |
| OGENO01.0005 | h | Ayudante | 0.32 | 13.16 | 4.21 |
| %0.03 | % | Costes indirectos | 3 % | 60.07 | 1.80 |
|  |  | Total |  |  | 61.87 |

| Medición | Uds. | Largo | Alto | Parcial |
|---|---|---|---|---|
| Nivel 0: |  |  |  |  |
| Espacio 7 | 1 | 3 | 2.6 | 7.80 |
| Divisoria entre 7-8 | 1 | 1.6 | 2.6 | 4.16 |
| Nivel 1: |  |  |  |  |
| Espacio 22 | 1 | 3.59 | 2.6 | 9.33 |
| Espacio 23 | 1 | 3.08 | 2.6 | 8.01 |
| divisoria 21-22 | 1 | 3.43 | 2.6 | 8.92 |
| divisoria 20-21 | 1 | 3.35 | 2.6 | 8.71 |
| divisoria 20-19 | 1 | 3.27 | 2.6 | 8.50 |
| divisoria 19-18 | 1 | 3.19 | 2.6 | 8.29 |
| divisoria 24-23 | 1 | 1.75 | 2.6 | 4.55 |
| Nivel 2: |  |  |  |  |
| divisoria 33-ascensor | 1 | 3 | 2.8 | 8.40 |
| Total |  |  |  | 76.67 |

**6.2** m² M2 - m² de Sistema PLACO HYDRO 73/48 (13+48+18OSB) a 600 mm con lana mineral Arena o similar (25/11/2010)
163.1 m² × 45.62 = 7440.62
Formado por una placa de yeso laminado PLACO HYDRO de yeso laminado de alta resistencia a la absorción de agua de 12,5 mm de espesor y un tablero OSB-3 SFB KRONOPLY de 18 mm de espesor, atornillada a cada lado externo de una estructura metálica de acero galvanizado a base de raíles horizontales y montantes verticales de 48 mm, modulados a 600 mm, resultando un ancho total del tabique terminado de 73 mm. Incluso lana mineral Arena o similar. Parte proporcional de pasta y cinta de juntas, tornillería, fijaciones, banda estanca bajo los perfiles perimetrales. Nivel de acabado de tratamiento de juntas Q2.
Altura máxima en m : 2,6 (2)
Resistencia al Fuego en min : 30 (1)
Aislamiento Acústico al ruido Aéreo en dB(A) : 40 (1)
Sistema: PLACO PRIMA
Los datos marcados con 1 corresponden a ensayos realizados en Laboratorios Homologados
Los datos marcados con 2 corresponden a cálculos o simulaciones informáticas
Los datos marcados con 3 corresponden a estimaciones de SG Placo Iberica
No contemplado en norma UNE 102043.
Instalado según la documentación actual de PLACO y plano de detalles del proyecto (M2).

| Código | Ud | Descripción | Rendimiento | Precio | Importe |
|---|---|---|---|---|---|
| PPLC-P35882500 | m² | PLACOMARINA PPM 13 (material; 03/08/2011) | 1.1 | 8.53 | 9.38 |
| OSB18 | m² | tablero OSB 18 mm (material; 11/08/2015) | 1.1 | 15 | 16.50 |
| PPLC-H84003000 | m | Rail 48 (material; 26/03/2012) | 0.9 | 1.56 | 1.40 |
| PPLC-H84302990 | m | Montante 48 (material; 26/11/2013) | 2.1 | 1.85 | 3.89 |
| PPLC-TOH86000025 | u | Tornillo TTPC 25 | 22 | 0.01 | 0.22 |
| PPLC-TOH86130000 | u | Tornillo TRPF 13 | 2 | 0.02 | 0.04 |
| PPLC-JFA92700002 | Kg | Pasta de juntas SN | 0.66 | 1.16 | 0.77 |
| PPLC-GRH81200150 | m | Cinta juntas | 2.8 | 0.05 | 0.14 |
| PPLC-H94950030Z | m | Banda estanca 45 (material; 04/11/2013) | 0.45 | 0.36 | 0.16 |
| PPLC-8432539822235 | m² | Lana Mineral Arena 600 espesor 45 o similar (material; 03/08/2011) | 1 | 3.15 | 3.15 |
| OGENO01.0003 | h | Oficial primera | 0.32 | 13.83 | 4.43 |
| OGENO01.0005 | h | Ayudante | 0.32 | 13.16 | 4.21 |
| %0.03 | % | Costes indirectos | 3 % | 44.29 | 1.33 |
|  |  | Total |  |  | 45.62 |

| Medición | Uds. | Largo | Alto | Parcial |
|---|---|---|---|---|
| Nivel 0: |  |  |  |  |
| espacio 7 | 1 | 5.79 | 2.6 | 15.05 |
| espacio 8 | 1 | 7.41 | 2.6 | 19.27 |
| Nivel 1: |  |  |  |  |
| espacio 22 | 1 | 4.83 | 2.6 | 12.56 |
| espacio 21 | 1 | 4.46 | 2.6 | 11.60 |
| espacio 20 | 1 | 4.46 | 2.6 | 11.60 |
| espacio 19 | 1 | 4.46 | 2.6 | 11.60 |
| espacio 18 | 1 | 2.89 | 2.6 | 7.51 |
|  | 1 | 2.55 | 2.6 | 6.63 |
|  | 1 | 0.35 | 2.6 | 0.91 |
| espacio 23 | 1 | 5.8 | 2.6 | 15.08 |
| espacio 24 | 1 | 5.86 | 2.6 | 15.24 |
| Nivel 2: |  |  |  |  |
| espacio 27 | 1 | 4 | 2.7 | 10.80 |
| espacio 25 | 1 | 4 | 2.7 | 10.80 |
| espacio 26 | 1 | 2.3 | 2.7 | 6.21 |
|  | 1 | 3.05 | 2.7 | 8.24 |
| Total |  |  |  | 163.1 |

**6.3** m² M3 - m² de Sistema PLACO HYDRO 76/48 (15+48+15) a 400 mm con Placomarina y con lana mineral Arena o similar (25/11/2010)
57.64 m² × 41.68 = 2402.44
Formado por una placa de yeso laminado PLACO Placomarine PPM 15 de 15 mm de espesor, atornillada a cada lado externo de una estructura metálica de acero galvanizado a base de raíles horizontales y montantes verticales de 48 mm, modulados a 400 mm, resultando un ancho total del tabique terminado de 78 mm. Incluso lana mineral Arena o similar. Parte proporcional de pasta y cinta de juntas, tornillería, fijaciones, banda estanca bajo los perfiles perimetrales. Nivel de acabado de tratamiento de juntas Q2.
Altura máxima en m : 2,81 (2)
Resistencia al Fuego en min : 45 (1)
Aislamiento Acústico al ruido Aéreo en dB(A) : 43,2 (1)
Sistema: PLACO HYDRO
Los datos marcados con 1 corresponden a ensayos realizados en Laboratorios Homologados
Los datos marcados con 2 corresponden a cálculos o simulaciones informáticas
Los datos marcados con 3 corresponden a estimaciones de SG Placo Iberica
Instalado según la documentación actual de PLACO y las normas UNE 102043 y planos de detalle del Proyecto (M3)

| Código | Ud | Descripción | Rendimiento | Precio | Importe |
|---|---|---|---|---|---|
| PPLC-P34482500 | m² | PLACOMARINA PPM 15 (material; 03/08/2011) | 2.1 | 9.67 | 20.31 |
| PPLC-H84003000 | m | Rail 48 | 0.9 | 1.56 | 1.40 |
| PPLC-H84302990 | m | Montante 48 | 3 | 1.85 | 5.55 |
| PPLC-TOH86000025 | u | Tornillo TTPC 25 | 30 | 0.01 | 0.30 |
| PPLC-TOH86130000 | u | Tornillo TRPF 13 | 2 | 0.02 | 0.04 |
| PPLC-JFA92700002 | Kg | Pasta de juntas SN | 0.66 | 1.16 | 0.77 |
| PPLC-GRH81200150 | m | Cinta juntas | 2.8 | 0.05 | 0.14 |
| PPLC-H94950030Z | m | Banda estanca 45 | 0.45 | 0.36 | 0.16 |
| PPLC-8432539822228 | m² | Lana Mineral Arena 400 espesor 45 o similar (material; 03/08/2011) | 1 | 3.15 | 3.15 |
| OGENO01.0003 | h | Oficial primera | 0.32 | 13.83 | 4.43 |
| OGENO01.0005 | h | Ayudante | 0.32 | 13.16 | 4.21 |
| %0.03 | % | Costes indirectos | 3 % | 40.46 | 1.21 |
|  |  | Total |  |  | 41.68 |

| Medición | Uds. | Largo | Alto | Parcial |
|---|---|---|---|---|
| Nivel 0 |  |  |  |  |
| Baños | 1 | 3.9 | 2.6 | 10.14 |
|  | 1 | 0.8 | 2.6 | 2.08 |
| Nivel 1 |  |  |  |  |
| Baños | 1 | 1 | 2.6 | 2.60 |
|  | 2 | 1.85 | 2.6 | 9.62 |
|  | 2 | 1 | 2.6 | 5.20 |
|  | 1 | 0.8 | 2.6 | 2.08 |
| Nivel 2: |  |  |  |  |
| baños | 1 | 5.3 | 2.7 | 14.31 |
|  | 1 | 2.2 | 2.7 | 5.94 |
|  | 1 | 2.1 | 2.7 | 5.67 |
| Total |  |  |  | 57.64 |

**6.4** m² M4 - m² de Sistema PLACO HYDRO 76/48 (15PPM+48+15BA) a 400 mm con Placomarina y con lana mineral Arena o similar (25/11/2010)
17.01 m² × 38.39 = 653.01
formado por una placa de yeso laminado PLACO Placomarine PPM 15 de 15 mm de espesor y una placa BA de 15 mm, atornillada a cada lado externo de una estructura metálica de acero galvanizado a base de raíles horizontales y montantes verticales de 48 mm, modulados a 400 mm, resultando un ancho total del tabique terminado de 78 mm. Incluso lana mineral Arena o similar. Parte proporcional de pasta y cinta de juntas, tornillería, fijaciones, banda estanca bajo los perfiles perimetrales. Nivel de acabado de tratamiento de juntas Q2.
Altura máxima en m : 2,81 (2)
Resistencia al Fuego en min : 45 (1)
Aislamiento Acústico al ruido Aéreo en dB(A) : 43,2 (1)
Sistema: PLACO HYDRO
Los datos marcados con 1 corresponden a ensayos realizados en Laboratorios Homologados
Los datos marcados con 2 corresponden a cálculos o simulaciones informáticas
Los datos marcados con 3 corresponden a estimaciones de SG Placo Iberica
Instalado según la documentación actual de PLACO y las normas UNE 102043 y planos de detalle del Proyecto (M4)

| Código | Ud | Descripción | Rendimiento | Precio | Importe |
|---|---|---|---|---|---|
| PPLC-P01582500 | m² | BA 15 | 1.1 | 5.89 | 6.48 |
| PPLC-P34482500 | m² | PLACOMARINA PPM 15 | 1.1 | 9.67 | 10.64 |
| PPLC-H84003000 | m | Rail 48 | 0.9 | 1.56 | 1.40 |
| PPLC-H84302990 | m | Montante 48 | 3 | 1.85 | 5.55 |
| PPLC-TOH86000025 | u | Tornillo TTPC 25 | 30 | 0.01 | 0.30 |
| PPLC-TOH86130000 | u | Tornillo TRPF 13 | 2 | 0.02 | 0.04 |
| PPLC-JFA92700002 | Kg | Pasta de juntas SN | 0.66 | 1.16 | 0.77 |
| PPLC-GRH81200150 | m | Cinta juntas | 2.8 | 0.05 | 0.14 |
| PPLC-H94950030Z | m | Banda estanca 45 | 0.45 | 0.36 | 0.16 |
| PPLC-8432539822228 | m² | Lana Mineral Arena 400 espesor 45 o similar | 1 | 3.15 | 3.15 |
| OGENO01.0003 | h | Oficial primera | 0.32 | 13.83 | 4.43 |
| OGENO01.0005 | h | Ayudante | 0.32 | 13.16 | 4.21 |
| %0.03 | % | Costes indirectos | 3 % | 37.27 | 1.12 |
|  |  | Total |  |  | 38.39 |

| Medición | Uds. | Largo | Alto | Parcial |
|---|---|---|---|---|
| Nivel 2: |  |  |  |  |
| divisoria 27-baños | 1 | 6.3 | 2.7 | 17.01 |
| Total |  |  |  | 17.01 |

**6.5** m² M5 - m² de Sistema PLACO HYDRO 76/48 (15PPM+48+18OSB) a 400 mm con Placomarina y con lana mineral Arena o similar (25/11/2010)
18.36 m² × 48.71 = 894.32
formado por una placa de yeso laminado PLACO Placomarine PPM 15 de 15 mm de espesor y una placa OSB-3 SFB KRONOPLY de 18 mm de espesor, atornillada a cada lado externo de una estructura metálica de acero galvanizado a base de raíles horizontales y montantes verticales de 48 mm, modulados a 400 mm, resultando un ancho total del tabique terminado de 78 mm. Incluso lana mineral Arena o similar. Parte proporcional de pasta y cinta de juntas, tornillería, fijaciones, banda estanca bajo los perfiles perimetrales. Nivel de acabado de tratamiento de juntas Q2.
Altura máxima en m : 2,81 (2)
Resistencia al Fuego en min : 45 (1)
Aislamiento Acústico al ruido Aéreo en dB(A) : 43,2 (1)
Sistema: PLACO HYDRO
Los datos marcados con 1 corresponden a ensayos realizados en Laboratorios Homologados
Los datos marcados con 2 corresponden a cálculos o simulaciones informáticas
Los datos marcados con 3 corresponden a estimaciones de SG Placo Iberica
Instalado según la documentación actual de PLACO y las normas UNE 102043 y planos de detalle del Proyecto (M5).

| Código | Ud | Descripción | Rendimiento | Precio | Importe |
|---|---|---|---|---|---|
| OSB18 | m² | tablero OSB 18 mm | 1.1 | 15 | 16.50 |
| PPLC-P34482500 | m² | PLACOMARINA PPM 15 | 1.1 | 9.67 | 10.64 |
| PPLC-H84003000 | m | Rail 48 | 0.9 | 1.56 | 1.40 |
| PPLC-H84302990 | m | Montante 48 | 3 | 1.85 | 5.55 |
| PPLC-TOH86000025 | u | Tornillo TTPC 25 | 30 | 0.01 | 0.30 |
| PPLC-TOH86130000 | u | Tornillo TRPF 13 | 2 | 0.02 | 0.04 |
| PPLC-JFA92700002 | Kg | Pasta de juntas SN | 0.66 | 1.16 | 0.77 |
| PPLC-GRH81200150 | m | Cinta juntas | 2.8 | 0.05 | 0.14 |
| PPLC-H94950030Z | m | Banda estanca 45 | 0.45 | 0.36 | 0.16 |
| PPLC-8432539822228 | m² | Lana Mineral Arena 400 espesor 45 o similar | 1 | 3.15 | 3.15 |
| OGENO01.0003 | h | Oficial primera | 0.32 | 13.83 | 4.43 |
| OGENO01.0005 | h | Ayudante | 0.32 | 13.16 | 4.21 |
| %0.03 | % | Costes indirectos | 3 % | 47.29 | 1.42 |
|  |  | Total |  |  | 48.71 |

| Medición | Uds. | Largo | Alto | Parcial |
|---|---|---|---|---|
| Nivel 2: |  |  |  |  |
| baños | 1 | 1.9 | 2.7 | 5.13 |
|  | 1 | 1.3 | 2.7 | 3.51 |
|  | 1 | 1 | 2.7 | 2.70 |
|  | 1 | 2.6 | 2.7 | 7.02 |
| Total |  |  |  | 18.36 |

**6.6** m² M6 - m² de Sistema PLACO PRIMA 76/48 (15+48+15) a 400 mm con lana mineral Arena o similar (25/11/2010)
62.29 m² × 33.5 = 2086.72
Formado por una placa de yeso laminado PLACO Estándar BA 15 de 15 mm de espesor, atornillada a cada lado externo de una estructura metálica de acero galvanizado a base de raíles horizontales y montantes verticales de 48 mm, modulados a 400 mm, resultando un ancho total del tabique terminado de 78 mm. Incluso lana mineral Arena o similar. Parte proporcional de pasta y cinta de juntas, tornillería, fijaciones, banda estanca bajo los perfiles perimetrales. Nivel de acabado de tratamiento de juntas Q2.
Altura máxima en m : 2,81 (2)
Resistencia al Fuego en min : 45 (1)
Aislamiento Acústico al ruido Aéreo en dB(A) : 43,2 (1)
Sistema: PLACO PRIMA
Los datos marcados con 1 corresponden a ensayos realizados en Laboratorios Homologados
Los datos marcados con 2 corresponden a cálculos o simulaciones informáticas
Los datos marcados con 3 corresponden a estimaciones de SG Placo Iberica
Instalado según la documentación actual de PLACO y las normas UNE 102043 y planos de detalle del Proyecto (M6)

| Código | Ud | Descripción | Rendimiento | Precio | Importe |
|---|---|---|---|---|---|
| PPLC-P01582500 | m² | BA 15 | 2.1 | 5.89 | 12.37 |
| PPLC-H84003000 | m | Rail 48 | 0.9 | 1.56 | 1.40 |
| PPLC-H84302990 | m | Montante 48 | 3 | 1.85 | 5.55 |
| PPLC-TOH86000025 | u | Tornillo TTPC 25 | 30 | 0.01 | 0.30 |
| PPLC-TOH86130000 | u | Tornillo TRPF 13 | 2 | 0.02 | 0.04 |
| PPLC-JFA92700002 | Kg | Pasta de juntas SN | 0.66 | 1.16 | 0.77 |
| PPLC-GRH81200150 | m | Cinta juntas | 2.8 | 0.05 | 0.14 |
| PPLC-H94950030Z | m | Banda estanca 45 | 0.45 | 0.36 | 0.16 |
| PPLC-8432539822228 | m² | Lana Mineral Arena 400 espesor 45 o similar | 1 | 3.15 | 3.15 |
| OGENO01.0003 | h | Oficial primera | 0.32 | 13.83 | 4.43 |
| OGENO01.0005 | h | Ayudante | 0.32 | 13.16 | 4.21 |
| %0.03 | % | Costes indirectos | 3 % | 32.52 | 0.98 |
|  |  | Total |  |  | 33.5 |

| Medición | Uds. | Largo | Alto | Parcial |
|---|---|---|---|---|
| Nivel 0 |  |  |  |  |
| Espacio 6: | 1 | 14 | 2.6 | 36.40 |
| Nivel 2: |  |  |  |  |
| divisoria 25-26 | 1 | 5.7 | 2.7 | 15.39 |
| divisoria 31-32 | 1 | 3.75 | 2.8 | 10.50 |
| Total |  |  |  | 62.29 |

**6.7** m² M7 - m² de Sistema PLACO SILENCE PREMIUM 98/MP48 (13+13+48+13+13) a 400 mm, con Placo Phonique, con lana mineral Arena o similar (25/11/2010)
41.94 m² × 64.93 = 2723.16
Formado por dos placas de yeso laminado PLACO Placofonique PPH 13 de 12,5 mm de espesor, atornilladas a cada lado externo de una estructura metálica de acero galvanizado a base de raíles horizontales y montantes verticales de 48 mm, modulados a 400 mm, resultando un ancho total del tabique terminado de 98 mm. Incluso lana mineral Arena o similar. Parte proporcional de pasta y cinta de juntas, tornillería, fijaciones, banda estanca bajo los perfiles perimetrales. Nivel de acabado de tratamiento de juntas Q2.
Altura máxima en m : 3,70 (2)
Resistencia al Fuego en min : 120 (1)
Aislamiento Acústico al ruido Aéreo en dB(A) : 43 (1)
Sistema: PLACO SILENCE PREMIUM
Los datos marcados con 1 corresponden a ensayos realizados en Laboratorios Homologados
Los datos marcados con 2 corresponden a cálculos o simulaciones informáticas
Los datos marcados con 3 corresponden a estimaciones de SG Placo Iberica.
Instalado según la documentación actual de PLACO y las normas UNE 102043 y planos de detalle del Proyecto (M7)

| Código | Ud | Descripción | Rendimiento | Precio | Importe |
|---|---|---|---|---|---|
| PPLC-P01302500PH | m² | PLACO PHONIQUE PPH 13 (material; 03/08/2011) | 4.2 | 8.38 | 35.20 |
| PPLC-H84003000 | m | Rail 48 | 0.9 | 1.56 | 1.40 |
| PPLC-MEH64953190 | m | MetalPhonique 48 (material; 12/12/2012) | 3 | 3.37 | 10.11 |
| PPLC-TOH86000025 | u | Tornillo TTPC 25 | 8 | 0.01 | 0.08 |
| PPLC-TOH86000035 | u | Tornillo TTPC 35 (material; 25/11/2010) | 30 | 0.01 | 0.30 |
| PPLC-TOH86130000 | u | Tornillo TRPF 13 | 2 | 0.02 | 0.04 |
| PPLC-JFA92700002 | Kg | Pasta de juntas SN | 1.32 | 1.16 | 1.53 |
| PPLC-GRH81200150 | m | Cinta juntas | 5.6 | 0.05 | 0.28 |
| PPLC-H94950030Z | m | Banda estanca 45 | 0.45 | 0.36 | 0.16 |
| PPLC-8432539822235 | m² | Lana Mineral Arena 600 espesor 45 o similar | 1 | 3.15 | 3.15 |
| OGENO01.0003 | h | Oficial primera | 0.4 | 13.83 | 5.53 |
| OGENO01.0005 | h | Ayudante | 0.4 | 13.16 | 5.26 |
| %0.03 | % | Costes indirectos | 3 % | 63.04 | 1.89 |
|  |  | Total |  |  | 64.93 |

| Medición | Uds. | Largo | Alto | Parcial |
|---|---|---|---|---|
| Nivel 0: |  |  |  |  |
| Espacio 6 | 1 | 5.22 | 2.6 | 13.57 |
| Espacio 5 | 1 | 4.53 | 2.6 | 11.78 |
|  | 1 | 3.13 | 2.6 | 8.14 |
|  | 1 | 2.3 | 2.6 | 5.98 |
|  | 1 | 0.95 | 2.6 | 2.47 |
| Total |  |  |  | 41.94 |

**6.8** m² M8 - m² de Sistema PLACO SILENCE PREMIUM 98/MP48 (13+13+48+13+13 + OSB12) a 400 mm, con Placo Phonique (25/11/2010)
45.36 m² × 77.01 = 3493.17
Formado por dos placas de yeso laminado PLACO Placofonique PPH 13 de 12,5 mm de espesor y un tablero OSB de 12 mm, atornilladas a cada lado externo de una estructura metálica de acero galvanizado a base de raíles horizontales y montantes verticales de 48 mm, modulados a 400 mm, resultando un ancho total del tabique terminado de 98 mm. Incluso lana mineral Arena o similar. Parte proporcional de pasta y cinta de juntas, tornillería, fijaciones, banda estanca bajo los perfiles perimetrales. Nivel de acabado de tratamiento de juntas Q2.
Altura máxima en m : 3,70 (2)
Resistencia al Fuego en min : 120 (1)
Aislamiento Acústico al ruido Aéreo en dB(A) : 43 (1)
Sistema: PLACO SILENCE PREMIUM
Los datos marcados con 1 corresponden a ensayos realizados en Laboratorios Homologados
Los datos marcados con 2 corresponden a cálculos o simulaciones informáticas
Los datos marcados con 3 corresponden a estimaciones de SG Placo Iberica.
Instalado según la documentación actual de PLACO y las normas UNE 102043 y planos de detalle del Proyecto (M8)

| Código | Ud | Descripción | Rendimiento | Precio | Importe |
|---|---|---|---|---|---|
| PPLC-P01302500PH | m² | PLACO PHONIQUE PPH 13 | 4.2 | 8.38 | 35.20 |
| OSB12 | m² | Tablero OSB de 12 mm de espesor (material; 12/08/2015) | 1.1 | 10.66 | 11.73 |
| PPLC-H84003000 | m | Rail 48 | 0.9 | 1.56 | 1.40 |
| PPLC-MEH64953190 | m | MetalPhonique 48 | 3 | 3.37 | 10.11 |
| PPLC-TOH86000025 | u | Tornillo TTPC 25 | 8 | 0.01 | 0.08 |
| PPLC-TOH86000035 | u | Tornillo TTPC 35 | 30 | 0.01 | 0.30 |
| PPLC-TOH86130000 | u | Tornillo TRPF 13 | 2 | 0.02 | 0.04 |
| PPLC-JFA92700002 | Kg | Pasta de juntas SN | 1.32 | 1.16 | 1.53 |
| PPLC-GRH81200150 | m | Cinta juntas | 5.6 | 0.05 | 0.28 |
| PPLC-H94950030Z | m | Banda estanca 45 | 0.45 | 0.36 | 0.16 |
| PPLC-8432539822235 | m² | Lana Mineral Arena 600 espesor 45 o similar | 1 | 3.15 | 3.15 |
| OGENO01.0003 | h | Oficial primera | 0.4 | 13.83 | 5.53 |
| OGENO01.0005 | h | Ayudante | 0.4 | 13.16 | 5.26 |
| %0.03 | % | Costes indirectos | 3 % | 74.77 | 2.24 |
|  |  | Total |  |  | 77.01 |

| Medición | Uds. | Largo | Alto | Parcial |
|---|---|---|---|---|
| Nivel 0: |  |  |  |  |
| Espacio 6 | 1 | 3.59 | 2.6 | 9.33 |
|  | 1 | 4.93 | 2.6 | 12.82 |
|  | 1 | 4.59 | 2.6 | 11.93 |
|  | 1 | 4.34 | 2.6 | 11.28 |
| Total |  |  |  | 45.36 |

**6.9** m² M9 - m2 de cerramiento con estructura de perfiles tubulares de acero 30x30x2 mm y chapa ondulada mediana (18/76) de acero galvan (17/06/2008)
19.74 m² × 78.95 = 1558.47
M9 - m2 de cerramiento con estructura de perfiles tubulares de acero 30x30x2 mm y chapa ondulada mediana (18/76) de acero galvanizado a ambos lados, incluso aislamiento termo-acustico Copropen de 40 mm
Instalado según planos de detalle del Proyecto (M9).

| Código | Ud | Descripción | Rendimiento | Precio | Importe |
|---|---|---|---|---|---|
| E09CA0070 | m² | Chapa acero galvaniz 2 mm (material) | 2.1 | 16.75 | 35.18 |
| E01ACBB0010 | m | Perfil hueco cuadrado 30.3 (granall. y pint.) (material; 17/06/2008) | 3.9 | 3.89 | 15.17 |
| PPLC-H94950030Z | m | Banda estanca 45 | 0.45 | 0.36 | 0.16 |
| COPOPREN40 | m2 | Aislamiento termo-acustico copopren 40 mm (12/08/2015) | 1 | 17.5 | 17.50 |
| OGENO01.0003 | h | Oficial primera | 0.32 | 13.83 | 4.43 |
| OGENO01.0005 | h | Ayudante | 0.32 | 13.16 | 4.21 |
| %0.03 | % | Costes indirectos | 3 % | 76.65 | 2.30 |
|  |  | Total |  |  | 78.95 |

| Medición | Uds. | Largo | Alto | Parcial |
|---|---|---|---|---|
| nivel 2: |  |  |  |  |
| office | 1 | 4.5 | 2.8 | 12.60 |
|  | 3 | 0.85 | 2.8 | 7.14 |
| Total |  |  |  | 19.74 |

**6.10** m² M10 - m2 de cerramiento con estructura de perfiles tubulares de acero 30x30x2 mm y chapa ondulada mediana (18/76) y placa BA15 (17/06/2008)
65.86 m² × 67.2 = 4425.79
M10 - m2 de cerramiento con estructura de perfiles tubulares de acero 30x30x2 mm y chapa ondulada mediana (18/76) y placa BA15 mm de placo.
Instalado según planos de detalle del Proyecto (M10).

| Código | Ud | Descripción | Rendimiento | Precio | Importe |
|---|---|---|---|---|---|
| PPLC-P01582500 | m² | BA 15 | 1.05 | 5.89 | 6.18 |
| E09CA0070 | m² | Chapa acero galvaniz 2 mm | 1.05 | 16.75 | 17.59 |
| E01ACBB0010 | m | Perfil hueco cuadrado 30.3 (granall. y pint.) | 3.9 | 3.89 | 15.17 |
| PPLC-H94950030Z | m | Banda estanca 45 | 0.45 | 0.36 | 0.16 |
| COPOPREN40 | m2 | Aislamiento termo-acustico copopren 40 mm | 1 | 17.5 | 17.50 |
| OGENO01.0003 | h | Oficial primera | 0.32 | 13.83 | 4.43 |
| OGENO01.0005 | h | Ayudante | 0.32 | 13.16 | 4.21 |
| %0.03 | % | Costes indirectos | 3 % | 65.24 | 1.96 |
|  |  | Total |  |  | 67.2 |

| Medición | Uds. | Largo | Alto | Parcial |
|---|---|---|---|---|
| espacio 31 | 1 | 4.6 | 2.8 | 12.88 |
|  | 1 | 9 | 2.8 | 25.20 |
|  | 1 | 5.7 | 2.8 | 15.96 |
|  | 1 | 4.22 | 2.8 | 11.82 |
| Total |  |  |  | 65.86 |

## 7 VIDRIOS (03/07/2014)
Importe: 7720.95

**7.1** m² Acristalam vidrio segurid Stadip 8 mm (4+4) (03/07/2014)
94.55 m² × 81.66 = 7720.95
Acristalamiento con vidrio laminar de seguridad Stadip de 8 mm, ( 2 vidrios de 4 mm ), colocado, incluso parte proporcional de perfilería de aluminio perimetral según planos de detalle del proyecto.

| Código | Ud | Descripción | Rendimiento | Precio | Importe |
|---|---|---|---|---|---|
| E39AD0050 | m² | Stadip 8 mm (4+4) incoloro (material) | 1 | 47.94 | 47.94 |
| M01A0010 | h | Oficial primera | 0.6 | 13.83 | 8.30 |
| PERFILERIAAL | ml | Perfilería perimetral (material; 13/08/2015) | 2.1 | 10.97 | 23.04 |
| %0.03 | % | Costes indirectos | 3 % | 79.28 | 2.38 |
|  |  | Total |  |  | 81.66 |

| Medición | Uds. | Largo | Parcial |
|---|---|---|---|
| Nivel 0: |  |  |  |
| Superficie vidriada en m2 seccion DD | 1 | 3 | 3.00 |
|  | 1 | 5.39 | 5.39 |
|  | 1 | 4.7 | 4.70 |
|  | 1 | 4.98 | 4.98 |
|  | 1 | 5.96 | 5.96 |
| Superficie vidriada en m2 seccion GG | 1 | 5.82 | 5.82 |
|  | 1 | 6.62 | 6.62 |
| Nivel 1: |  |  |  |
| Superficie vidriada en m2 seccion DD | 1 | 6.17 | 6.17 |
|  | 1 | 4.51 | 4.51 |
|  | 1 | 4.37 | 4.37 |
|  | 1 | 3.98 | 3.98 |
|  | 1 | 4.38 | 4.38 |
| Superficie vidriada en m2 seccion GG | 1 | 4.47 | 4.47 |
|  | 1 | 5.67 | 5.67 |
| Nivel 2: |  |  |  |
| Superficie vidriada en m2 seccion DD | 1 | 7.33 | 7.33 |
|  | 1 | 4.82 | 4.82 |
|  | 1 | 3.96 | 3.96 |
| Superficie vidriada en m2 seccion GG | 1 | 3.71 | 3.71 |
|  | 1 | 4.71 | 4.71 |
| Total |  |  | 94.55 |

## 8 MURO DE LUZ DE POLICARBONATO ALVEOLAR (25/11/2010)
Importe: 27603.92

**8.1** m² Muro de luz acabado con panel de policarbonato alveolar MAKROLON MULTI UV 6/20 (25/11/2010)
462.92 m² × 59.63 = 27603.92
Muro de luz acabado con panel de policarbonato alveolar MAKROLON MULTI UV 6/20 y espesor 20 mm, soportado en subestructura de perfil de acero galvanizado de Placo R48, totalmente instalado segun planos de planta,alzado y detalle del proyecto.

| Código | Ud | Descripción | Rendimiento | Precio | Importe |
|---|---|---|---|---|---|
| MAKROLONMUV62020 | m2 | placa de policarbonato alveolar MAKROLON MULTI UV 6/20 - 20 mm de espesor (material; 12/08/2015) | 1.1 | 38 | 41.80 |
| PPLC-H84003000 | m | Rail 48 | 0.9 | 1.56 | 1.40 |
| PPLC-H84302990 | m | Montante 48 | 3 | 1.85 | 5.55 |
| PPLC-TOH86000025 | u | Tornillo TTPC 25 | 30 | 0.01 | 0.30 |
| PPLC-TOH86130000 | u | Tornillo TRPF 13 | 2 | 0.02 | 0.04 |
| PPLC-H94950030Z | m | Banda estanca 45 | 0.45 | 0.36 | 0.16 |
| OGENO01.0003 | h | Oficial primera | 0.32 | 13.83 | 4.43 |
| OGENO01.0005 | h | Ayudante | 0.32 | 13.16 | 4.21 |
| %0.03 | % | Costes indirectos | 3 % | 57.89 | 1.74 |
|  |  | Total |  |  | 59.63 |

| Medición | Uds. | Largo | Alto | Parcial |
|---|---|---|---|---|
| Paños verticales: |  |  |  |  |
|  | 1 | 4.52 | 7.8 | 35.256 |
|  | 1 | 0.5 | 7.8 | 3.900 |
|  | 1 | 21.56 | 7.8 | 168.168 |
|  | -1 | 14 | 2.6 | -36.400 |
|  | 1 | 1 | 7.8 | 7.800 |
|  | 1 | 0.5 | 7.8 | 3.900 |
|  | 1 | 0.5 | 7.8 | 3.900 |
|  | 1 | 10.7 | 7.8 | 83.460 |
|  | -1 | 4.7 | 1.9 | -8.930 |
|  | 1 | 15 | 7.8 | 117.000 |
|  | 1 | 3 | 7.8 | 23.400 |
|  | 1 | 0.5 | 7.8 | 3.900 |
|  | 1 | 3.501 | 7.8 | 27.308 |
| Paños horizontales (tapa superior): |  |  |  |  |
| nivel 2 en m2 | 1 | 30.26 |  | 30.260 |
| Total |  |  |  | 462.92 |

## 9 TALLER DE IMPRESION 3D (28/03/2009)
Importe: 8063.38

**9.1** m² Solera hormigón masa HM-20/B/20/I, e=20 cm (28/03/2009)
132.83 m² × 23.39 = 3106.89
Solera de hormigón en masa de 20 cm de espesor, con hormigón de HM-20/B/20/I, incluso elaboración, vertido, extendido, vibrado, fratasado a máquina y ruleteado, curado y formación de juntas de dilatación.

| Código | Ud | Descripción | Rendimiento | Precio | Importe |
|---|---|---|---|---|---|
| M01A0010 | h | Oficial primera | 0.14 | 13.83 | 1.94 |
| M01A0030 | h | Peón | 0.3 | 13.16 | 3.95 |
| E01HCA0010 | m³ | Horm prep HM-20/B/20/I (material; 28/03/2009) | 0.21 | 76.8 | 16.13 |
| QBF0010 | h | Fratasadora (maquinaria) | 0.2 | 3.32 | 0.66 |
| E01E0010 | m³ | Agua | 0.015 | 1.84 | 0.03 |
| %0.03 | % | Costes indirectos | 3 % | 22.71 | 0.68 |
|  |  | Total |  |  | 23.39 |

| Medición | Uds. | Largo | Parcial |
|---|---|---|---|
| Zona taller impresion 3d en m2 | 1 | 132.83 | 132.83 |
| Total |  |  | 132.83 |

**9.2** m² Aislam. acústic ruidos impacto en suelos, Alw 25 dB, TEXILEN PLUS 10 mm, TEXSA (03/07/2014)
132.83 m² × 6 = 796.98
Aislamiento acústico a ruidos de impacto, en forjados, bajo atezado de pavimento, realizado con lámina de polietileno extruido de celda cerrada de 10 mm de espesor, densidad 35 Kg/m³ y resistencia a la compresión 10 kN/m², TEXILEN PLUS 10 o equivalente, solapes de 100 mm entre láminas y remonte en todos los encuentros con paramentos verticales, y nivel de aislamiento acústico a ruido de impacto incremento Lw = 25 dB, medida la superficie ejecutada.

| Código | Ud | Descripción | Rendimiento | Precio | Importe |
|---|---|---|---|---|---|
| M01A0010 | h | Oficial primera | 0.1 | 13.83 | 1.38 |
| M01A0030 | h | Peón | 0.1 | 13.16 | 1.32 |
| E02BA0570 | m² | Lámina aislante a ruido de impactos e=10 mm, TEXSILEN PLUS, TEXSA (material; 27/03/2015) | 1.05 | 2.98 | 3.13 |
| %0.03 | % | Costes indirectos | 3 % | 5.83 | 0.17 |
|  |  | Total |  |  | 6 |

| Medición | Uds. | Largo | Parcial |
|---|---|---|---|
| Zona taller impresion 3d en m2 | 1 | 132.83 | 132.83 |
| Total |  |  | 132.83 |

**9.3** m² m² Sistema PLACO SILENCE Rigitone 6/18 (03/08/2011)
64.18 m² × 64.81 = 4159.51
Techo suspendido formado por una placa de yeso laminado PLACO Rigiton atornillada a una estructura portante RIGI 60 incluso lana mineral. Pasta de juntas en las uniones. Nivel de acabados de tratamiento de juntas Q2.
Resistencia al fuego al plenum : -
Aislamiento Acústico al ruido Aéreo en dB(A) : -
Absorción acústica en aw : Consultar ficha de producto
Sistema: PLACO SILENCE
El precio de la lana mineral no está incluído en la descomposición de la unidad de obra.
Instado según planos de detalle del proyecto.

| Código | Ud | Descripción | Rendimiento | Precio | Importe |
|---|---|---|---|---|---|
| PPLC-P50000016 | m² | 6/18 (material; 04/11/2013) | 1.05 | 28.5 | 29.93 |
| PPLC-H85605400 | m | RIGI 60 (material; 26/03/2012) | 4.4 | 3.08 | 13.55 |
| PPLC-J0070251 | u | Horquilla RIGI 60 (material; 08/08/2011) | 1.2 | 0.97 | 1.16 |
| PPLC-J0070250 | u | Cruceta de empalme RIGI 60 (material; 08/08/2011) | 1.85 | 0.4344 | 0.80 |
| PPLC-TOH86000000 | u | Tornillo RIGI 3.5x30 (material; 03/08/2011) | 24 | 0.03 | 0.72 |
| PPLC-HEI3060125 | Kg | Pasta de juntas vario (material; 03/08/2011) | 0.2 | 1.84 | 0.37 |
| PPLC-HEI3060115 | Ud | Kit de cartuchos (material; 03/08/2011) | 0.1 | 38.27 | 3.83 |
| PPLC-HEI3000200 | l | RIKOMBI sellador neutro (material; 03/08/2011) | 0.02 | 7.52 | 0.15 |
| OGENO01.0005 | h | Ayudante | 0.46 | 13.16 | 6.05 |
| OGENO01.0003 | h | Oficial primera | 0.46 | 13.83 | 6.36 |
| %0.03 | % | Costes indirectos | 3 % | 62.92 | 1.89 |
|  |  | Total |  |  | 64.81 |

| Medición | Uds. | Largo | Parcial |
|---|---|---|---|
| Nivel 0: |  |  |  |
| Taller de impresion 3d |  |  |  |
| espacio 6 en m2 | 1 | 64.18 | 64.18 |
| Total |  |  | 64.18 |

## 10 SOLADOS (09/05/2011)
Importe: 129198.63

**10.1** m² m² de Sistema Solera PLACO FORCE FLOOR Placo Rigidur con doble placa y tablero kronoply OSB-3 SF-B (09/05/2011)
869.8 m² × 86.88 = 75568.22
Solera flotante formada por una placa de solera seca Rigidur de 20 mm y lana de Roca de alta densidad (90 kg/m³) resultando un espesor total terminada de 40 mm. Incluso lana mineral. Parte proporcional tornillería, banda estanca perimetral y adhesivo Rigidur Nature Line. Peso medio aproximado de 27 kg/m²
Aislamiento Acústico al ruido impacto Incremento (dB): 25 (1)
Aislamiento Térmico R (m²K/W) : 0,77 (2)
Aisl. Acús. al ruido Aéreo dB(A): 7 (1)
Sistema: PLACO FORCE FLOOR
Los datos marcados con 1 corresponden a ensayos realizados en Laboratorios Homologados
Los datos marcados con 2 corresponden a cálculos o simulaciones informáticas
Los datos marcados con 3 corresponden a estimaciones de SG Placo Iberica.
Instalado según la guía de instación Rigidur de Placo

| Código | Ud | Descripción | Rendimiento | Precio | Importe |
|---|---|---|---|---|---|
| PPLC-P882000RI | m² | Solera Rigidur 20 mm (material; 03/08/2011) | 2.1 | 29.76 | 62.50 |
| OSB18 | m² | tablero OSB 18 mm | 1.1 | 15 | 16.50 |
| PPLC-HEI3060124 | kg | Adhesivo Rigidur Nature Line 1kg (material; 03/08/2011) | 0.04 | 15.65 | 0.63 |
| PPLC-TOH86200025 | u | Tornillo AD 3,5x25 mm (material; 09/05/2011) | 12 | 0.02 | 0.24 |
| PPLC-8432539820002 | m² | Lana Roca Panel Solado L de Isover o similar (material; 03/08/2011) | 1.05 | 3.85 | 4.04 |
| PPLC-H94950030Z | m | Banda estanca 45 | 1.21 | 0.36 | 0.44 |
| %0.03 | % | Costes indirectos | 3 % | 84.35 | 2.53 |
|  |  | Total |  |  | 86.88 |

| Medición | Uds. | Largo | Parcial |
|---|---|---|---|
| Nivel 0: |  |  |  |
| Superficie en m2 | 1 | 420.67 | 420.67 |
| Nivel 1: |  |  |  |
| Superficie en m2 | 1 | 240 | 240.00 |
| Nivel 2: | 1 | 209.13 | 209.13 |
| Total |  |  | 869.8 |

**10.2** m² Césped artificial decorativo, h=35 mm, SCENIC JT (14/06/2012)
40.86 m² × 49.12 = 2007.04
Césped artificial flotante para uso decorativo sobre superficie firme, SCENIC JT de Acosflor o equivalente, con soporte base de polipropileno y acabado con SBR Latex, con hilo de fibra de monofilamentos lenticular de polietileno de 35 mm, relleno texturizado de polietileno a menor altura para aportar amortiguación y verticalidad a los hilos, encolado de la unión mediante pegamento poliuretano de dos componentes sobre cinta geotextil de 30 cm. Estable a los rayos UV. Instalado

| Código | Ud | Descripción | Rendimiento | Precio | Importe |
|---|---|---|---|---|---|
| E33HG0050 | m² | Césped artificial decorativo, h=35 mm, SCENIC JT (material; 14/06/2012) | 1 | 33.38 | 33.38 |
| M01A0010 | h | Oficial primera | 0.62 | 13.83 | 8.57 |
| M01A0030 | h | Peón | 0.436 | 13.16 | 5.74 |
| %0.03 | % | Costes indirectos | 3 % | 47.69 | 1.43 |
|  |  | Total |  |  | 49.12 |

| Medición | Uds. | Largo | Parcial |
|---|---|---|---|
| Nivel 0: |  |  |  |
| Hall en m2 | 1 | 7.11 | 7.11 |
| Zona central comun | 1 | 33.75 | 33.75 |
| Total |  |  | 40.86 |

**10.3** m² m2 Pavimento vinilico heterogéneo modelo SANNA BLACK de Armstrong de espesor total 2,5 mm (03/07/2014)
59.86 m² × 54.03 = 3234.24
ref. 25070-180 SANNA BLACK
Suministro e instalación de pavimento vinílico de la marca ARMSTRONG modelo SANAA BLACK SCALA 100 PUR, de 2,5 mm. de espesor, antiestático, multicapa, flexible, con una capa intermedia estampada con diseño y otra capa de uso superior de PVC transparente de 1 mm de espesor. Resistencia a la abrasión según EN 649 (Grupo T) y según ISO EN 10582 clasificado como revestimiento TIPO I. Uso comercial muy alto según clasificación EN 685. Suministrado en losetas y lamas de diferentes medidas. Bacteriostático y fungistático, con tratamiento PUR ECO System para facilitar la limpieza e incrementar la resistencia al desgaste y al uso de alcoholes y otros productos químicos. Las superficies o soleras deberán ejecutarse perfectamente planas, estructuralmente homogéneas y sólidas, dándoles un acabado de superficie fratasada. La superficie deberá ser lisa y regular sin baches ni abultamientos. Máximas tolerancias planimétricas serán de 3 mm., medidas bajo una regla de 3 m. y de 1 mm. medidas bajo una regla de 20 cm. No deberán observarse fisuraciones de grande o pequeño tamaño. Así mismo, tampoco deberán existir lechadas no adheridas. El suelo se presentará limpio, exento de manchas de pintura, yeso, escayola, aceite de desmoldeo, productos de curado no reabsorbidos, así como cualquier otro producto contaminante. La humedad residual de la solera de hormigón en el momento de la colocación debe situarse entre el 2 y 3%, según la norma UNE-CEN/TS 14472 (partes 1 y 4). Según CTE 2006 cumple el requerimiento de resistencia al fuego (Bfls1). Fijado con el adhesivo uni lateral para revestimiento vinílico recomendado por el fabricante (rendimiento 250 a 300gr/m2), pasta alisadora (certificación P3) e imprimación (rodillo rendimiento 90 a 150 gr/m2). Incluido cortes, encuentros con carpinterías y repaso de juntas. Medida la superficie ejecutada, según planos del proyecto.

| Código | Ud | Descripción | Rendimiento | Precio | Importe |
|---|---|---|---|---|---|
| E99.C10D0301 | m² | m2 Pavimento vinilico heterogéneo modelo SANNA BLACK de Armstrong de espesor total 2,5 mm (material; 13/08/2015) | 1 | 52.45 | 52.45 |
| %0.03 | % | Costes indirectos | 3 % | 52.45 | 1.57 |
|  |  | Total |  |  | 54.03 |

| Medición | Uds. | Largo | Parcial |
|---|---|---|---|
| Nivel 0: |  |  |  |
| Entrada, superficie en m2 | 1 | 49.4 | 49.40 |
| Bajo escalera en m2 | 1 | 2.68 | 2.68 |
| Nivel 1: |  |  |  |
| desembarco escalera en m2 | 1 | 3.89 | 3.89 |
| Nivel 2: |  |  |  |
| desembarco escalera en m2 | 1 | 3.89 | 3.89 |
| Total |  |  | 59.86 |

**10.4** m² m2 Pavimento vinilico heterogéneo modelo CONCRETE MEDIUM de Armstrong de espesor total 2,5 mm (03/07/2014)
799.63 m² × 54.03 = 43204.01
ref 25305-155 CONCRETE MEDIUM
Suministro e instalación de pavimento vinílico de la marca ARMSTRONG modelo CONCRETE MEDIUM SCALA 100 PUR, de 2,5 mm. de espesor, antiestático, multicapa, flexible, con una capa intermedia estampada con diseño y otra capa de uso superior de PVC transparente de 1 mm de espesor. Resistencia a la abrasión según EN 649 (Grupo T) y según ISO EN 10582 clasificado como revestimiento TIPO I. Uso comercial muy alto según clasificación EN 685. Suministrado en losetas y lamas de diferentes medidas. Bacteriostático y fungistático, con tratamiento PUR ECO System para facilitar la limpieza e incrementar la resistencia al desgaste y al uso de alcoholes y otros productos químicos. Las superficies o soleras deberán ejecutarse perfectamente planas, estructuralmente homogéneas y sólidas, dándoles un acabado de superficie fratasada. La superficie deberá ser lisa y regular sin baches ni abultamientos. Máximas tolerancias planimétricas serán de 3 mm., medidas bajo una regla de 3 m. y de 1 mm. medidas bajo una regla de 20 cm. No deberán observarse fisuraciones de grande o pequeño tamaño. Así mismo, tampoco deberán existir lechadas no adheridas. El suelo se presentará limpio, exento de manchas de pintura, yeso, escayola, aceite de desmoldeo, productos de curado no reabsorbidos, así como cualquier otro producto contaminante. La humedad residual de la solera de hormigón en el momento de la colocación debe situarse entre el 2 y 3%, según la norma UNE-CEN/TS 14472 (partes 1 y 4). Según CTE 2006 cumple el requerimiento de resistencia al fuego (Bfls1). Fijado con el adhesivo uni lateral para revestimiento vinílico recomendado por el fabricante (rendimiento 250 a 300gr/m2), pasta alisadora (certificación P3) e imprimación (rodillo rendimiento 90 a 150 gr/m2). Incluido cortes, encuentros con carpinterías y repaso de juntas. Medida la superficie ejecutada según planos del Proyecto.

| Código | Ud | Descripción | Rendimiento | Precio | Importe |
|---|---|---|---|---|---|
| E99.C01D0401 | m² | m2 Pavimento vinilico heterogéneo modelo CONCRETE MEDIUM de Armstrong de espesor total 2,5 mm (material; 13/08/2015) | 1 | 52.45 | 52.45 |
| %0.03 | % | Costes indirectos | 3 % | 52.45 | 1.57 |
|  |  | Total |  |  | 54.03 |

| Medición | Uds. | Largo | Parcial |
|---|---|---|---|
| Nivel 0: |  |  |  |
| zonas pasillo entorno a bancos y escalera |  |  |  |
| en m2 | 1 | 109.99 | 109.99 |
| espacio 6 en m2 | 1 | 64.18 | 64.18 |
| espacio 5 en m2 | 1 | 43.63 | 43.63 |
| espacio 7 en m2 | 1 | 19.1 | 19.10 |
| espacio 8 en m2 | 1 | 23.7 | 23.70 |
| Nivel 1: |  |  |  |
| zona de pasillos y zona comun en m2 | 1 | 80.28 | 80.28 |
| espacio 22 en m2 | 1 | 19.7 | 19.70 |
| espacio 21 en m2 | 1 | 23.3 | 23.30 |
| espacio 20 en m2 | 1 | 22.05 | 22.05 |
| espacio 19 en m2 | 1 | 20.8 | 20.80 |
| espacio 18 en m2 | 1 | 19.55 | 19.55 |
| espacio 23 en m2 | 1 | 19.1 | 19.10 |
| espacio 24 en m2 | 1 | 18.6 | 18.60 |
| Nivel 2: |  |  |  |
| zona de pasillos y zona comun nave en m2 | 1 | 93.49 | 93.49 |
| zona de pasillos y zona comun oficinas en m2 | 1 | 30.73 | 30.73 |
| espacio 27 en m2 | 1 | 30.75 | 30.75 |
| espacio 25 en m2 | 1 | 26.9 | 26.90 |
| espacio 26 en m2 | 1 | 26.5 | 26.50 |
| espacio 31 en m2 | 1 | 29.1 | 29.10 |
| espacio 32 en m2 | 1 | 29.55 | 29.55 |
| espacio 33 en m2 | 1 | 13.12 | 13.12 |
| zona mesa colectiva en m2 | 1 | 35.51 | 35.51 |
| Total |  |  | 799.63 |

**10.5** ml Rodapie de chapa plegada de aluminio de 100x30x2 mm segun detalle de proyecto (03/07/2014)
250.61 ml × 20.69 = 5185.12

| Código | Ud | Descripción | Rendimiento | Precio | Importe |
|---|---|---|---|---|---|
| M01A0010 | h | Oficial primera | 0.3 | 13.83 | 4.15 |
| M01A0030 | h | Peón | 0.3 | 13.16 | 3.95 |
| CHAPAAL100X30 | m2 | Chapa de aluminio plegada de 100 x 300 x 2 mm (13/08/2015) | 0.3 | 39.95 | 11.99 |
| %0.03 | % | Costes indirectos | 3 % | 20.09 | 0.60 |
|  |  | Total |  |  | 20.69 |

| Medición | Uds. | Largo | Parcial |
|---|---|---|---|
| Nivel 0: taller y despachos | 1 | 3.59 | 3.59 |
|  | 1 | 4.93 | 4.93 |
|  | 1 | 4.5 | 4.50 |
|  | 1 | 4.34 | 4.34 |
|  | 1 | 4.53 | 4.53 |
|  | 1 | 3.13 | 3.13 |
|  | 1 | 2.3 | 2.30 |
|  | 1 | 1 | 1.00 |
|  | 1 | 3 | 3.00 |
|  | 1 | 5.79 | 5.79 |
|  | 2 | 1.5 | 3.00 |
|  | 1 | 7.41 | 7.41 |
| Nivel 1: despachos | 1 | 3.5 | 3.50 |
|  | 1 | 4.8 | 4.80 |
|  | 2 | 3.5 | 7.00 |
|  | 1 | 4.5 | 4.50 |
|  | 2 | 3.1 | 6.20 |
|  | 1 | 4.5 | 4.50 |
|  | 2 | 2.8 | 5.60 |
|  | 1 | 4.5 | 4.50 |
|  | 2 | 2.5 | 5.00 |
|  | 1 | 3 | 3.00 |
|  | 1 | 2.6 | 2.60 |
|  | 1 | 0.4 | 0.40 |
|  | 1 | 3 | 3.00 |
|  | 1 | 5.9 | 5.90 |
|  | 2 | 1.7 | 3.40 |
|  | 1 | 7.5 | 7.50 |
| Rodapie del antepecho de zona comun del nivel1: |  |  |  |
|  | 1 | 14.7 | 14.70 |
|  | 1 | 5 | 5.00 |
|  | 1 | 3.14 | 3.14 |
|  | 2 | 3.5 | 7.00 |
|  | 1 | 1.4 | 1.40 |
|  | 1 | 2.1 | 2.10 |
|  | 1 | 3.6 | 3.60 |
|  | 1 | 2.1 | 2.10 |
| Nivel 2: despachos | 1 | 4.6 | 4.60 |
|  | 1 | 8.8 | 8.80 |
|  | 2 | 3.9 | 7.80 |
|  | 1 | 5.5 | 5.50 |
|  | 1 | 4.1 | 4.10 |
| Rodapie del antepecho de zona comun del nivel 2: |  |  |  |
|  | 1 | 9 | 9.00 |
|  | 1 | 4.5 | 4.50 |
|  | 1 | 4.08 | 4.08 |
|  | 1 | 9 | 9.00 |
|  | 1 | 18 | 18.00 |
|  | 1 | 4.71 | 4.71 |
|  | 1 | 12.56 | 12.56 |
| Total |  |  | 250.61 |

## 11 FALSOS TECHOS (25/11/2010)
Importe: 29830.34

**11.1** m² m² Sistema PLACO SILENCE-NATURA de Gyptone Acti'Air Line Tipo 5 con estrcutura simple (F-530) (25/11/2010)
561.55 m² × 48.6 = 27291.33
Techo suspendido formado por una placa de yeso laminado PLACO Gyptone atornillada a una estructura portante F-530 incluso lana mineral. Pasta de juntas y encintado de uniones. Nivel de acabados de tratamiento de juntas Q2
Resistencia al fuego al plenum : -
Aislamiento Acústico al ruido Aéreo en dB(A) : -
Absorción acústica en aw : Consultar ficha de producto
Sistema: PLACO SILENCE - NATURA
El precio de la lana mineral no está incluído en la descomposición de la unidad de obra.
Instado según planos de detalle del proyecto.

| Código | Ud | Descripción | Rendimiento | Precio | Importe |
|---|---|---|---|---|---|
| PPLC-GYH05282400 | m² | GYPTONE Activ'Air LINE 5 (material; 03/08/2011) | 1.05 | 27.3 | 28.67 |
| PPLC-H85603000 | m | F-530 (material; 26/03/2012) | 3 | 1.57 | 4.71 |
| PPLC-H87600000 | u | Horquilla F 530 (material; 08/08/2011) | 1.8 | 0.43 | 0.77 |
| PPLC-H87700000 | u | Pieza de emp. F530 (material; 26/03/2012) | 0.16 | 0.31 | 0.05 |
| PPLC-TOH86000025 | u | Tornillo TTPC 25 | 10 | 0.01 | 0.10 |
| PPLC-TOH86130000 | u | Tornillo TRPF 13 | 1 | 0.02 | 0.02 |
| PPLC-JFA92700002 | Kg | Pasta de juntas SN | 0.33 | 1.16 | 0.38 |
| PPLC-GRH81200150 | m | Cinta juntas | 1.4 | 0.05 | 0.07 |
| OGENO01.0005 | h | Ayudante | 0.46 | 13.16 | 6.05 |
| OGENO01.0003 | h | Oficial primera | 0.46 | 13.83 | 6.36 |
| %0.03 | % | Costes indirectos | 3 % | 47.18 | 1.42 |
|  |  | Total |  |  | 48.6 |

| Medición | Uds. | Largo | Parcial |
|---|---|---|---|
| Nivel 0: |  |  |  |
| espacio 5 en m2 | 1 | 43.63 | 43.63 |
| espacio 7 en m2 | 1 | 19.1 | 19.10 |
| espacio 8 en m2 | 1 | 23.7 | 23.70 |
| zona de circulacion en m2 | 1 | 84.5 | 84.50 |
| Nivel 1: |  |  |  |
| espacio 22 en m2 | 1 | 19.7 | 19.70 |
| espacio 21 en m2 | 1 | 23.3 | 23.30 |
| espacio 20 en m2 | 1 | 22.05 | 22.05 |
| espacio 19 en m2 | 1 | 20.8 | 20.80 |
| espacio 18 en m2 | 1 | 19.55 | 19.55 |
| espacio 23 en m2 | 1 | 19.1 | 19.10 |
| espacio 24 en m2 | 1 | 18.6 | 18.60 |
| zona de circulacion | 1 | 104.72 | 104.72 |
| Nivel 2: |  |  |  |
| espacio 27 en m2 | 1 | 30.75 | 30.75 |
| espacio 25 en m2 | 1 | 26.9 | 26.90 |
| espacio 26 en m2 | 1 | 26.5 | 26.50 |
| espacio 31 en m2 | 1 | 29.1 | 29.10 |
| espacio 32 en m2 | 1 | 29.55 | 29.55 |
| Total |  |  | 561.55 |

**11.2** m² m² de Sistema PLACO HYDRO PLUS F-530 GRH 13 (25/11/2010)
58.57 m² × 43.35 = 2539.01
Techo suspendido formado por una placa de yeso laminado PLACO Glasroc H13 de 12,5 mm de espesor, atornillada a una estructura portante F-530 con lana mineral. Pasta de juntas y encintado de uniones. Nivel de acabados de tratamiento de juntas Q2
Resistencia al fuego al plenum : --
Aislamiento Acústico al ruido Aéreo en dB(A) : >69,4 (3)
Absorción acústica en aw : 0,10 (3)
Sistema: PLACO HYDRO PLUS
Los datos marcados con 1 corresponden a ensayos realizados en Laboratorios Homologados
Los datos marcados con 2 corresponden a cálculos o simulaciones informáticas
Los datos marcados con 3 corresponden a estimaciones de SG Placo Iberica
El precio de la lana mineral no está incluído en la descomposición de la unidad de obra.
Instado según planos de detalle del proyecto.

| Código | Ud | Descripción | Rendimiento | Precio | Importe |
|---|---|---|---|---|---|
| PPLC-P01302500GH | m² | GLASROC H (material; 03/08/2011) | 1.05 | 16.13 | 16.94 |
| PPLC-P01302500P | m² | 4PRO (material; 28/03/2014) | 1.05 | 6.47 | 6.79 |
| PPLC-H85603000 | m | F-530 | 3 | 1.57 | 4.71 |
| PPLC-H87600000 | u | Horquilla F 530 | 1.8 | 0.43 | 0.77 |
| PPLC-H87700000 | u | Pieza de emp. F530 | 0.16 | 0.31 | 0.05 |
| PPLC-TOH86400025 | u | Tornillo THTPF 25 mm (material; 05/12/2011) | 10 | 0.04 | 0.40 |
| PPLC-TOH86130000 | u | Tornillo TRPF 13 | 1 | 0.02 | 0.02 |
| PPLC-JFA83600011 | Kg | PROMIX HYDRO 11 kg (material; 03/08/2011) | 0.3 | 6.14 | 1.84 |
| PPLC-GRH81200150 | m | Cinta juntas | 1 | 0.05 | 0.05 |
| OGENO01.0003 | h | Oficial primera | 0.39 | 13.83 | 5.39 |
| OGENO01.0005 | h | Ayudante | 0.39 | 13.16 | 5.13 |
| %0.03 | % | Costes indirectos | 3 % | 42.09 | 1.26 |
|  |  | Total |  |  | 43.35 |

| Medición | Uds. | Largo | Parcial |
|---|---|---|---|
| Nivel 0: |  |  |  |
| baño 10 en m2 | 1 | 8.61 | 8.61 |
| baño 11 en m2 | 1 | 8.81 | 8.81 |
| Nivel 1: |  |  |  |
| baño 17 en m2 | 1 | 7.7 | 7.70 |
| almacen 16 en m2 | 1 | 1.45 | 1.45 |
| baño 15 en m2 | 1 | 7.6 | 7.60 |
| Nivel 2: |  |  |  |
| cuarto de instalaciones 36 en m2 | 1 | 11.5 | 11.50 |
| baño 28 en m2 | 1 | 6.9 | 6.90 |
| baño 29 en m2 | 1 | 6 | 6.00 |
| Total |  |  | 58.57 |

## 12 REVESTIMIENTOS Y APLACADOS (17/06/2008)
Importe: 11604.42

**12.1** m2 revestimiento de pilares nivel 2 con panel composite (23/04/2014)
10.51 m2 × 152.85 = 1606.45
Revestimiento de panel Composite de aluminio "CORTIZO" STACBOND(r) PE de 4 mm de espesor total, formada por doble lamina (exterior e interior) de aluminio de 0,5 mm de espesor aleación 3005H44 Al-Mg con núcleo de resinas termoplásticas con partícula mineral intermedio de 3 mm de espesor. Aluminio lacado a la cara exterior con pintura PVDF Kynar 500 (70/30) de 25/35. Aluminio lacado en la cara interior con primer de protección, clasificación B-s-1,d0 según norma UNE-EN-13501-1+A1, incluido estructura portante. el troquelado, fresado y corte, de las planchas para la formación de las bandejas de Composite "CORTIZO" Stacbond a las dimensiones necesarias, instalado segun planos de detalle del Proyecto e indicaciones de la DF.

| Código | Ud | Descripción | Rendimiento | Precio | Importe |
|---|---|---|---|---|---|
| M01A0010 | h | Oficial primera | 0.32 | 13.83 | 4.43 |
| M01A0030 | h | Peón | 0.32 | 13.16 | 4.21 |
| E10DA0030 | m² | Revest. Panel composite 0,5+3+0,5 STACBOND CORTIZO pegado, inst. (material; 23/04/2014) | 1.05 | 133.1 | 139.76 |
| %0.03 | % | Costes indirectos | 3 % | 148.40 | 4.45 |
|  |  | Total |  |  | 152.85 |

| Medición | Uds. | Largo | Alto | Parcial |
|---|---|---|---|---|
| Nivel 2 |  |  |  |  |
| Pilar entrada al vivero (2 x pi x r) x h | 1 | 1.91 | 2.7 | 5.16 |
| Pilar entre estrcutura de hormigon y metalica (2 x pi x r) x h | 1 | 1.91 | 2.8 | 5.35 |
| Total |  |  |  | 10.51 |

**12.2** ml pieza de remate de antepecho segun detalles de Proyecto (23/04/2014)
100.89 ml × 17.95 = 1810.98

| Código | Ud | Descripción | Rendimiento | Precio | Importe |
|---|---|---|---|---|---|
| M01A0010 | h | Oficial primera | 0.3 | 13.83 | 4.15 |
| M01A0030 | h | Peón | 0.3 | 13.16 | 3.95 |
| E10DA0030 | m² | Revest. Panel composite 0,5+3+0,5 STACBOND CORTIZO pegado, inst. | 0.074 | 133.1 | 9.85 |
|  |  | Total |  |  | 17.95 |

| Medición | Uds. | Largo | Parcial |
|---|---|---|---|
| Nivel 1 |  |  |  |
|  | 1 | 14.7 | 14.70 |
|  | 1 | 5 | 5.00 |
|  | 1 | 3.14 | 3.14 |
|  | 2 | 3.5 | 7.00 |
|  | 1 | 1.4 | 1.40 |
|  | 1 | 2.1 | 2.10 |
|  | 1 | 3.6 | 3.60 |
|  | 1 | 2.1 | 2.10 |
| Nivel 2 |  |  |  |
|  | 1 | 9 | 9.00 |
|  | 1 | 4.5 | 4.50 |
|  | 1 | 4.08 | 4.08 |
|  | 1 | 9 | 9.00 |
|  | 1 | 18 | 18.00 |
|  | 1 | 4.71 | 4.71 |
|  | 1 | 12.56 | 12.56 |
| Total |  |  | 100.89 |

**12.3** m2 antepecho formado por una estructura metálica de perfiles rectangulares de 50x50x2 mm, doble placa de yeso placo de 13 mm y aisl (17/06/2008)
110.98 m2 × 73.77 = 8186.99
antepecho formado por una estructura metálica de perfiles rectangulares de 50x50x2 mm, doble placa de yeso placo de 13 mm y aislamiento copopren de 40 mm, incluyendo descuelgue de placa exterior a nivel de falso techo inferior según detalle constructivo de proyecto (D2)

| Código | Ud | Descripción | Rendimiento | Precio | Importe |
|---|---|---|---|---|---|
| PPLC-P01582500 | m² | BA 15 | 2.6 | 5.89 | 15.31 |
| E01ACBB0030 | m | Perfil hueco cuadrado 50.3 (granall. y pint.) (material; 17/06/2008) | 3.1 | 6.35 | 19.69 |
| PPLC-H84003000 | m | Rail 48 | 1 | 1.56 | 1.56 |
| PPLC-MEH64953190 | m | MetalPhonique 48 | 2.6 | 3.37 | 8.76 |
| PPLC-H94950030Z | m | Banda estanca 45 | 0.45 | 0.36 | 0.16 |
| COPOPREN40 | m2 | Aislamiento termo-acustico copopren 40 mm | 1 | 17.5 | 17.50 |
| OGENO01.0003 | h | Oficial primera | 0.32 | 13.83 | 4.43 |
| OGENO01.0005 | h | Ayudante | 0.32 | 13.16 | 4.21 |
| %0.03 | % | Costes indirectos | 3 % | 71.62 | 2.15 |
|  |  | Total |  |  | 73.77 |

| Medición | Uds. | Largo | Alto | Parcial |
|---|---|---|---|---|
| Nivel 1 |  |  |  |  |
|  | 1 | 14.7 | 1.1 | 16.17 |
|  | 1 | 5 | 1.1 | 5.50 |
|  | 1 | 3.14 | 1.1 | 3.45 |
|  | 2 | 3.5 | 1.1 | 7.70 |
|  | 1 | 1.4 | 1.1 | 1.54 |
|  | 1 | 2.1 | 1.1 | 2.31 |
|  | 1 | 3.6 | 1.1 | 3.96 |
|  | 1 | 2.1 | 1.1 | 2.31 |
| Nivel 2 |  |  |  |  |
|  | 1 | 9 | 1.1 | 9.90 |
|  | 1 | 4.5 | 1.1 | 4.95 |
|  | 1 | 4.08 | 1.1 | 4.49 |
|  | 1 | 9 | 1.1 | 9.90 |
|  | 1 | 18 | 1.1 | 19.80 |
|  | 1 | 4.71 | 1.1 | 5.18 |
|  | 1 | 12.56 | 1.1 | 13.82 |
| Total |  |  |  | 110.98 |

## 13 APARATOS SANITARIOS Y GRIFERIA (06/03/2013)
Importe: 10968.94

**13.1** ud Lavab susp c/semiped porcel bl PRISMA de ROCA grifer L90 de ROCA (28/12/2013)
1 ud × 541.49 = 541.49
Lavabo suspendido con semipedestal, de porcelana vitrificada, color blanco, modelo PRIMA de ROCA o equivalente, incluso elementos de fijación, válvula de desagüe con tapón y cadenilla, flexibles con llaves de escuadra, sin sifón. Instalado, con grifería monomando de lavabo, CABEL3, Tres o equivalente.

| Código | Ud | Descripción | Rendimiento | Precio | Importe |
|---|---|---|---|---|---|
| M01B0050 | h | Oficial fontanero (mano de obra) | 1.5 | 13.83 | 20.75 |
| M01B0060 | h | Ayudante fontanero (mano de obra) | 1.5 | 13.16 | 19.74 |
| E03AC0050 | ud | Lavabo de porcelana Prisma de ROCA (material; 14/08/2015) | 1 | 191 | 191.00 |
| E03ALA0010 | ud | Bastidor Geberit Kombifix p/lavabo suspend (paredes fábrica) (material) | 1 | 105 | 105.00 |
| E28ICA0010 | ud | Válvula lavabo/bidé PP D 1 1/4 (32 mm) i/tapón y cadenilla (material) | 1 | 5.37 | 5.37 |
| E24GG0010 | ud | Llave escuadra M/M 1/2x3/8" Arco (material; 28/12/2013) | 2 | 2.43 | 4.86 |
| E15AD0630 | ud | Grifería modelo L90 de Roca (material; 14/08/2015) | 1 | 179 | 179.00 |
| %0.03 | % | Costes indirectos | 3 % | 525.72 | 15.77 |
|  |  | Total |  |  | 541.49 |

| Medición | Uds. | Parcial |
|---|---|---|
| Nivel 0 | 1 | 1.00 |
| Total |  | 1 |

**13.2** ud Lavabo encimera PRISMA de ROCA porcel i/grifer L90 ROCA (28/12/2013)
8 ud × 417.9 = 3343.20
Lavabo de encimera de porcelana vitrificada modelo PRISMA de ROCA o equivalente, color blanco, de 58,5x49,5 cm, incluso elementos de fijación, válvula de desagüe, flexibles con llave de escuadra, sin sifón. Instalado con grifería monomando cromado para lavabo, L90 de ROCA o equivalente.

| Código | Ud | Descripción | Rendimiento | Precio | Importe |
|---|---|---|---|---|---|
| M01B0050 | h | Oficial fontanero | 1 | 13.83 | 13.83 |
| M01B0060 | h | Ayudante fontanero | 1 | 13.16 | 13.16 |
| E03AC0050 | ud | Lavabo de porcelana Prisma de ROCA | 1 | 191 | 191.00 |
| E28ICA0100 | ud | Válvula lavabo-bidé 1 1/2x70 C-76 Clearplast (material; 04/01/2014) | 1 | 3.88 | 3.88 |
| E24GG0010 | ud | Llave escuadra M/M 1/2x3/8" Arco | 2 | 2.43 | 4.86 |
| E15AD0630 | ud | Grifería modelo L90 de Roca | 1 | 179 | 179.00 |
| %0.03 | % | Costes indirectos | 3 % | 405.73 | 12.17 |
|  |  | Total |  |  | 417.9 |

| Medición | Uds. | Parcial |
|---|---|---|
| Nivel 0 | 2 | 2.00 |
| Nivel 1 | 4 | 4.00 |
| Nivel 2 | 2 | 2.00 |
| Total |  | 8 |

**13.3** ud Inodoro porcel blanco ELEMENT de ROCA (28/12/2013)
9 ud × 402.65 = 3623.85
Inodoro de porcelana vitrificada de tanque bajo, ELEMENT de ROCA o equivalente, color blanco, incluso tanque y tapa, asiento con tapa ABS, mecanismo de descarga, juego de fijación y codo de evacuación, llave de escuadra y latiguillo flexible, colocado mediante tacos y tornillos al solado, incluso sellado con silicona, instalado y funcionando.

| Código | Ud | Descripción | Rendimiento | Precio | Importe |
|---|---|---|---|---|---|
| M01B0050 | h | Oficial fontanero | 1 | 13.83 | 13.83 |
| M01B0060 | h | Ayudante fontanero | 1 | 13.16 | 13.16 |
| E03DA0770 | ud | Inodoro Jazz BTW bl i/tanque, tapa, mecan, asiento y fij, GALA (material; 14/08/2015) | 1 | 360 | 360.00 |
| E24HA0080 | ud | Flexible H-H 3/8x3/8 de 35 cm Tucai (material; 28/12/2013) | 1 | 1.38 | 1.38 |
| E24GG0010 | ud | Llave escuadra M/M 1/2x3/8" Arco | 1 | 2.43 | 2.43 |
| E18JA0305 | l | Masilla poliuretano, PUMALASTIC-PU (material; 24/04/2014) | 0.008 | 14.97 | 0.12 |
| %0.03 | % | Costes indirectos | 3 % | 390.92 | 11.73 |
|  |  | Total |  |  | 402.65 |

| Medición | Uds. | Parcial |
|---|---|---|
| Nivel 0 | 3 | 3.00 |
| Nivel 1 | 3 | 3.00 |
| Nivel 2 | 3 | 3.00 |
| Total |  | 9 |

**13.4** ud Lavadero Burgos 39x60x36 cm GALA, grifer Cabel 1, i/soporte (29/01/2014)
1 ud × 140.86 = 140.86
Lavadero de porcelana Burgos GALA o equivalente, de 39x69x36 cm, con grifería a pared de 1 agua, tipo Cabel 1 o equivalente, válvula de desagüe y sifón D40 mm, incluso soporte, instalado.

| Código | Ud | Descripción | Rendimiento | Precio | Importe |
|---|---|---|---|---|---|
| M01B0050 | h | Oficial fontanero | 0.6 | 13.83 | 8.30 |
| M01B0060 | h | Ayudante fontanero | 0.3 | 13.16 | 3.95 |
| E03IA0040 | ud | Lavadero porcel Burgos 39x60x36 cm, GALA (material) | 1 | 75.3 | 75.30 |
| E03IB0080 | ud | Soporte metal lavadero Burgos, GALA (material; 29/01/2014) | 1 | 20 | 20.00 |
| E28IBBA0060 | ud | Sifón botella c/válvula desagúe C-24 Clearplast (material; 13/02/2014) | 1 | 6.3 | 6.30 |
| E15KA0020 | ud | Grifo Mural 1 agua Cabel 1 (material; 29/01/2014) | 1 | 22.91 | 22.91 |
| %0.03 | % | Costes indirectos | 3 % | 136.76 | 4.10 |
|  |  | Total |  |  | 140.86 |

| Medición | Uds. | Parcial |
|---|---|---|
| Nivel 1 | 1 | 1.00 |
| Total |  | 1 |

**13.5** ud Asid abat inod p/PMR c/portarr acero inox D 30x1,5 mm 700 mm Inda (03/07/2014)
2 ud × 180.8 = 361.60
Asidero para inodoro, abatible en "U" c/portarrollos, para personas de movilidad reducida, de acero inoxidable AISI304 electropulido, D 30x1,5 mm, L=700 mm, Inda o equivalente, colocado, incluso elementos de fijación.

| Código | Ud | Descripción | Rendimiento | Precio | Importe |
|---|---|---|---|---|---|
| E03RF0080 | ud | Asid abat inod p/PMR c/portarr acero inox. D 30x1,5 mm 700 mm Inda (material) | 1 | 170 | 170.00 |
| M01A0010 | h | Oficial primera | 0.4 | 13.83 | 5.53 |
| %0.03 | % | Costes indirectos | 3 % | 175.53 | 5.27 |
|  |  | Total |  |  | 180.8 |

| Medición | Uds. | Parcial |
|---|---|---|
| Nivel 0 | 2 | 2.00 |
| Total |  | 2 |

**13.6** ud Urinario mural Mare GALA, grifo Presto 12 A (06/03/2013)
4 ud × 253.68 = 1014.72
Urinario mural de porcelana vitrificada, blanco, Mare GALA o equivalente, de 31x29x52,5 cm, con rociador integral, y sifón incorporado, dotado de manguito de alimentación, tapón de limpieza y codos de enlace y de desagüe, instalado con grifo temporizadop de 1/2", para urinario, Presto 12 A o equivalente, incluso tubo de enlace y llave de escuadra, funcionando.

| Código | Ud | Descripción | Rendimiento | Precio | Importe |
|---|---|---|---|---|---|
| M01B0050 | h | Oficial fontanero | 1.15 | 13.83 | 15.90 |
| M01B0060 | h | Ayudante fontanero | 1.15 | 13.16 | 15.13 |
| E03JA0020 | ud | Urinario Mare de 31x29,5x52 cm bl con sifón y juego de fij, GALA (material; 06/03/2013) | 1 | 143.73 | 143.73 |
| E24GG0010 | ud | Llave escuadra M/M 1/2x3/8" Arco | 1 | 2.43 | 2.43 |
| E03JC0010 | ud | Codos de enlace y desagüe p/urinario, GALA (material; 03/01/2014) | 1 | 19.2 | 19.20 |
| E15HB0010 | ud | Grifo urinario temp 1/2", Presto 12-A, i/enlace (material) | 1 | 49.9 | 49.90 |
| %0.03 | % | Costes indirectos | 3 % | 246.29 | 7.39 |
|  |  | Total |  |  | 253.68 |

| Medición | Uds. | Parcial |
|---|---|---|
| Nivel 1 | 2 | 2.00 |
| Nivel 2 | 2 | 2.00 |
| Total |  | 4 |

**13.7** ud Juego accesor para baño complt Gala.
6 ud × 193.41 = 1160.46
Juego de accesorios para baño completo, tipo Gala o equivalente, color mate, de latón cromado y porcelana vitrificada,colocado en alicatado.

| Código | Ud | Descripción | Rendimiento | Precio | Importe |
|---|---|---|---|---|---|
| M01A0010 | h | Oficial primera | 1 | 13.83 | 13.83 |
| E03RE0080 | ud | Portarrollo Gala Topacio 15x15 cm color mate lat-porc (material) | 1 | 50.49 | 50.49 |
| E03RE0100 | ud | Toallero lavabo Gala Topacio anilla 45 cm color mate lat-porc (material) | 1 | 50.87 | 50.87 |
| E03RE0040 | ud | Jabonera Gala Topacio lavabo 15x15 cm mate lat-porc (material) | 1 | 29.07 | 29.07 |
| E03RE0020 | ud | Jabonera Gala Topacio esponj agarr bañera 30x15cm, mate lat-porc (material) | 1 | 49.15 | 49.15 |
|  |  | Total |  |  | 193.41 |

| Medición | Uds. | Parcial |
|---|---|---|
| NIvel 0 | 2 | 2.00 |
| Nivel 1 | 2 | 2.00 |
| Nivel 2 | 2 | 2.00 |
| Total |  | 6 |

**13.8** ud Espejo reclinable-regulable p/PMR 500x700 mm cristal seguridad, CAPIMORA.
1 ud × 137.23 = 137.23
Espejo reclinable-regulable, sin marco inoxidable, para personas de movilidad reducida 500x700 mm en cristal de seguridad, de CAPIMORA o equivalente, incluso elementos de fijación. Colocado.

| Código | Ud | Descripción | Rendimiento | Precio | Importe |
|---|---|---|---|---|---|
| E03RN0120 | ud | Espejo reclinable-regulable p/PMR 500x700 mm cristal seguridad, CAPIMORA. (material) | 1 | 131.7 | 131.70 |
| M01A0010 | h | Oficial primera | 0.4 | 13.83 | 5.53 |
|  |  | Total |  |  | 137.23 |

| Medición | Uds. | Parcial |
|---|---|---|
| Nivel 0 | 1 | 1.00 |
| Total |  | 1 |

**13.9** m² Luna plateada para baño/aseo 5 mm, colocada. (03/07/2014)
8.2 m² × 40.55 = 332.51
Luna plateada para baños/aseos de 5 mm, colocada.

| Código | Ud | Descripción | Rendimiento | Precio | Importe |
|---|---|---|---|---|---|
| E39AAC0030 | m² | Luna plateada 5 mm incolora (material; 26/09/2014) | 1 | 33.84 | 33.84 |
| M01A0010 | h | Oficial primera | 0.4 | 13.83 | 5.53 |
| %0.03 | % | Costes indirectos | 3 % | 39.37 | 1.18 |
|  |  | Total |  |  | 40.55 |

| Medición | Uds. | Largo | Alto | Parcial |
|---|---|---|---|---|
| Nivel 0 | 1 | 1.8 | 1 | 1.80 |
| Nivel 1 | 2 | 1.8 | 1 | 3.60 |
| Nivel 2 | 2 | 1.4 | 1 | 2.80 |
| Total |  |  |  | 8.2 |

**13.10** ud Dosificador jabón 1,1 l Mediclinics. (03/07/2014)
9 ud × 34.78 = 313.02
Dosificador de jabón de 1,1 l de capacidad, de ABS fumé, Mediclinics o equivalente, colocado, incluso elementos de fijación.

| Código | Ud | Descripción | Rendimiento | Precio | Importe |
|---|---|---|---|---|---|
| E03RH0030 | ud | Dosificador jabón 1,1 l, ABS, Mediclinics (material) | 1 | 31 | 31.00 |
| M01A0010 | h | Oficial primera | 0.2 | 13.83 | 2.77 |
| %0.03 | % | Costes indirectos | 3 % | 33.77 | 1.01 |
|  |  | Total |  |  | 34.78 |

| Medición | Uds. | Parcial |
|---|---|---|
| Nivel 0 | 3 | 3.00 |
| Nivel 1 | 4 | 4.00 |
| Nivel 2 | 2 | 2.00 |
| Total |  | 9 |

## 14 MOBILIARIO y EQUIPAMIENTO BASICO (13/02/2014)
Importe: 80296.07

**14.1** ud Aparacabicicletas lineal según detalle de Proyecto (13/08/2015)
1 ud × 3150 = 3150.00
Aparacabicicletas lineal según detalle de Proyecto, fijado a una superficie de sorporte, incluso mano de obra y material de fijación, completamente instalado.

| Código | Ud | Descripción | Rendimiento | Precio | Importe |
|---|---|---|---|---|---|
| APARCABICICLETAS | ud | Aparcabicicletas lineal segun planos de detalle del Proyecto e indicaciones de la DF (material; 13/08/2015) | 1 | 3150 | 3150.00 |
|  |  | Total |  |  | 3150 |

| Medición | Uds. | Parcial |
|---|---|---|
| Nivel 0 | 1 | 1.00 |
| Total |  | 1 |

**14.2** m2 Banco realizado con estructura de madera y forrado con tablero Kronoply OSB-3 SF-B (03/07/2014)
18.35 m2 × 69.05 = 1267.07

| Código | Ud | Descripción | Rendimiento | Precio | Importe |
|---|---|---|---|---|---|
| M01A0010 | h | Oficial primera | 1.2 | 13.83 | 16.60 |
| M01A0030 | h | Peón | 1.2 | 13.16 | 15.79 |
| OSB18 | m² | tablero OSB 18 mm | 1.1 | 15 | 16.50 |
| ESTRCMADERABANCO | ml | p.p. de estructura de madera para banco segun indicaciones y detalles del DF (13/08/2015) | 3 | 6.05 | 18.15 |
| %0.03 | % | Costes indirectos | 3 % | 67.04 | 2.01 |
|  |  | Total |  |  | 69.05 |

| Medición | Uds. | Largo | Ancho | Alto | Parcial |
|---|---|---|---|---|---|
| Nivel 0 | 1 | 3.5 | 0.5 |  | 1.75 |
|  | 1 | 3.5 |  | 0.4 | 1.40 |
| Nivel 0 | 1 | 4.5 | 0.5 |  | 2.25 |
|  | 1 | 4.5 |  | 0.4 | 1.80 |
| Nivel 0 | 1 | 1.5 | 0.5 |  | 0.75 |
|  | 1 | 1.5 |  | 0.4 | 0.60 |
| Nivel 0 | 1 | 2.5 | 1.2 |  | 3.00 |
|  | 2 | 2.5 |  | 0.4 | 2.00 |
| Nivel 0 | 1 | 3 | 0.8 |  | 2.40 |
|  | 2 | 3 |  | 0.4 | 2.40 |
| Total |  |  |  |  | 18.35 |

**14.3** ud Mesa operativa de oficina modelo PRISMA de Actiu o similar (15/08/2015)
37 ud × 321 = 11877.00

| Código | Ud | Descripción | Rendimiento | Precio | Importe |
|---|---|---|---|---|---|
| E99.C14D03 | ud | Mesa operativa de oficina modelo PRISMA de Actiu o similar (15/08/2015) | 1 | 321 | 321.00 |
|  |  | Total |  |  | 321 |

**14.4** ud Silla de oficina modelo TNK30 de Actiu o similar (15/08/2015)
40 ud × 481 = 19240.00

| Código | Ud | Descripción | Rendimiento | Precio | Importe |
|---|---|---|---|---|---|
| E99.C14D04 | ud | Silla de oficina modelo TNK30 de Actiu o similar (15/08/2015) | 1 | 481 | 481.00 |
|  |  | Total |  |  | 481 |

**14.5** ud Silla de confidente modelo URBAN U3010 de Actiu o similar (15/08/2015)
66 ud × 150 = 9900.00

| Código | Ud | Descripción | Rendimiento | Precio | Importe |
|---|---|---|---|---|---|
| E99.C10D05 | ud | Silla de confidente modelo URBAN U3010 de Actiu o similar (15/08/2015) | 1 | 150 | 150.00 |
|  |  | Total |  |  | 150 |

| Medición | Uds. | Parcial |
|---|---|---|
|  | 36 | 36.00 |
|  | 10 | 10.00 |
|  | 20 | 20.00 |
| Total |  | 66 |

**14.6** ud Silla modelo WING FIJA WG200 de Actiu o similar (15/08/2015)
24 ud × 110 = 2640.00
Silla de confidente modelo URBAN U3010 de Actiu o similar

| Código | Ud | Descripción | Rendimiento | Precio | Importe |
|---|---|---|---|---|---|
| E99.C14D06 | ud | Silla de confidente modelo URBAN U3010 de Actiu o similar (15/08/2015) | 1 | 110 | 110.00 |
|  |  | Total |  |  | 110 |

**14.7** ud Cajoneras - buck rodante modelo J132 de 56,5 x 55 x 42 de Actiu o similar (15/08/2015)
37 ud × 151 = 5587.00

| Código | Ud | Descripción | Rendimiento | Precio | Importe |
|---|---|---|---|---|---|
| E99.C14D07 | ud | Cajoneras - buck rodante modelo J132 de 56,5 x 55 x 42 de Actiu o similar (15/08/2015) | 1 | 151 | 151.00 |
|  |  | Total |  |  | 151 |

**14.8** ud Armario AR154 de 185 x 100 x 42 de Actiu o similar (15/08/2015)
41 ud × 327 = 13407.00

| Código | Ud | Descripción | Rendimiento | Precio | Importe |
|---|---|---|---|---|---|
| E99.C14D08 | ud | Armario AR154 de 185 x 100 x 42 de Actiu o similar (15/08/2015) | 1 | 327 | 327.00 |
|  |  | Total |  |  | 327 |

**14.9** paj Mesa de trabajo para taller de impresion 3d (15/08/2015)
2 paj × 400 = 800.00

| Código | Ud | Descripción | Rendimiento | Precio | Importe |
|---|---|---|---|---|---|
| E99.C14D09 | paj | Mesa de trabajo para taller de impresion 3d (15/08/2015) | 1 | 400 | 400.00 |
|  |  | Total |  |  | 400 |

**14.10** paj Mesa para sala de juntas (15/08/2015)
1 paj × 1500 = 1500.00

| Código | Ud | Descripción | Rendimiento | Precio | Importe |
|---|---|---|---|---|---|
| E99.C14D10 | paj | Mesa para sala de juntas (15/08/2015) | 1 | 1500 | 1500.00 |
|  |  | Total |  |  | 1500 |

**14.11** paj Mesas para el office (15/08/2015)
6 paj × 250 = 1500.00

| Código | Ud | Descripción | Rendimiento | Precio | Importe |
|---|---|---|---|---|---|
| E99.C14D11 | paj | Mesas para el office (15/08/2015) | 1 | 250 | 250.00 |
|  |  | Total |  |  | 250 |

**14.12** ud Sillon butaca modelo HOLA HOL00002AI sin brazo o similar (15/08/2015)
16 ud × 388 = 6208.00
Sillon butaca modelo HOLA HOL00002AI sin brazo o similar, medida de 63,5 cms de largo por 76 cm de fondo, patas y brazos de acero en color gris aluminizado, tapizado en grupo C1, colores a elegir por la DF.

| Código | Ud | Descripción | Rendimiento | Precio | Importe |
|---|---|---|---|---|---|
| E99.C14D12 | ud | Sillon butaca modelo HOLA HOL00002AI sin brazo o similar (15/08/2015) | 1 | 388 | 388.00 |
|  |  | Total |  |  | 388 |

**14.13** paj Lampara de planta circular y disposicion cenital suspendida sobre escalera de caracol (15/08/2015)
1 paj × 1500 = 1500.00
Lampara de planta circular y disposicion cenital suspendida sobre escalera de caracol, mediante tensores anclados a la estructura metálica existente, según diseño de perfil metálico en U de la DF y tira de leds en su interior.

| Código | Ud | Descripción | Rendimiento | Precio | Importe |
|---|---|---|---|---|---|
| ELAMPARACIRCULAR | paj | Lampara ciruclar cenital sobre escalera de caracol suspendida (15/08/2015) | 1 | 1500 | 1500.00 |
|  |  | Total |  |  | 1500 |

| Medición | Uds. | Parcial |
|---|---|---|
| Sobre escalera de caracol | 1 | 1.00 |
| Total |  | 1 |

**14.14** ud Frigorifico bajo encimera (15/08/2015)
3 ud × 350 = 1050.00

| Código | Ud | Descripción | Rendimiento | Precio | Importe |
|---|---|---|---|---|---|
| EFRIGO | ud | Frigorifico bajo encimera (15/08/2015) | 1 | 350 | 350.00 |
|  |  | Total |  |  | 350 |

**14.15** ud Congelador bajo encimera (15/08/2015)
1 ud × 370 = 370.00

| Código | Ud | Descripción | Rendimiento | Precio | Importe |
|---|---|---|---|---|---|
| ECONGELADOR | ud | Congelador bajo encimera (15/08/2015) | 1 | 370 | 370.00 |
|  |  | Total |  |  | 370 |

**14.16** ud Microondas (15/08/2015)
2 ud × 150 = 300.00

| Código | Ud | Descripción | Rendimiento | Precio | Importe |
|---|---|---|---|---|---|
| EMICROONDAS | ud | Microondas (15/08/2015) | 1 | 150 | 150.00 |
|  |  | Total |  |  | 150 |

**14.17** ud Fregad acero inox encastrar de 60 cms grifer kinder Marti (13/02/2014)
0 ud × 303.49 = 0.00
Fregadero de acero inoxidable, para encastrar, de 90x50 cm, de 1 seno y escurridor, Practic o equivalente, con grifería mezcladora monomando, cromada, kinder Marti o equivalente, incluso válvula de desagüe y sifón de D 40 mm, llaves de escuadra y latiguillos flexibles, instalado.

| Código | Ud | Descripción | Rendimiento | Precio | Importe |
|---|---|---|---|---|---|
| M01B0050 | h | Oficial fontanero | 1 | 13.83 | 13.83 |
| M01B0060 | h | Ayudante fontanero | 1 | 13.16 | 13.16 |
| E03HC0040 | ud | Fregad acero inox. 60 cms (material; 15/08/2015) | 1 | 100 | 100.00 |
| E15ED0170 | ud | Monom fregad cr s/repisa caño alto kinder Marti (material) | 1 | 47.03 | 47.03 |
| E28ICB0020 | ud | Válvula fregadero PP D 1 1/2 (40 mm) c/tapón (material) | 1 | 6.17 | 6.17 |
| E28IBAA0080 | ud | Sifón PP sencillo curvo D 1 1/2 (40 mm), lavabo, fregadero (material) | 1 | 5.02 | 5.02 |
| E24GG0020 | ud | Llave de escuadra M/M 1/2x1/2 Arco (material; 13/02/2014) | 2 | 3 | 6.00 |
| E24HA0030 | ud | Flexible de acero inox. 30 cm (material) | 2 | 1.72 | 3.44 |
| MUEBLEFREGADERO | ud | Mueble para fregadero de 60 (material; 15/08/2015) | 1 | 50 | 50.00 |
| PUERTAMUEBLEFREGAD | ud | Puerta para mueble de fregadero de 60 (material; 15/08/2015) | 1 | 50 | 50.00 |
| %0.03 | % | Costes indirectos | 3 % | 294.65 | 8.84 |
|  |  | Total |  |  | 303.49 |

## 15 ASCENSOR ADAPTADO (11/08/2015)
Importe: 23000

**15.1** ud Ascensor adaptado (11/08/2015)
1 ud × 23000 = 23000.00
Ascensor Sin Cuarto de Maquinas SYNERGY para 8 personas, 630 Kg. de carga nominal y 03 paradas frontales, 07 mts de Recorrido, marca ThyssenKrupp, modelo SYNERGY, velocidad de 1.00 m/s. Frecuencia Variable incluso grupo tractor maquina sin reductor (Gearless), Cabina de 1100 x 1400 mm, Hueco de 1650 x 1700 mm, Foso 900 mm y RLS 2700 mm, con puertas automáticas telescópicas en pisos y cabina de 800 mm en luz en acero Inoxidable, cabina Koncept S1 en melanina color negro, suelo linóleo color glass o preparado para recibir granito, un pasamanos en acero cromado, iluminación mediante Led's con apagado temporizado, botonera con pulsadores Step modul, equipo autónomo de alumbrado y alarma de cabina, cortina de rayos, Rescatamatic (Retorno a planta por falta de corriente y apertura automática de puertas), Señalización de sobrecarga óptica y acústica, Marco verde EN 81-70 en pulsador planta principal, Placa de señalización de piso con braille (todos los accesos), Indicadores de dirección y posición de cristal líquido en planta principal, estacionamiento en planta definida, Stand by maniobra y señalización (Sleep Mode), maniobra simplex selectiva en bajada y subida, armario de maniobra situado en al lado de puertas a nivel de ultima parada superior acabado en acero Inoxidable, guías, cables de suspensión, chasis de cabina, contrapeso, paracaídas progresivo, maniobra simplex de miniprocesador serie CMC4, botoneras en pisos con pulsadores Step-One, montaje, puesta en marcha y legalización de la instalación, según reglamento de aparatos elevadores e instrucciones complementarias, R.D. 16 mayo 1.989, núm. 556/1989 y directiva 95/16 CE o similar.

| Código | Ud | Descripción | Rendimiento | Precio | Importe |
|---|---|---|---|---|---|
| E99.C01D0001 | ud | Ascensor adaptado (11/08/2015) | 1 | 23000 | 23000.00 |
|  |  | Total |  |  | 23000 |

## 16 JARDINERIA (03/07/2014)
Importe: 6520.38

**16.1** m³ Vertido y extendido manual de tierra vegetal
57.15 m³ × 23.03 = 1316.16
Tierra vegetal incluso suministro a pie de obra, vertido, extendido y perfilado a mano.

| Código | Ud | Descripción | Rendimiento | Precio | Importe |
|---|---|---|---|---|---|
| M01A0030 | h | Peón | 0.8 | 13.16 | 10.53 |
| E30AA0010 | m³ | Tierra vegetal (material) | 1 | 12.5 | 12.50 |
|  |  | Total |  |  | 23.03 |

| Medición | Uds. | Largo | Ancho | Parcial |
|---|---|---|---|---|
| Nivel 0: |  |  |  |  |
| Superficie jardineras en m2: |  |  |  |  |
|  | 1 | 3 | 3.5 | 10.50 |
|  | 1 | 4.5 | 2.5 | 11.25 |
|  | 1 | 10 | 1.5 | 15.00 |
|  | 1 | 2.5 | 1 | 2.50 |
| Nivel 1: | 1 | 2 | 0.7 | 1.40 |
|  | 1 | 1.5 | 1 | 1.50 |
| Nivel 2: | 1 | 10 | 1 | 10.00 |
|  | 1 | 5 | 1 | 5.00 |
| Total |  |  |  | 57.15 |

**16.2** m² Vertido y extendido de picón en jardineras interiores medios mecánicos
57.15 m² × 3.04 = 173.74
Picón avitolado negro de relleno , en jardineras interiores, con un espesor de 6/8 cm, incluso vertido, extendido por medios mecánicos y perfilado a mano.

| Código | Ud | Descripción | Rendimiento | Precio | Importe |
|---|---|---|---|---|---|
| M01A0030 | h | Peón | 0.1 | 13.16 | 1.32 |
| QAB0060 | h | Dumper 1500 kg (maquinaria) | 0.1 | 4.73 | 0.47 |
| E01CD0030 | m³ | Picón de relleno, garbancillo grueso (trasdós de muros, jardines...) (material) | 0.08 | 15.6 | 1.25 |
|  |  | Total |  |  | 3.04 |

| Medición | Uds. | Largo | Ancho | Parcial |
|---|---|---|---|---|
| Nivel 0: |  |  |  |  |
| Superficie jardineras en m2: |  |  |  |  |
|  | 1 | 3 | 3.5 | 10.50 |
|  | 1 | 4.5 | 2.5 | 11.25 |
|  | 1 | 10 | 1.5 | 15.00 |
|  | 1 | 2.5 | 1 | 2.50 |
| Nivel 1: | 1 | 2 | 0.7 | 1.40 |
|  | 1 | 1.5 | 1 | 1.50 |
| Nivel 2: | 1 | 10 | 1 | 10.00 |
|  | 1 | 5 | 1 | 5.00 |
| Total |  |  |  | 57.15 |

**16.3** m2 Piedra natural colocada sobre jardineras interiores s/ planos del Proyecto (03/07/2014)
31.4 m2 × 105.2 = 3303.28

| Código | Ud | Descripción | Rendimiento | Precio | Importe |
|---|---|---|---|---|---|
| E01CC0020 | m³ | Piedra natural (material) | 1 | 14.19 | 14.19 |
| M01A0010 | h | Oficial primera | 3.6 | 13.83 | 49.79 |
| M01A0030 | h | Peón | 2.9 | 13.16 | 38.16 |
| %0.03 | % | Costes indirectos | 3 % | 102.14 | 3.06 |
|  |  | Total |  |  | 105.2 |

| Medición | Uds. | Largo | Ancho | Parcial |
|---|---|---|---|---|
| Nivel 0: |  |  |  |  |
| 80 % de |  |  |  |  |
| Superficie jardineras en m2: |  |  |  |  |
|  | 0.8 | 3 | 3.5 | 8.40 |
|  | 0.8 | 4.5 | 2.5 | 9.00 |
|  | 0.8 | 10 | 1.5 | 12.00 |
|  | 0.8 | 2.5 | 1 | 2.00 |
| Total |  |  |  | 31.4 |

**16.4** ud Plantación de cardón h=20/30 cm conten 4 l
20 ud × 11.36 = 227.20
Euphorbia canariensis (cardón) de h=20/30 cm, en contenedor de 4 l, incluso suministro, excavación manual de hoyo de 0,40x0,40x0,40 m, aporte de tierra vegetal y plantación.

| Código | Ud | Descripción | Rendimiento | Precio | Importe |
|---|---|---|---|---|---|
| M01A0010 | h | Oficial primera | 0.1 | 13.83 | 1.38 |
| M01A0030 | h | Peón | 0.2 | 13.16 | 2.63 |
| E30BD0010 | ud | Euphorbia canariensis (cardón) h=20/30 cm, contenedor 4 l (material) | 1 | 6.6 | 6.60 |
| E30AA0010 | m³ | Tierra vegetal | 0.06 | 12.5 | 0.75 |
|  |  | Total |  |  | 11.36 |

**16.5** paj Plantas artificiales a elegir por la DF (15/08/2015)
1 paj × 1500 = 1500.00

| Código | Ud | Descripción | Rendimiento | Precio | Importe |
|---|---|---|---|---|---|
| E99.C17D05 | paj | Plantas artificiales a elegir por la DF (15/08/2015) | 1 | 1500 | 1500.00 |
|  |  | Total |  |  | 1500 |

## 17 CARPINTERÍA (03/07/2014)
Importe: 33597.51

**17.1** ud P1 - Puerta int 98,5x211 cm, cerco madera, acab lacado blanco, Herholz (03/07/2014)
20 ud × 547.34 = 10946.80
Puerta de madera para interior, de una hoja abatible de 98,5x211 cm, HERHOLZ o equivalente, constituida por hoja de aglomerado perforado, con cantos solapados de madera maciza, con refuerzo en bisagras y cerradura, con bastidor a tres lados de madera maciza, de espesor 40 mm, acabado "lacado blanco" con múltiples láminas de melamina en formato CPL, garantizando una protección alta contra agresiones externas, incluso cerco de madera de cantos redondos, con recibidores de bisagras especiales, regulables para bisagras de doble pivote, con rosca fina, recibidores de cerradura con alta seguridad de rotura, tapajuntas de 22 x 67,5 mm, herrajes de unión necesarios, junta de amortiguación, cerradura de llave, ajuste y colocación (para espesor de fábrica 140 mm).

| Código | Ud | Descripción | Rendimiento | Precio | Importe |
|---|---|---|---|---|---|
| E06DB0240 | ud | Block pta interior 98,5x211 cm, cerco madera, acab lacado blanco, Herholz (material; 22/04/2015) | 1 | 398.35 | 398.35 |
| E16ABA0120 | ud | Juego manilla c/escudo 1710RH/300PI/F9 acabado inox, Hoppe (material; 22/04/2015) | 1 | 11.31 | 11.31 |
| E16AAA2000 | ud | Cerrad cal stand Wilka 1151/45 llave 2 asas Hoppe 501201F2 (material; 22/04/2015) | 1 | 85.85 | 85.85 |
| M01B0140 | h | Oficial carpintero (mano de obra; 22/04/2015) | 1.33 | 13.83 | 18.39 |
| M01B0150 | h | Ayudante carpintero (mano de obra; 22/04/2015) | 1.33 | 13.16 | 17.50 |
| %0.03 | % | Costes indirectos | 3 % | 531.40 | 15.94 |
|  |  | Total |  |  | 547.34 |

| Medición | Uds. | Parcial |
|---|---|---|
| Despachos | 19 | 19.00 |
| Cuarto Instalaciones | 1 | 1.00 |
| Total |  | 20 |

**17.2** ud P2 - Puert baño prefabr trillaje+chapa pino 62,5. (03/07/2014)
7 ud × 256.8 = 1797.60
Puerta de baño con hoja de 203 x 62,5 x 3,5 cm, formada por precerco de pino insigne, cerco del ancho de la fábrica + revestimiento, tapajuntas de 7x1,5 cm, de madera de riga, con hoja contrachapada de pino, con trillaje interior de madera, incluso herrajes de colgar y de sguridad, tope de goma, rejilla plástica de ventilación en las dos caras, ajuste y colocación, acabado en lacado color blanco.

| Código | Ud | Descripción | Rendimiento | Precio | Importe |
|---|---|---|---|---|---|
| E06CAA0020 | ud | Pta int hoja 0,625 m contrach pino (material; 22/04/2015) | 1 | 36.66 | 36.66 |
| E06AA0030 | m | Precerco de 12,5x3,5 cm en pino insigne (material; 22/04/2015) | 5.05 | 4.49 | 22.67 |
| E06AB0030 | m | Cerco de 3,5x12,5 cm en Riga. (material; 22/04/2015) | 4.95 | 12.14 | 60.09 |
| E06AC0030 | m | Tapajuntas de 7x1,5 cm en Riga (material; 22/04/2015) | 10.2 | 3 | 30.60 |
| E06K0030 | ud | Tope de goma. (material; 22/04/2015) | 1 | 0.37 | 0.37 |
| E29H0020 | ud | Rejilla ventil. 20x10 cm p/puertas baño (material; 22/04/2015) | 2 | 1.66 | 3.32 |
| E16ADA0080 | ud | Bisagra calid media Al 80 mm MN mod 513 (material; 22/04/2015) | 3 | 4.17 | 12.51 |
| E16AAA0260 | ud | Cerrad p baño cal med Wilka 1729/45 juego baño Hoppe 138L300 OLSKF2 (material; 22/04/2015) | 1 | 47.21 | 47.21 |
| M01B0140 | h | Oficial carpintero | 1.33 | 13.83 | 18.39 |
| M01B0150 | h | Ayudante carpintero | 1.33 | 13.16 | 17.50 |
| %0.03 | % | Costes indirectos | 3 % | 249.32 | 7.48 |
|  |  | Total |  |  | 256.8 |

**17.3** ud P3 - Puerta int 86x211 cm, cerco madera, acab lacado blanco, Herholz (03/07/2014)
1 ud × 436.34 = 436.34
Puerta de madera para interior, de una hoja abatible de 86x211 cm, HERHOLZ o equivalente, constituida por hoja de aglomerado perforado, con cantos solapados de madera maciza, con refuerzo en bisagras y cerradura, con bastidor a tres lados de madera maciza, de espesor 40 mm, acabado "lacado color blanco" con múltiples láminas de melamina en formato CPL, garantizando una protección alta contra agresiones externas, incluso cerco de madera de cantos redondos, con recibidores de bisagras especiales, regulables para bisagras de doble pivote, con rosca fina, recibidores de cerradura con alta seguridad de rotura, tapajuntas de 22 x 67,5 mm, herrajes de unión necesarios, junta de amortiguación, cerradura de llave, ajuste y colocación (para espesor de fábrica 140 mm).

| Código | Ud | Descripción | Rendimiento | Precio | Importe |
|---|---|---|---|---|---|
| E06DB0220 | ud | Block pta interior 86x211 cm, cerco madera, acab lacado color blanco, Herholz (material; 22/04/2015) | 1 | 376.43 | 376.43 |
| E16ABA0120 | ud | Juego manilla c/escudo 1710RH/300PI/F9 acabado inox, Hoppe | 1 | 11.31 | 11.31 |
| M01B0140 | h | Oficial carpintero | 1.33 | 13.83 | 18.39 |
| M01B0150 | h | Ayudante carpintero | 1.33 | 13.16 | 17.50 |
| %0.03 | % | Costes indirectos | 3 % | 423.63 | 12.71 |
|  |  | Total |  |  | 436.34 |

| Medición | Uds. | Parcial |
|---|---|---|
| Aseo adaptado | 1 | 1.00 |
| Total |  | 1 |

**17.4** ud P4 - Puerta de madera para interior, de dos hojas abatible de 98,5x21 (03/07/2014)
2 ud × 796.91 = 1593.82
Puerta de madera para interior, de dos hojas abatible de 98,5x211 cm, HERHOLZ o equivalente, constituida por hojas de aglomerado perforado, con cantos solapados de madera maciza, con refuerzo en bisagras y cerradura, con bastidor a tres lados de madera maciza, de espesor 40 mm, acabado "haya decora" con múltiples láminas de melamina en formato CPL, garantizando una protección alta contra agresiones externas, incluso cerco de madera de cantos redondos, con recibidores de bisagras especiales, regulables para bisagras de doble pivote, con rosca fina, recibidores de cerradura con alta seguridad de rotura, tapajuntas de 22 x 67,5 mm, herrajes de unión necesarios, junta de amortiguación, cerradura de llave, ajuste y colocación (para espesor de fábrica 140 mm).

| Código | Ud | Descripción | Rendimiento | Precio | Importe |
|---|---|---|---|---|---|
| E06DB0200 | ud | Block de puerta interior, con cerco de madera y hoja de aglomerado perforado acabado en haya decora, Herholz (material; 14/08/2015) | 1 | 726.5 | 726.50 |
| E16ABA0120 | ud | Juego manilla c/escudo 1710RH/300PI/F9 acabado inox, Hoppe | 1 | 11.31 | 11.31 |
| M01B0140 | h | Oficial carpintero | 1.33 | 13.83 | 18.39 |
| M01B0150 | h | Ayudante carpintero | 1.33 | 13.16 | 17.50 |
| %0.03 | % | Costes indirectos | 3 % | 773.70 | 23.21 |
|  |  | Total |  |  | 796.91 |

**17.5** ud P5 - Puerta separación entre despachos (03/07/2014)
10 ud × 1196.23 = 11962.30
Puerta de separación entre despacho cumpuesta por hojas de 1,02x2,50, acab de madera lacada en blanco, teniendo estas puertas una apertura de 180º, con cantos solapados de madera maciza, con refuerzo en bisagras y cerradura, con bastidor a tres lados de madera maciza, de espesor 40 mm, acabado "lacado blanco" con múltiples láminas de melamina en formato CPL, garantizando una protección alta contra agresiones externas, incluso cerco de madera de cantos redondos, con recibidores de bisagras especiales, regulables para bisagras de doble pivote, con rosca fina, recibidores de cerradura con alta seguridad de rotura, tapajuntas de 22 x 67,5 mm, herrajes de unión necesarios, junta de amortiguación, cerradura de llave, ajuste y colocación (para espesor de fábrica 140 mm).

| Código | Ud | Descripción | Rendimiento | Precio | Importe |
|---|---|---|---|---|---|
| DESP | ud | Puerta separacion despas (14/08/2015) | 1 | 1125.5 | 1125.50 |
| M01B0140 | h | Oficial carpintero | 1.33 | 13.83 | 18.39 |
| M01B0150 | h | Ayudante carpintero | 1.33 | 13.16 | 17.50 |
| %0.03 | % | Costes indirectos | 3 % | 1161.39 | 34.84 |
|  |  | Total |  |  | 1196.23 |

**17.6** ud P6 - Puerta taller de impresion 3d (03/07/2014)
2 ud × 1037.71 = 2075.42
Puerta de taller de immpresion 3d cumpuesta por dos hojas de 1,02x2,05, acab de madera lacada en blanco, teniendo estas puertas una apertura de 90º, con cantos solapados de madera maciza, con refuerzo en bisagras y cerradura, con bastidor a tres lados de madera maciza, de espesor 40 mm, acabado "lacado blanco" con múltiples láminas de melamina en formato CPL, garantizando una protección alta contra agresiones externas, incluso cerco de madera de cantos redondos, con recibidores de bisagras especiales, regulables para bisagras de doble pivote, con rosca fina, recibidores de cerradura con alta seguridad de rotura, tapajuntas de 22 x 67,5 mm, herrajes de unión necesarios, junta de amortiguación, cerradura de llave, ajuste y colocación (para espesor de fábrica 158 mm).

| Código | Ud | Descripción | Rendimiento | Precio | Importe |
|---|---|---|---|---|---|
| M01B0140 | h | Oficial carpintero | 1.33 | 13.83 | 18.394 |
| M01B0150 | h | Ayudante carpintero | 1.33 | 13.16 | 17.503 |
| E06DB0080 | ud | Block pta interior 98,5x211 cm, cerco madera, acab lacado color blanco herdorit, Herholz (material; 15/08/2015) | 2 | 450 | 900.000 |
| E16ABA0120 | ud | Juego manilla c/escudo 1710RH/300PI/F9 acabado inox, Hoppe | 1 | 11.31 | 11.310 |
| D09IBBA0060 | m² | Aislam. lana mineral 50 mm (precio medio) | 4 | 15.07 | 60.280 |
| %0.03 | % | Costes indirectos | 3 % | 1007.487 | 30.225 |
|  |  | Total |  |  | 1037.71 |

| Medición | Uds. | Parcial |
|---|---|---|
| Taller impresion 3d | 2 | 2.00 |
| Total |  | 2 |

**17.7** m² Cabina con tablero fenólico hpl, de 13 mm de espesor, color a el (03/07/2014)
22.26 m² × 214.97 = 4785.23
Cabina con tablero fenólico HPL, de 13 mm de espesor, color a elegir, de 2000 mm de altura y estructura de aluminio anodizado, incluso bisagras con muelle, tirador de acero inoxidable, tope de goma, pies regulables en altura y colgador de acero inoxidable.

| Código | Ud | Descripción | Rendimiento | Precio | Importe |
|---|---|---|---|---|---|
| FSDGASFDG | m² | tablero fenólico HPL, de 13 mm de espesor, (material; 14/08/2015) | 1 | 168.5 | 168.50 |
| M01B0140 | h | Oficial carpintero | 1.1 | 13.83 | 15.21 |
| M01B0150 | h | Ayudante carpintero | 1.9 | 13.16 | 25.00 |
| %0.03 | % | Costes indirectos | 3 % | 208.71 | 6.26 |
|  |  | Total |  |  | 214.97 |

| Medición | Uds. | Largo | Ancho | Parcial |
|---|---|---|---|---|
| Nivel 0: baño |  |  |  |  |
|  | 1 | 1.8 | 2.1 | 3.78 |
|  | 1 | 0.9 | 2.1 | 1.89 |
| Nivel 1: baño |  |  |  |  |
| F3 | 1 | 1 | 2.1 | 2.10 |
| F4 | 1 | 0.9 | 2.1 | 1.89 |
| Nivel 2: baño |  |  |  |  |
| F5 | 1 | 2 | 2.1 | 4.20 |
|  | 1 | 1.5 | 2.1 | 3.15 |
| F6 | 1 | 1.6 | 2.1 | 3.36 |
|  | 1 | 0.9 | 2.1 | 1.89 |
| Total |  |  |  | 22.26 |

## 18 PINTURA
Importe: 15064.69

**18.1** m² Pintura plástica ecológica mate, int., Ecoplast, PALCANARIAS
1658.66 m² × 4.41 = 7314.69
Pintura plástica ecológica para interior/exterior, acabado mate, sin olor residual, Ecoplast de PALCANARIAS o equivalente, con certificado Aenor medio ambiente por su bajo contenido en compuestos orgánicos volátiles y otros requisitos exigidos, i/imprimación, lijado y empaste, acabado a 2 manos, color blanco.

| Código | Ud | Descripción | Rendimiento | Precio | Importe |
|---|---|---|---|---|---|
| M01B0090 | h | Oficial pintor | 0.08 | 13.83 | 1.11 |
| M01B0100 | h | Ayudante pintor | 0.08 | 13.16 | 1.05 |
| E35KA0030 | l | Pintura ecológica, blanco, Ecoplast (material) | 0.33 | 6.82 | 2.25 |
|  |  | Total |  |  | 4.41 |

| Medición | Uds. | Largo | Parcial |
|---|---|---|---|
| En muros: |  |  |  |
| M1 en m2 x 2 caras: | 2 | 76.67 | 153.34 |
| M2 en m2 x 1 caras: | 1 | 163.1 | 163.10 |
| M3 en m2 x 2 caras: | 2 | 57.64 | 115.28 |
| M4 en m2 x 2 caras: | 2 | 17.01 | 34.02 |
| M5 en m2 x 1 cara: | 1 | 18.36 | 18.36 |
| M6 en m2 x 2 caras: | 2 | 62.29 | 124.58 |
| M7 en m2 x 2 caras: | 2 | 41.94 | 83.88 |
| M8 en m2 x 1 cara: | 1 | 45.36 | 45.36 |
| M10 en m2 x 1 cara: | 1 | 65.86 | 65.86 |
| En techos: |  |  |  |
| Falsos techos | 1 | 620.12 | 620.12 |
| Sobre proteccion pasiva mortero | 1 | 234.76 | 234.76 |
| Total |  |  | 1658.66 |

**18.2** ud Graffiti en soporte vertical según diseño de Proyecto (modulo pequeño) (15/08/2015)
13 ud × 250 = 3250.00
Graffiti en soporte vertical según diseño de Proyecto

| Código | Ud | Descripción | Rendimiento | Precio | Importe |
|---|---|---|---|---|---|
| E99.C19D01 | ud | Graffiti en soporte vertical según diseño de Proyecto (modulo pequeño) (15/08/2015) | 1 | 250 | 250.00 |
|  |  | Total |  |  | 250 |

| Medición | Uds. | Parcial |
|---|---|---|
| Nivel 0: |  |  |
| espacio 5 | 2 | 2.00 |
| espacio 7 | 1 | 1.00 |
| espacio 8 | 1 | 1.00 |
| Nivel 1: |  |  |
| espacio 22 | 1 | 1.00 |
| espacio 21 | 1 | 1.00 |
| espacio 20 | 1 | 1.00 |
| espacio 19 | 1 | 1.00 |
| espacio 18 | 1 | 1.00 |
| espacio 23 | 1 | 1.00 |
| espacio 24 | 1 | 1.00 |
| Nivel 2: |  |  |
| espacio 31 | 1 | 1.00 |
| espacio 32 | 1 | 1.00 |
| Total |  | 13 |

**18.3** ud Graffiti en soporte vertical según diseño de Proyecto (mural 1) (15/08/2015)
1 ud × 2000 = 2000.00

| Código | Ud | Descripción | Rendimiento | Precio | Importe |
|---|---|---|---|---|---|
| E99.C19D02 | ud | Graffiti en soporte vertical según diseño de Proyecto (mural 1) (15/08/2015) | 1 | 2000 | 2000.00 |
|  |  | Total |  |  | 2000 |

| Medición | Uds. | Parcial |
|---|---|---|
| Nivel 1 | 1 | 1.00 |
| Total |  | 1 |

**18.4** ud Graffiti en soporte vertical según diseño de Proyecto (mural 2) (15/08/2015)
1 ud × 2500 = 2500.00

| Código | Ud | Descripción | Rendimiento | Precio | Importe |
|---|---|---|---|---|---|
| E99.C19D03 | ud | Graffiti en soporte vertical según diseño de Proyecto (mural 2) (15/08/2015) | 1 | 2500 | 2500.00 |
|  |  | Total |  |  | 2500 |

| Medición | Uds. | Parcial |
|---|---|---|
| Nivel 2 | 1 | 1.00 |
| Total |  | 1 |

## 19 INSTALACIONES HIDROSANITARIAS (14/08/2015)
Importe: 8130.41

## 20 INSTALACIONES ELECTRICAS EN BAJA TENSION (14/08/2015)
Importe: 230845.4

## 21 INSTALACIONES DE TENSIONES DÉBILES (14/08/2015)
Importe: 16663.77

## 22 INSTALACIONES DE PROTECCION CONTRA INCENDIOS (14/08/2015)
Importe: 5584.33

## 23 INSTALACIONES TÉRMICAS (14/08/2015)
Importe: 123949.8

## 24 SEGURIDAD y SALUD (15/11/2011)
Importe: 24806.4

### 24.1 PROTECCIONES INDIVIDUALES (15/11/2011)
Importe: 5847.27

**24.1.1** ud Mascarilla desechable FFP1 autofiltrante, Würth (15/11/2011)
48 ud × 1.79 = 85.92
Mascarilla desechable FFP1 autofiltrante básica, Würth o equivalente, contra partículas sólidas y líquidas nocivas, con marcado CE.

| Código | Ud | Descripción | Rendimiento | Precio | Importe |
|---|---|---|---|---|---|
| E38AA0300 | ud | Mascarilla desechable FFP1 autofiltrante, Würth (material; 15/11/2011) | 1 | 1.74 | 1.74 |
| %0.03 | % | Costes indirectos | 3 % | 1.74 | 0.05 |
|  |  | Total |  |  | 1.79 |

**24.1.2** ud Mascarilla FFP2 autofiltrante, Würth (15/11/2011)
10 ud × 8.33 = 83.30
Mascarilla FFP2 autofiltrante, Würth o equivalente, protección contra partículas sólidas y líquidas de mediana toxicidad, con marcado CE.

| Código | Ud | Descripción | Rendimiento | Precio | Importe |
|---|---|---|---|---|---|
| E38AA0310 | ud | Mascarilla FFP2 autofiltrante, Würth (material; 15/11/2011) | 1 | 8.09 | 8.09 |
| %0.03 | % | Costes indirectos | 3 % | 8.09 | 0.24 |
|  |  | Total |  |  | 8.33 |

**24.1.3** ud Tapones antirruidos , Würth (16/11/2011)
20 ud × 0.79 = 15.80
Tapones antirruidos, Würth o equivalente, valor medio de protección 36dB, con marcado CE.

| Código | Ud | Descripción | Rendimiento | Precio | Importe |
|---|---|---|---|---|---|
| E38AA0340 | ud | Tapones antirruidos, Würth (material; 16/11/2011) | 1 | 0.77 | 0.77 |
| %0.03 | % | Costes indirectos | 3 % | 0.77 | 0.02 |
|  |  | Total |  |  | 0.79 |

**24.1.4** ud Casco seguridad SH 6, Würth (22/11/2011)
40 ud × 18.51 = 740.40
Casco seguridad SH 6, Würth o equivalente, con marcado CE.

| Código | Ud | Descripción | Rendimiento | Precio | Importe |
|---|---|---|---|---|---|
| E38AA0370 | ud | Casco seguridad SH 6, Würth (material; 22/11/2011) | 1 | 17.97 | 17.97 |
| %0.03 | % | Costes indirectos | 3 % | 17.97 | 0.54 |
|  |  | Total |  |  | 18.51 |

**24.1.5** ud Guantes nylon/latex marrón, Würth (16/11/2011)
40 ud × 8.54 = 341.60
Guantes nylon/latex marrón, Würth o equivalente, con marcado CE.

| Código | Ud | Descripción | Rendimiento | Precio | Importe |
|---|---|---|---|---|---|
| E38AB0220 | ud | Guantes nylon/latex marrón, Würth (material; 16/11/2011) | 1 | 8.29 | 8.29 |
| %0.03 | % | Costes indirectos | 3 % | 8.29 | 0.25 |
|  |  | Total |  |  | 8.54 |

| Medición | Uds. | Largo | Parcial |
|---|---|---|---|
|  | 2 | 20 | 40.00 |
| Total |  |  | 40 |

**24.1.6** ud Botas marrón S3, Würth (16/11/2011)
30 ud × 87.37 = 2621.10
Botas marrón S3 (par), Würth o equivalente, con puntera y plantilla metálica, con marcado CE.

| Código | Ud | Descripción | Rendimiento | Precio | Importe |
|---|---|---|---|---|---|
| E38AC0110 | ud | Botas S3 marrón, Würth (material; 16/11/2011) | 1 | 84.83 | 84.83 |
| %0.03 | % | Costes indirectos | 3 % | 84.83 | 2.54 |
|  |  | Total |  |  | 87.37 |

**24.1.7** ud Cinturón portaherramientas (03/07/2014)
10 ud × 25.97 = 259.70
Cinturón portaherramientas CE s/normativa vigente.

| Código | Ud | Descripción | Rendimiento | Precio | Importe |
|---|---|---|---|---|---|
| E38AD0040 | ud | Cinturón portaherramientas. (material; 10/10/2014) | 1 | 25.21 | 25.21 |
| %0.03 | % | Costes indirectos | 3 % | 25.21 | 0.76 |
|  |  | Total |  |  | 25.97 |

**24.1.8** ud Cinturón antilumbago, con velcro (03/07/2014)
10 ud × 14.41 = 144.10
Cinturón antilumbago, con velcro, homologado CE, s/normativa vigente.

| Código | Ud | Descripción | Rendimiento | Precio | Importe |
|---|---|---|---|---|---|
| E38AD0010 | ud | Cinturón antilumbago, velcro, norma R.D. 1407 (material; 10/10/2014) | 1 | 13.99 | 13.99 |
| %0.03 | % | Costes indirectos | 3 % | 13.99 | 0.42 |
|  |  | Total |  |  | 14.41 |

**24.1.9** ud Mono algodón azulina, doble cremallera (03/07/2014)
30 ud × 15.97 = 479.10
Mono algodón azulina, doble cremallera, puño elástico CE.

| Código | Ud | Descripción | Rendimiento | Precio | Importe |
|---|---|---|---|---|---|
| E38AD0060 | ud | Mono algodón azulina doble cremallera, puño elástico. CE. (material; 10/10/2014) | 1 | 15.5 | 15.50 |
| %0.03 | % | Costes indirectos | 3 % | 15.50 | 0.47 |
|  |  | Total |  |  | 15.97 |

**24.1.10** ud Traje antiagua chaqueta y pantalón PVC amarillo/verde (03/07/2014)
10 ud × 6.3 = 63.00
Traje antiagua chaqueta y pantalón PVC, amarillo/verde, CE, s/normativa vigente.

| Código | Ud | Descripción | Rendimiento | Precio | Importe |
|---|---|---|---|---|---|
| E38AD0070 | ud | Traje antiagua chaqueta/pantalón PVC, amarillo/verde (material; 10/10/2014) | 1 | 6.12 | 6.12 |
| %0.03 | % | Costes indirectos | 3 % | 6.12 | 0.18 |
|  |  | Total |  |  | 6.3 |

**24.1.11** ud Delantal en cuero, serraje especial soldador (03/07/2014)
5 ud × 11.07 = 55.35
Delantal en cuero, serraje especial soldador CE, s/normativa vigente.

| Código | Ud | Descripción | Rendimiento | Precio | Importe |
|---|---|---|---|---|---|
| E38AD0080 | ud | Delantal cuero serraje especial soldador (material; 10/10/2014) | 1 | 10.75 | 10.75 |
| %0.03 | % | Costes indirectos | 3 % | 10.75 | 0.32 |
|  |  | Total |  |  | 11.07 |

**24.1.12** ud Anticaída c/absorbedor, pinza y mosq., Würth (17/11/2011)
5 ud × 191.58 = 957.90
Anticaída con absorbedor de energia con pinza y mosquetón, Würth o equivalente, especial para trabajos en andamios, con marcado CE.

| Código | Ud | Descripción | Rendimiento | Precio | Importe |
|---|---|---|---|---|---|
| E38AE0140 | ud | Anticaída c/absorbedor, pinza y mosq., Würth (material; 17/11/2011) | 1 | 186 | 186.00 |
| %0.03 | % | Costes indirectos | 3 % | 186.00 | 5.58 |
|  |  | Total |  |  | 191.58 |

### 24.2 PROTECCIONES COLECTIVAS (15/11/2011)
Importe: 10481.1

**24.2.1** m Red de seguridad vert perímetro forjado, pescante tipo horca, Wü (15/11/2011)
100 m × 31.76 = 3176.00
Red de seguridad vertical en perímetro de forjado, Würth o equivalente, de malla de polipropileno # 100 mm, con D de cuerda de malla 4,5 mm y cuerda perimetral D 12 mm, (amortización = 30%), colocada con pescante metálico tipo horca, anclaje de red a forjado, incluso colocación y desmontado.

| Código | Ud | Descripción | Rendimiento | Precio | Importe |
|---|---|---|---|---|---|
| M01A0020 | h | Oficial segunda | 0.1 | 13.58 | 1.36 |
| M01A0030 | h | Peón | 0.1 | 13.16 | 1.32 |
| E38BA0120 | m² | Red seguridad anticaída 5 x 10 m, Würth (material; 15/11/2011) | 3.33 | 5.93 | 19.75 |
| E38BA0040 | ud | Pescante metál. tipo horca p/red seguridad (material; 10/10/2014) | 0.01 | 62.8 | 0.63 |
| E38BA0050 | ud | Anclaje de pescante metálico a forjado. (material; 10/10/2014) | 0.25 | 26.3 | 6.58 |
| E38BA0060 | ud | Anclaje de red de seguridad a forjado. (material; 10/10/2014) | 2 | 0.6 | 1.20 |
| %0.03 | % | Costes indirectos | 3 % | 30.84 | 0.93 |
|  |  | Total |  |  | 31.76 |

**24.2.2** m Valla cerram obras malla electros de acero galv h=2 m (25/04/2014)
30 m × 19.57 = 587.10
Valla para cerramiento de obras y cerramientos provisionales, de h=2 m, realizado con paneles de malla electrosoldada de acero galvanizado de 3,5x2 m y postes de tubo de ø=40 mm unidos a la malla mediante soldadura, y bases de hormigón armado, i/accesorios de fijación, totalmente montada.

| Código | Ud | Descripción | Rendimiento | Precio | Importe |
|---|---|---|---|---|---|
| M01A0010 | h | Oficial primera | 0.15 | 13.83 | 2.07 |
| M01A0030 | h | Peón | 0.15 | 13.16 | 1.97 |
| E38BB0040 | ud | Valla cerram obras malla electros de acero galv de 3,5x2 m i/pos (material; 10/10/2014) | 0.29 | 41.71 | 12.10 |
| E38BB0050 | ud | Base p/cerramiento de obras de hormigón armado (material; 25/04/2014) | 0.29 | 9.86 | 2.86 |
| %0.03 | % | Costes indirectos | 3 % | 19.00 | 0.57 |
|  |  | Total |  |  | 19.57 |

**24.2.3** m Barandilla protec. realiz. c/sop. tipo sargento y 2 tablones mad (03/07/2014)
100 m × 6.6 = 660.00
Barandilla de protección realizada con soportes metálicos tipo sargento y dos tablones de madera de pino de 250 x 25 mm, (amortización = 30 %), incluso colocación y anclaje.

| Código | Ud | Descripción | Rendimiento | Precio | Importe |
|---|---|---|---|---|---|
| M01A0020 | h | Oficial segunda | 0.1 | 13.58 | 1.36 |
| M01A0030 | h | Peón | 0.1 | 13.16 | 1.32 |
| E38BB0030 | ud | Anclaje metál. barandilla tipo sargento. (material; 10/10/2014) | 0.15 | 17.4 | 2.61 |
| E01IB0020 | m³ | Madera pino gallego tablas 25 mm (material; 10/10/2014) | 0.004 | 279.5 | 1.12 |
| %0.03 | % | Costes indirectos | 3 % | 6.41 | 0.19 |
|  |  | Total |  |  | 6.6 |

**24.2.4** m Marquesina protec. realiz. c/soportes de tubo y tablones madera (03/07/2014)
100 m × 59.81 = 5981.00
Marquesina de protección realizada con soportes de tubo metálico de 3x3 anclados a forjado y plataforma realizada con tablones de madera de 250 x 25 mm, incluso colocación y desmontaje.

| Código | Ud | Descripción | Rendimiento | Precio | Importe |
|---|---|---|---|---|---|
| M01A0020 | h | Oficial segunda | 1.5 | 13.58 | 20.37 |
| M01A0030 | h | Peón | 1.5 | 13.16 | 19.74 |
| E01IB0020 | m³ | Madera pino gallego tablas 25 mm | 0.02 | 279.5 | 5.59 |
| E38BC0010 | ud | Soporte metál. p/marquesina de tubo (material; 10/10/2014) | 0.07 | 176.7 | 12.37 |
| %0.03 | % | Costes indirectos | 3 % | 58.07 | 1.74 |
|  |  | Total |  |  | 59.81 |

**24.2.5** m² Protección de huecos con mallazo electrosoldado (03/07/2014)
20 m² × 3.85 = 77.00
Protección de huecos con mallazo electrosoldado # 15 x 15 cm y D 5 mm, (amortización = 100 %), incluso colocación y desmontaje.

| Código | Ud | Descripción | Rendimiento | Precio | Importe |
|---|---|---|---|---|---|
| M01A0020 | h | Oficial segunda | 0.05 | 13.58 | 0.68 |
| M01A0030 | h | Peón | 0.05 | 13.16 | 0.66 |
| E01AB0010 | m² | Malla electros. cuadrícula 15x15 cm, ø 5-5 mm (material; 10/10/2014) | 1.3 | 1.75 | 2.28 |
| E01MA0020 | kg | Clavos 2" (material) | 0.1 | 1.16 | 0.12 |
| %0.03 | % | Costes indirectos | 3 % | 3.74 | 0.11 |
|  |  | Total |  |  | 3.85 |

### 24.3 SEÑALIZACIÓN DE SEGURIDAD Y SALUD (03/07/2012)
Importe: 540.12

**24.3.1** ud Señal de cartel obras, PVC, sin soporte metálico (03/07/2014)
2 ud × 7.03 = 14.06
Señal de cartel de obras, de PVC, sin soporte metálico, (amortización = 100 %), incluso colocación y desmontaje.

| Código | Ud | Descripción | Rendimiento | Precio | Importe |
|---|---|---|---|---|---|
| M01A0030 | h | Peón | 0.2 | 13.16 | 2.63 |
| E38CA0030 | ud | Señal cartel obras, PVC, 45x30 cm (material; 10/10/2014) | 1 | 4.2 | 4.20 |
| %0.03 | % | Costes indirectos | 3 % | 6.83 | 0.20 |
|  |  | Total |  |  | 7.03 |

**24.3.2** ud Cartel indicativo de riesgo de PVC, sin soporte metálico (03/07/2014)
10 ud × 3.15 = 31.50
Cartel indicativo de riesgo, de PVC, sin soporte metálico, (amortización = 100 %), incluso colocación y desmontado.

| Código | Ud | Descripción | Rendimiento | Precio | Importe |
|---|---|---|---|---|---|
| M01A0030 | h | Peón | 0.05 | 13.16 | 0.66 |
| E38CA0020 | ud | Señal obligatoriedad, prohibición y peligro (material; 10/10/2014) | 1 | 2.4 | 2.40 |
| %0.03 | % | Costes indirectos | 3 % | 3.06 | 0.09 |
|  |  | Total |  |  | 3.15 |

**24.3.3** ud Cartel indicativo de riesgo de PVC, con soporte metálico (03/07/2012)
2 ud × 46.93 = 93.86
Cartel indicativo de riesgo, con soporte metálico de 1,3 m de altura, (amortización = 100 %) incluso colocación, apertura de pozo, hormigón de fijación, y desmontado.

| Código | Ud | Descripción | Rendimiento | Precio | Importe |
|---|---|---|---|---|---|
| M01A0030 | h | Peón | 0.2 | 13.16 | 2.63 |
| E38CA0020 | ud | Señal obligatoriedad, prohibición y peligro | 1 | 2.4 | 2.40 |
| E38CA0010 | ud | Soporte metálico para señal (trípode portátil) (material; 10/10/2014) | 1 | 31.23 | 31.23 |
| A03A0010 | m³ | Hormigón en masa de fck= 10 N/mm² (material; 03/07/2012) | 0.064 | 82.66 | 5.29 |
| A06B0020 | m³ | Excavación manual en pozos. (material) | 0.064 | 62.66 | 4.01 |
| %0.03 | % | Costes indirectos | 3 % | 45.56 | 1.37 |
|  |  | Total |  |  | 46.93 |

**24.3.4** m Cinta de balizamiento bicolor (03/07/2014)
150 m × 0.77 = 115.50
Cinta de balizamiento, bicolor (rojo y blanco), (amortización = 100 %), incluso colocación y desmontaje.

| Código | Ud | Descripción | Rendimiento | Precio | Importe |
|---|---|---|---|---|---|
| M01A0030 | h | Peón | 0.05 | 13.16 | 0.66 |
| E38CB0020 | m | Cinta bicolor rojo-blanco, balizamiento (material; 10/10/2014) | 1 | 0.09 | 0.09 |
| %0.03 | % | Costes indirectos | 3 % | 0.75 | 0.02 |
|  |  | Total |  |  | 0.77 |

**24.3.5** ud Cono de señalización reflectante (03/07/2014)
10 ud × 11.37 = 113.70
Cono de señalización reflectante de 60 cm de altura, incluso colocación y posterior retirada.

| Código | Ud | Descripción | Rendimiento | Precio | Importe |
|---|---|---|---|---|---|
| M01A0030 | h | Peón | 0.05 | 13.16 | 0.66 |
| E38CB0060 | ud | Cono de señalización reflectante 50 cm (material; 10/10/2014) | 1 | 10.38 | 10.38 |
| %0.03 | % | Costes indirectos | 3 % | 11.04 | 0.33 |
|  |  | Total |  |  | 11.37 |

**24.3.6** ud Lámpara para señalización de obras con soporte metálico (03/07/2014)
5 ud × 28.13 = 140.65
Lámpara para señalización de obras con soporte metálico y pilas, i/colocación y desmontaje.

| Código | Ud | Descripción | Rendimiento | Precio | Importe |
|---|---|---|---|---|---|
| M01A0030 | h | Peón | 0.05 | 13.16 | 0.66 |
| E38CB0050 | ud | Lámpara intermitente p/señaliz. obras (material; 10/10/2014) | 1 | 26.65 | 26.65 |
| %0.03 | % | Costes indirectos | 3 % | 27.31 | 0.82 |
|  |  | Total |  |  | 28.13 |

**24.3.7** ud Chaleco reflectante (03/07/2014)
5 ud × 6.17 = 30.85
Chaleco reflectante CE s/normativa vigente.

| Código | Ud | Descripción | Rendimiento | Precio | Importe |
|---|---|---|---|---|---|
| E38CC0020 | ud | Chaleco reflectante (material; 10/10/2014) | 1 | 5.99 | 5.99 |
| %0.03 | % | Costes indirectos | 3 % | 5.99 | 0.18 |
|  |  | Total |  |  | 6.17 |

### 24.4 INSTALACIONES PROVISIONALES (03/07/2014)
Importe: 7013.15

**24.4.1** ud Caseta prefabricada para oficina de obra (03/07/2014)
0.2 ud × 4893.01 = 978.60
Caseta prefabricada para oficina de obra, de 6,00 x 2,40 x 2,40 m. con estructura metálica de perfiles conformados en frio, con cerramiento y techo a base de paneles sandwich de 35 mm de espesor, prelacado a ambas caras, piso de plancha metálica acabado con PVC, 2 ud de ventanas de hojas correderas de aluminio con rejas y cristales armados, 1 ud de puerta de aluminio de apertura exterior con cerradura, incluso instalación eléctrica interior con dos tomas de corriente, dos pantallas con dos tubos fluorescentes y cuadro de corte. Amortizable 24 meses. Tiempo de alquiler tres meses.

| Código | Ud | Descripción | Rendimiento | Precio | Importe |
|---|---|---|---|---|---|
| E38DA0010 | ud | Caseta tipo oficina, 6,0 x 2,4 x 2,4m. (material; 10/10/2014) | 1 | 4750.49 | 4750.490 |
| %0.03 | % | Costes indirectos | 3 % | 4750.490 | 142.515 |
|  |  | Total |  |  | 4893.01 |

**24.4.2** ud Caseta prefabricada para vestuario, comedor o almacén de obra (03/07/2014)
0.2 ud × 3346.53 = 669.31
Caseta prefabricada para vestuario, comedor o almacén de obra, de 6,00 x 2,40 x 2,40 m. con estructura metálica de perfiles conformados en frio, con cerramiento y techo a base de chapa greca de 23 mm de espesor, prelacado a ambas caras, piso de plancha metálica acabado con PVC, 2 ud de ventanas de hojas correderas de aluminio con rejas y cristales armados, y 1 ud de puerta de perfilería soldada de apertura exterior con cerradura.

| Código | Ud | Descripción | Rendimiento | Precio | Importe |
|---|---|---|---|---|---|
| E38DA0020 | ud | Caseta tipo vest., almacén o comedor, 6x2,4x2,4 m (material; 10/10/2014) | 1 | 3249.06 | 3249.06 |
| %0.03 | % | Costes indirectos | 3 % | 3249.06 | 97.47 |
|  |  | Total |  |  | 3346.53 |

**24.4.3** ud Transporte a obra, descarga y recogida caseta provisional obra. (03/07/2014)
4 ud × 225.83 = 903.32
Transporte a obra, descarga y posterior recogida de caseta provisional de obra.

| Código | Ud | Descripción | Rendimiento | Precio | Importe |
|---|---|---|---|---|---|
| E38DA0030 | ud | Transp., descarga y post. recogida caseta obra (material; 10/10/2014) | 1 | 192.93 | 192.93 |
| M01A0030 | h | Peón | 2 | 13.16 | 26.32 |
| %0.03 | % | Costes indirectos | 3 % | 219.25 | 6.58 |
|  |  | Total |  |  | 225.83 |

**24.4.4** ud Inodoro con cisterna, p/adaptar a caseta provisional obra (03/07/2014)
2 ud × 473.38 = 946.76
Inodoro con cisterna, para adaptar a caseta provisional de obra, incluso instalación de agua y evacuación al exterior, mampara y puerta, instalado.

| Código | Ud | Descripción | Rendimiento | Precio | Importe |
|---|---|---|---|---|---|
| E38DB0010 | ud | Inodoro p/adaptar a caseta obra (material; 10/10/2014) | 1 | 438.84 | 438.84 |
| M01B0050 | h | Oficial fontanero | 1.5 | 13.83 | 20.75 |
| %0.03 | % | Costes indirectos | 3 % | 459.59 | 13.79 |
|  |  | Total |  |  | 473.38 |

**24.4.5** ud Plato ducha 80 cm, p/adaptar a caseta provisional obra (03/07/2014)
3 ud × 535.96 = 1607.88
Plato de ducha de 0,80 m, para adaptar a caseta provisional de obra, incluso instalación de agua caliente y fria, termo eléctrico y evacuación al exterior, mampara y cortinas, instalado.

| Código | Ud | Descripción | Rendimiento | Precio | Importe |
|---|---|---|---|---|---|
| E38DB0020 | ud | Plato ducha p/adaptar a caseta obra (material; 10/10/2014) | 1 | 499.6 | 499.60 |
| M01B0050 | h | Oficial fontanero | 1.5 | 13.83 | 20.75 |
| %0.03 | % | Costes indirectos | 3 % | 520.35 | 15.61 |
|  |  | Total |  |  | 535.96 |

**24.4.6** ud Lavabo o fregadero c/grifería, p/adaptar caseta provisional obra (03/07/2014)
3 ud × 199.04 = 597.12
Lavabo o fregadero con grifería, para adaptar a caseta provisional de obra, incluso instalación de agua y evacuación al exterior, instalado.

| Código | Ud | Descripción | Rendimiento | Precio | Importe |
|---|---|---|---|---|---|
| E38DB0030 | ud | Lavabo o fregadero p/adaptar a caseta obra (material; 10/10/2014) | 1 | 172.49 | 172.49 |
| M01B0050 | h | Oficial fontanero | 1.5 | 13.83 | 20.75 |
| %0.03 | % | Costes indirectos | 3 % | 193.24 | 5.80 |
|  |  | Total |  |  | 199.04 |

**24.4.7** ud Taquilla metálica sucesiva de 1800x300x500 mm, p/4 obreros (03/07/2014)
8 ud × 163.77 = 1310.16
Taquilla metálica sucesiva de dimensiones 1800x300x500 mm, para 4 obreros, instalada.

| Código | Ud | Descripción | Rendimiento | Precio | Importe |
|---|---|---|---|---|---|
| E38DB0050 | ud | Taquilla metál. sucesiva 1,8x0,3x0,5 mm, p/4 obreros (material; 10/10/2014) | 1 | 159 | 159.00 |
| %0.03 | % | Costes indirectos | 3 % | 159.00 | 4.77 |
|  |  | Total |  |  | 163.77 |

### 24.5 PRIMEROS AUXILIOS (03/07/2014)
Importe: 102.76

**24.5.1** ud Botiquín metálico tipo maletín, con contenido sanitario (03/07/2014)
2 ud × 51.38 = 102.76
Botiquín metálico tipo maletín, preparado para colgar en pared, con contenido sanitario completo según ordenanzas.

| Código | Ud | Descripción | Rendimiento | Precio | Importe |
|---|---|---|---|---|---|
| E38E0010 | ud | Botiquín metál. tipo maletín c/contenido (material; 10/10/2014) | 1 | 49.88 | 49.88 |
| %0.03 | % | Costes indirectos | 3 % | 49.88 | 1.50 |
|  |  | Total |  |  | 51.38 |

### 24.6 MANO DE OBRA DE SEGURIDAD (03/07/2014)
Importe: 822

**24.6.1** h Hora de cuadrilla p/conservación y mantenimiento protecciones (03/07/2014)
20 h × 27.54 = 550.80
Hora de cuadrilla de seguridad formada por un oficial de 1ª y un peón, para conservación y mantenimiento de protecciones.

| Código | Ud | Descripción | Rendimiento | Precio | Importe |
|---|---|---|---|---|---|
| M01A0020 | h | Oficial segunda | 1 | 13.58 | 13.58 |
| M01A0030 | h | Peón | 1 | 13.16 | 13.16 |
| %0.03 | % | Costes indirectos | 3 % | 26.74 | 0.80 |
|  |  | Total |  |  | 27.54 |

**24.6.2** h Hora de peón, p/conservación y limpieza de inst. personal (03/07/2014)
20 h × 13.56 = 271.20
Hora de peón, para conservación y limpieza de instalaciones de personal.

| Código | Ud | Descripción | Rendimiento | Precio | Importe |
|---|---|---|---|---|---|
| M01A0030 | h | Peón | 1 | 13.16 | 13.160 |
| %0.03 | % | Costes indirectos | 3 % | 13.160 | 0.395 |
|  |  | Total |  |  | 13.56 |

## 25 GESTION DE RESIDUOS (15/08/2015)
Importe: 9295.8

**25.1** Tn Tratamiento de residuos de naturaleza no petrea (15/08/2015)
62.57 Tn × 20 = 1251.40
Tratamiento de residuos de naturaleza no petrea, según estudio de gestion de residuos del Proyecto

| Código | Ud | Descripción | Rendimiento | Precio | Importe |
|---|---|---|---|---|---|
| E99.GRD01 | tn | tratamiento de residuos de naturaleza no petrea (15/08/2015) | 1 | 20 | 20.00 |
|  |  | Total |  |  | 20 |

| Medición | Uds. | Parcial |
|---|---|---|
| s/ estudio de residuos | 62.57 | 62.57 |
| Total |  | 62.57 |

**25.2** Tn Tratamiento de residuos de naturaleza petrea (15/08/2015)
334.03 Tn × 20 = 6680.60
Tratamiento de residuos de naturaleza petrea, según estudio de gestion de residuos del Proyecto

| Código | Ud | Descripción | Rendimiento | Precio | Importe |
|---|---|---|---|---|---|
| E99.GRD02 | tn | Tratamiento de residuos de naturaleza petrea (15/08/2015) | 1 | 20 | 20.00 |
|  |  | Total |  |  | 20 |

| Medición | Uds. | Parcial |
|---|---|---|
| s/ estudio de residuos | 334.03 | 334.03 |
| Total |  | 334.03 |

**25.3** Tn Tratamiento de residuos potencialmente peligrosos y otros (15/08/2015)
45.46 Tn × 30 = 1363.80
Tratamiento de residuos potencialmente peligrosos y otros, según estudio de gestion de residuos del Proyecto

| Código | Ud | Descripción | Rendimiento | Precio | Importe |
|---|---|---|---|---|---|
| E99.GRD03 | tn | tratamiento de residuos potencialmente peligrosos y otros (15/08/2015) | 1 | 30 | 30.00 |
|  |  | Total |  |  | 30 |

## 26 PLAN DE CONTROL DE CALIDAD (15/05/2006)
Importe: 3272.5

**26.1** ud Ensayo p/determinación de espesor de pintura sobre mortero/yeso
25 ud × 30.58 = 764.50
Ensayo para determinación del espesor de capa de pintura.

| Código | Ud | Descripción | Rendimiento | Precio | Importe |
|---|---|---|---|---|---|
| E12G0010 | ud | Ensayo p/determinación de espesor de pintura sobre mortero/yeso (material) | 1 | 30.58 | 30.58 |
|  |  | Total |  |  | 30.58 |

| Medición | Uds. | Parcial |
|---|---|---|
| 1 ensayo por cada 100 m2: |  |  |
| Sobre yeso: |  |  |
| 1.658 m2/ 100 m2= | 17 | 17.00 |
| En estructura metalica: |  |  |
| 800.72 m2 / 100 m2 = | 8 | 8.00 |
| Total |  | 25 |

**26.2** ud Ensayo de adherencia de pinturas sobre base metálica (15/05/2006)
8 ud × 16.5 = 132.00
Ensayo para determinación de la adherencia en pinturas aplicadas sobre base metálica, según UNE-EN ISO 2409 (cuchilla múltiple).

| Código | Ud | Descripción | Rendimiento | Precio | Importe |
|---|---|---|---|---|---|
| E12G0020 | ud | Ensayo de adherencia de pinturas sobre base metálica (material; 15/05/2006) | 1 | 16.5 | 16.50 |
|  |  | Total |  |  | 16.5 |

| Medición | Uds. | Parcial |
|---|---|---|
| 1 ensayo por cada 100 m2: |  |  |
| 800.72 m2 / 100 m2 = | 8 | 8.00 |
| Total |  | 8 |

**26.3** ud Ensayo de inspección por ultrasonidos de soldadura de estructura metalica (16/08/2015)
48 ud × 49.5 = 2376.00
Ensayo de inspección por ultrasonidos de soldadura de estructura metalica detallada en los planos del Proyecto

| Código | Ud | Descripción | Rendimiento | Precio | Importe |
|---|---|---|---|---|---|
| E99.C27D03 | ud | Ensayo de inspección por ultrasonidos de soldadura de estructura metalica (16/08/2015) | 1 | 49.5 | 49.50 |
|  |  | Total |  |  | 49.5 |

| Medición | Uds. | Parcial |
|---|---|---|
| Nivel 1: |  |  |
| Portico 1 | 4 | 4.00 |
| Portico 2 | 4 | 4.00 |
| Portico 3 | 4 | 4.00 |
| Portico 4 | 4 | 4.00 |
| Portico 5 | 4 | 4.00 |
| Portico 6 | 2 | 2.00 |
| Portico 7 | 2 | 2.00 |
| Nivel 2: |  |  |
| Portico 1 | 4 | 4.00 |
| Portico 2 | 4 | 4.00 |
| Portico 3 | 4 | 4.00 |
| Portico 4 | 4 | 4.00 |
| Portico 5 | 4 | 4.00 |
| Portico 6 | 2 | 2.00 |
| Portico 7 | 2 | 2.00 |
| Total |  | 48 |

## Precios auxiliares

**A03A0030** m³ Hormigón en masa de fck= 15 N/mm² (material; 03/07/2012)
Precio: 91.32
Hormigón en masa de fck= 15 N/mm², árido machaqueo 16 mm máx., confeccionado con hormigonera.

| Código | Ud | Descripción | Rendimiento | Precio | Importe |
|---|---|---|---|---|---|
| M01A0030 | h | Peón | 2 | 13.16 | 26.32 |
| E01BA0040 | t | Cemento portland, CEM II/B-P 32,5 R, granel (material; 03/07/2012) | 0.27 | 130 | 35.10 |
| E01CA0010 | t | Arena seca (material) | 0.62 | 17.8 | 11.04 |
| E01CB0070 | t | Arido machaqueo 4-16 mm (material) | 1.25 | 13 | 16.25 |
| E01E0010 | m³ | Agua | 0.2 | 1.84 | 0.37 |
| QAD0010 | h | Hormigonera portátil 250 l (maquinaria) | 0.5 | 4.48 | 2.24 |
|  |  | Total |  |  | 91.32 |

**A04A0020** kg Acero corrugado B 500 S, elaborado y colocado. (material)
Precio: 1.34
Acero corrugado B 500 S, elaborado y colocado, con parte proporcional de despuntes.

| Código | Ud | Descripción | Rendimiento | Precio | Importe |
|---|---|---|---|---|---|
| M01A0010 | h | Oficial primera | 0.02 | 13.83 | 0.28 |
| M01A0030 | h | Peón | 0.02 | 13.16 | 0.26 |
| E01AA0020 | kg | Acero corrugado B 500 S (precio medio) (material) | 1.05 | 0.74 | 0.78 |
| E09A0010 | kg | Alambre de atar de 1,2 mm (material) | 0.02 | 0.98 | 0.02 |
|  |  | Total |  |  | 1.34 |

**A05AA0020** m² Encofrado y desencofrado de zapatas. (material)
Precio: 19.26
Encofrado y desencofrado de zapatas. (8 puestas).

| Código | Ud | Descripción | Rendimiento | Precio | Importe |
|---|---|---|---|---|---|
| M01A0010 | h | Oficial primera | 0.665 | 13.83 | 9.20 |
| M01A0030 | h | Peón | 0.665 | 13.16 | 8.75 |
| E01IB0010 | m³ | Madera pino gallego en tablas 25 mm (material) | 0.003 | 323.05 | 0.97 |
| E01IA0110 | m³ | Madera pino gallego (material) | 0.001 | 324.5 | 0.32 |
| E01MA0020 | kg | Clavos 2" | 0.02 | 1.16 | 0.02 |
|  |  | Total |  |  | 19.26 |

**A02A0120** m³ Mortero industrial M 2,5 (material; 28/04/2010)
Precio: 170.26
Mortero industrial seco M 2,5 (UNE-EN 998-2), confeccionado con hormigonera, s/RC-08.

| Código | Ud | Descripción | Rendimiento | Precio | Importe |
|---|---|---|---|---|---|
| M01A0030 | h | Peón | 2.4 | 13.16 | 31.58 |
| E01FG0090 | kg | Mortero seco M 2,5 p/albañilería (material; 28/04/2010) | 1700 | 0.08 | 136.00 |
| E01E0010 | m³ | Agua | 0.24 | 1.84 | 0.44 |
| QAD0010 | h | Hormigonera portátil 250 l | 0.5 | 4.48 | 2.24 |
|  |  | Total |  |  | 170.26 |

**A04A0010** kg Acero corrugado B 400 S, elaborado y colocado. (material)
Precio: 1.33
Acero corrugado B 400 S, elaborado y colocado, con parte proporcional de despuntes.

| Código | Ud | Descripción | Rendimiento | Precio | Importe |
|---|---|---|---|---|---|
| M01A0010 | h | Oficial primera | 0.02 | 13.83 | 0.28 |
| M01A0030 | h | Peón | 0.02 | 13.16 | 0.26 |
| E01AA0010 | kg | Acero corrugado B 400 S (precio medio) (material) | 1.05 | 0.73 | 0.77 |
| E09A0010 | kg | Alambre de atar de 1,2 mm | 0.02 | 0.98 | 0.02 |
|  |  | Total |  |  | 1.33 |

**A02A0030** m³ Mortero 1:5 de cemento (material; 03/07/2012)
Precio: 102.65
Mortero 1:5 de cemento y arena, M-7,5, confeccionado con hormigonera, s/RC-08
.

| Código | Ud | Descripción | Rendimiento | Precio | Importe |
|---|---|---|---|---|---|
| M01A0030 | h | Peón | 2.4 | 13.16 | 31.58 |
| E01BA0040 | t | Cemento portland, CEM II/B-P 32,5 R, granel | 0.3 | 130 | 39.00 |
| E01CA0020 | m³ | Arena seca (material) | 1.1 | 26.7 | 29.37 |
| E01E0010 | m³ | Agua | 0.25 | 1.84 | 0.46 |
| QAD0010 | h | Hormigonera portátil 250 l | 0.5 | 4.48 | 2.24 |
|  |  | Total |  |  | 102.65 |

**A02A0010** m³ Mortero 1:3 de cemento (material; 03/07/2012)
Precio: 117.67
Mortero 1:3 de cemento y arena, M 15, confeccionado con hormigonera, s/RC-08.

| Código | Ud | Descripción | Rendimiento | Precio | Importe |
|---|---|---|---|---|---|
| M01A0030 | h | Peón | 2.4 | 13.16 | 31.58 |
| E01BA0040 | t | Cemento portland, CEM II/B-P 32,5 R, granel | 0.44 | 130 | 57.20 |
| E01CA0020 | m³ | Arena seca | 0.98 | 26.7 | 26.17 |
| E01E0010 | m³ | Agua | 0.26 | 1.84 | 0.48 |
| QAD0010 | h | Hormigonera portátil 250 l | 0.5 | 4.48 | 2.24 |
|  |  | Total |  |  | 117.67 |

**A07A0010** m² Enfoscado maestreado raspado, para base de alicatados (material; 03/07/2012)
Precio: 11.92
Enfoscado de preparación de soportes, para recibir alicatados, en paramentos verticales, con mortero 1:5 de cemento y arena.

| Código | Ud | Descripción | Rendimiento | Precio | Importe |
|---|---|---|---|---|---|
| M01A0010 | h | Oficial primera | 0.34 | 13.83 | 4.70 |
| M01A0030 | h | Peón | 0.34 | 13.16 | 4.47 |
| A02A0030 | m³ | Mortero 1:5 de cemento | 0.02 | 102.65 | 2.05 |
| E37KB0030 | m² | Malla fibra vidrio impregnada PVC, 10x10 mm (precio medio) | 0.07 | 3.03 | 0.21 |
| E31CD0030 | ud | Andamio para interiores verticales. | 0.001 | 27.05 | 0.03 |
| E01E0010 | m³ | Agua | 0.25 | 1.84 | 0.46 |
|  |  | Total |  |  | 11.92 |

**D09IBBA0060** m² Aislam. lana mineral 50 mm (precio medio)
Precio: 15.07
Aislamiento realizado con panel semirrígido de lana mineral (MW) (marcado CE s/UNE-EN 13162), de 50 mm de espesor, colocado verticalmente en fachada ventilada, mediante fijaciones mecánicas. (precio medio)

| Código | Ud | Descripción | Rendimiento | Precio | Importe |
|---|---|---|---|---|---|
| M01A0010 | h | Oficial primera | 0.2 | 13.83 | 2.77 |
| M01A0030 | h | Peón | 0.2 | 13.16 | 2.63 |
| E02BB0120 | m² | Panel vert fachadas ventiladas lana mineral 50 mm (precio medio) (material) | 1 | 7.82 | 7.82 |
| E02F0050 | ud | Espiga para fijación de todo tipo de aislamiento (precio medio) (material) | 5 | 0.37 | 1.85 |
|  |  | Total |  |  | 15.07 |

**A03A0010** m³ Hormigón en masa de fck= 10 N/mm² (material; 03/07/2012)
Precio: 82.66
Hormigón en masa de fck= 10 N/mm², árido machaqueo 32 mm máx., confeccionado con hormigonera.

| Código | Ud | Descripción | Rendimiento | Precio | Importe |
|---|---|---|---|---|---|
| M01A0030 | h | Peón | 2 | 13.16 | 26.32 |
| E01BA0040 | t | Cemento portland, CEM II/B-P 32,5 R, granel | 0.225 | 130 | 29.25 |
| E01CA0010 | t | Arena seca | 0.6 | 17.8 | 10.68 |
| E01CB0090 | t | Arido machaqueo 16-32 mm (material; 10/10/2014) | 1.2 | 11.5 | 13.80 |
| E01E0010 | m³ | Agua | 0.2 | 1.84 | 0.37 |
| QAD0010 | h | Hormigonera portátil 250 l | 0.5 | 4.48 | 2.24 |
|  |  | Total |  |  | 82.66 |

**A06B0020** m³ Excavación manual en pozos. (material)
Precio: 62.66
Excavación manual en pozos en cualquier clase de terreno con acopio de escombros resultantes al borde.

| Código | Ud | Descripción | Rendimiento | Precio | Importe |
|---|---|---|---|---|---|
| M01A0030 | h | Peón | 3 | 13.16 | 39.48 |
| QBB0010 | h | Compresor caudal 2,5 m³/m 2 martillos. | 2 | 11.59 | 23.18 |
|  |  | Total |  |  | 62.66 |

## Recursos

**QAA0020** h Retroexcavadora 72 kW
Retroexcavadora sobre ruedas, 72 kW, peso en orden de trabajo 8140 kg

**E12A0320** ud Implant. y retirada de equipo sondeo
Implantación de equipo de sondeo y retirada del mismo

**E12A0160** ud Traslado e implant. equipo p/prueba carga
Traslado e implantación de equipo para prueba de carga p/edificación

**E12A0290** m Perfor. terrenos <=12 m c/sonda rot. suelos
Perforación de terrenos hasta 12 m con sonda rotativa en suelos.

**E12A0300** m Perfor. terrenos <=12 m c/sonda rot. rocas
Perforación de terrenos hasta 12 m con sonda rotativa en rocas.

**E12A0310** m Perfor. terrenos <=12 m c/sonda rot. graveras
Perforación de terrenos hasta 12 m con sonda rotativa en graveras.

**E12A0010** ud Apertura y descripc. muestra suelo inalterada
Apertura y descripción de muestra de suelo inalterada.

**E12A0020** ud Determinación límites de Atterberg
Determinación de los límites de Atterberg s/ UNE 103103 y 103104

**E12A0040** ud Análisis granulométrico suelo por tamizado
Ensayo para análisis granulométrico de un suelo por tamizado, según UNE 103101.

**E12A0050** ud Determinación densidad aparente seca de un suelo
Determinación de la densidad aparente de un suelo en estado seco, según norma UNE 103301.

**E12A0060** ud Determinación cambio potencial volumen
Determinación del cambio potencial de volumen por método de Lamber

**E12A0070** ud Ensayo p/determinación índice "Equivalente de arena" de un suelo
Ensayo para determinación del índice "Equivalente de arena" (contenido en arcilla) de un suelo, según UNE 103109.

**E12A0080** ud Determinación cuantitativa contenido sulfatos solubles de un suelo
Determinación cuantitativa del contenido en sulfatos solubles de un suelo, según UNE 103201.

**E12A0090** ud Ensayo p/determinación contenido en materia orgánica de un suelo
Ensayo para determinación del contenido en materia orgánica de un suelo, por el método del permanganato potásico, según UNE 103204.

**E12A0100** ud Ensayo p/determinación del valor del pH de un suelo
Ensayo para determinación del valor del pH de un suelo, según UNE 77305.

**E01HCC0060** m³ Horm prep HA-30/B/20/IIIa
Hormigón preparado HA-30/B/20/IIIa

**E13DA0150** ud Separ hormigón r 40-50 mm uso universal
Separador de hormigón, r 40-50 mm, de uso universal.

**E10AB0070** ud Bloque de hormigón de áridos de picón 6x25x50 cm, CE cat. I
Bloque de hormigón de áridos de picón 6x25x50 cm, con marcado CE, categoría I s/UNE-EN 771-3, p=1300-2000 kg/m³, conductividad térmica 0,7 W/mk, Cp=800 J/kg.K, µ=10.

**E31CD0030** ud Andamio para interiores verticales
Andamio (de borriquetas) para interior para superficies verticales.

**E10AB0010** ud Bloque de hormigón de áridos de picón 25x25x50 cm, CE cat. I
Bloque de hormigón de áridos de picón 25x25x50 cm, con marcado CE, categoría I s/UNE-EN 771-3, p=1300-2000 kg/m³, conductividad térmica 0,7 W/mk, Cp=800 J/kg.K, µ=10.

**E10AB0020** ud Bloque de hormigón de áridos de picón 20x25x50 cm, CE cat. I
Bloque de hormigón de áridos de picón 20x25x50 cm, con marcado CE, categoría I s/UNE-EN 771-3, p=1300-2000 kg/m³, conductividad térmica 0,7 W/mk, Cp=800 J/kg.K, µ=10.

**E01ACAJ0050** ud Chapa acero laminado, 500x500x30 mm
Chapa de acero laminado en caliente, 500x500x30 mm, para placa de cimentación, acero S 275 JR, UNE-EN 10025.

**E09F0020** ud p.p. pequeño material (electrodos, discos)
p.p. pequeño material (electrodos, discos ..)

**E01ACAC0060** kg Perfil laminado 2 x UPN-140
Perfil laminado en caliente, HEB 200 mm, acero S 275 JR, UNE-EN 10025.

**E35LAD0160** l Imprim fosfocromatante, Palverol Metal Primer
Imprimación fosfocromatante, para superficies férricas y no férricas, gris, acabado semi-mate, rendimiento 14-16 m²/l, Palverol Metal Primer, de Palcanarias

**E01ACAK0010** kg Acero perfil laminado HEB, UPN, IPE
Acero perfiles laminados en caliente: HEB, UPN, IPE...(precio medio), acero S 275 JR, UNE-EN 10025.

**E35EA0110** l imprimacion
Esmalte sintético autonivelante para madera, yeso o metal, brillante, para interior y exteror, rendimiento 10-12 m²/l, Palverol Esmalte Sintético, de Palcanarias

**E37KB0030** m² Malla fibra vidrio impregnada PVC, 10x10 mm (precio medio)
Malla de fibra de vidrio impregnada de PVC, luz malla 10x10 mm, p/refuerzos de morteros en general (precio medio)

**E37CD0060** m² Revestim vítreo 5x5 cm Niebla azul Togama
Revestimiento vítreo 5x5 cm Niebla azul, Togama

**E01FA0160** kg Adhesivo cementoso C 1TE, p/alicatar piscinas y sobre cartón-yeso, PEGOLAND ESPECIAL
Adhesivo cementoso C 1TE (UNE-EN 12004), especial p/alicatar piscinas y sobre cartón-yeso, (4 kg/m²), gris, adherencia normal y desliz. reducido, con marcado CE, PEGOLAND ESPECIAL, Grupopuma.

**E01FB0090** kg Mortero de rejuntado cementoso mejorado, CG 2, color, juntas 2-15 mm, MORCEMCOLOR JUNTA UNIVERSAL
Mortero de rejuntado cementoso CG 2 (UNE-EN 13888), coloreado p/relleno de juntas de 2 a 15 mm, en interior y exterior, MORCEMCOLOR JUNTA UNIVERSAL, Grupopuma.

**E09CA0070** m² Chapa acero galvaniz 2 mm
Chapa acero galvaniz. 2 mm

**E01ACBB0010** m Perfil hueco cuadrado 30.3 (granall. y pint.)
Perfil hueco cuadrado, conformado en frío, CFRHS 30x30x3 mm (granallado y pintado), acero S 275 J0 H, UNE-EN 10219.

**E39AD0050** m² Stadip 8 mm (4+4) incoloro
Vidrio laminado de seguridad simple, Stadip 8 mm (4+4) incoloro

**E01HCA0010** m³ Horm prep HM-20/B/20/I
Hormigón preparado HM-20/B/20/I

**E02BA0570** m² Lámina aislante a ruido de impactos e=10 mm, TEXSILEN PLUS, TEXSA
Lámina aislante a ruido de impactos de polietileno expandido de celda cerrada y estanca de 10 mm de espesor, aislamiento al ruido de impacto 25 dB, TEXSILEN PLUS, TEXSA

**PPLC-HEI3060115** Ud Kit de cartuchos
Kit de 8 cartuchos, mas 16 boquillas, mas émbolo y un mango.
El rendimiento del kit es de un uso para 300m².

**E33HG0050** m² Césped artificial decorativo, h=35 mm, SCENIC JT
Césped artificial para uso decorativo SCENIC JT, con fibra de monofilamentos lenticular de polietileno en dos tonos verde y uno beige, con un peso del hilo de 2305 g/m² y 18898 puntadas/m². Soporte base con tejido PP reforzado acabado con SBR Latex. Resistencia al arranque del hilo >30 N y altura del hilo de 35 mm, con peso total 3177 g/m², de Acosflor

**E10DA0030** m² Revest. Panel composite 0,5+3+0,5 STACBOND CORTIZO pegado, inst
Revestimiento de panel Composite de aluminio "CORTIZO" STACBOND(r) PE de 4 mm de espesor total, formada por doble lamina (exterior e interior) de aluminio de 0,5 mm de espesor aleación 3005H44 Al-Mg con núcleo de resinas termoplásticas con partícula mineral intermedio de 3 mm de espesor. Aluminio lacado a la cara exterior con pintura PVDF Kynar 500 (70/30) de 25/35. Aluminio lacado en la cara interior con primer de protección, clasificación B-s-1,d0 según norma UNE-EN-13501-1+A1, incluido estructura portante. el troquelado, fresado y corte, de las planchas para la formación de las bandejas de Composite "CORTIZO" Stacbond a las dimensiones necesarias, instalado

**E01ACBB0030** m Perfil hueco cuadrado 50.3 (granall. y pint.)
Perfil hueco cuadrado, conformado en frío, CFRHS 50x50x3 mm (granallado y pintado), acero S 275 J0 H, UNE-EN 10219.

**E03AC0050** ud Lavabo de porcelana Prisma de ROCA
Lavabo suspendido con semipedestal, de porcelana, con juego de fijación, Gala Street Square 60x45 cm

**E03ALA0010** ud Bastidor Geberit Kombifix p/lavabo suspend (paredes fábrica)
Elemento bastidor Geberit Kombifix p/lavabo suspendido (p/paredes de fábrica)

**E28ICA0010** ud Válvula lavabo/bidé PP D 1 1/4 (32 mm) i/tapón y cadenilla
Válvula D 32 mm, tapón y cadenilla, polipropileno, lavabo/bidé

**E15AD0630** ud Grifería modelo L90 de Roca
Grifería monomando para lavabo, Cabel2, TEKA

**E03DA0770** ud Inodoro Jazz BTW bl i/tanque, tapa, mecan, asiento y fij, GALA
Inodoro, Jazz Back To Wall blanco, i/tanque, tapa, mecanismo de doble pulsador, asiento ABS y fijación, GALA

**E18JA0305** l Masilla poliuretano, PUMALASTIC-PU
Masilla monocomponente en base poliuretano para sellar y pegar, de 310 ml, PUMALASTIC-PU, Grupopuma

**E03IA0040** ud Lavadero porcel Burgos 39x60x36 cm, GALA
Lavadero de porcelana, Burgos, 39x60x36 cm, GALA

**E03RF0080** ud Asid abat inod p/PMR c/portarr acero inox. D 30x1,5 mm 700 mm Inda
Asidero p/inodoro abatible "U" c/portarrollos p/personas con movilidad reducida, acero inox. AISI304 electropul D 30x1,5 mm 700 mm, s/UNE EN 12182, Inda

**E03JA0020** ud Urinario Mare de 31x29,5x52 cm bl con sifón y juego de fij, GALA
Urinario Mare de 31x29,5x52 cm bl con sifón y juego de fijación, GALA

**E15HB0010** ud Grifo urinario temp 1/2", Presto 12-A, i/enlace
Grifo urinario temporizado 1/2", Presto 12-A, entrada trasera i/tubo de enlace

**E03RE0080** ud Portarrollo Gala Topacio 15x15 cm color mate lat-porc
Portarrollo Gala Topacio, 15x15 cm color mate latón-porcelana, cromado

**E03RE0100** ud Toallero lavabo Gala Topacio anilla 45 cm color mate lat-porc
Toallero lavabo Gala Topacio de anilla 45 cm color mate latón porcelana, cromado

**E03RE0040** ud Jabonera Gala Topacio lavabo 15x15 cm mate lat-porc
Jabonera Gala Topacio lavabo 15x15 mate, latón porcelana, cromado

**E03RE0020** ud Jabonera Gala Topacio esponj agarr bañera 30x15cm, mate lat-porc
Jabonera Gala Topacio esponjera agarradera para bañera 30x15 cm, mate, latón porcel. cr.

**E03RN0120** ud Espejo reclinable-regulable p/PMR 500x700 mm cristal seguridad, CAPIMORA
Espejo reclinable-regulable sin marco inoxidable, para personas de movilidad reducida 500x700 mm en cristal de seguridad, ref. ERESP50x70 de CAPIMORA.

**E03RH0030** ud Dosificador jabón 1,1 l, ABS, Mediclinics
Dosificador jabón 1,1 l, ABS, Mediclinic

**E03HC0040** ud Fregad acero inox. 60 cms
Fregad. acero inox. 90x50 cm 1 seno, 1 esc Practic, serie standard

**E15ED0170** ud Monom fregad cr s/repisa caño alto kinder Marti
Monomando fregadero, cromo, s/repisa, caño alto, kinder, Marti

**E28ICB0020** ud Válvula fregadero PP D 1 1/2 (40 mm) c/tapón
Válvula fregadero D 40 mm polipropileno c/tapón

**E28IBAA0080** ud Sifón PP sencillo curvo D 1 1/2 (40 mm), lavabo, fregadero
Sifón polipropileno sencillo curvo D 40 mm extensible (lavabo, fregad.)

**E01CC0020** m³ Piedra natural
Piedra en rama tamaño maximo 30 cm

**E06DB0240** ud Block pta interior 98,5x211 cm, cerco madera, acab lacado blanco, Herholz
Block de puerta interior, con cerco de madera y hoja de aglomerado perforado de 98,5x211 cm, acabado en haya decora, Herholz

**E16ABA0120** ud Juego manilla c/escudo 1710RH/300PI/F9 acabado inox, Hoppe
Juego de manillas con placa de latón cromo mate con cuadradillo perfilado , para puertas interiores, con muelle de recuperación y fijación con tornillos para madera, acabado inoxidable 1710RH/300PI/F9, Hoppe

**E16AAA2000** ud Cerrad cal stand Wilka 1151/45 llave 2 asas Hoppe 501201F2
Cerrad. p. corredera calid standar Wilka 1151/45 llave y 2 asas Hoppe 501 201 F2

**E06CAA0020** ud Pta int hoja 0,625 m contrach pino
Puerta interior con hoja de 0,625 m contrachapada en pino.

**E29H0020** ud Rejilla ventil. 20x10 cm p/puertas baño
Rejilla ventilación 20x10 cm p/puertas de baño

**E16ADA0080** ud Bisagra calid media Al 80 mm MN mod 513
Bisagra calid. media de aluminio 80 mm MN mod. 513

**E16AAA0260** ud Cerrad p baño cal med Wilka 1729/45 juego baño Hoppe 138L300 OLSKF2
Cerrad. p. baño calid media Wilka 1729/45 maniv. escudos Hoppe 138L 300 OLSK F2

**E06DB0220** ud Block pta interior 86x211 cm, cerco madera, acab lacado color blanco, Herholz
Block de puerta interior, con cerco de madera y hoja de aglomerado perforado de 86x211 cm, acabado en haya decora, Herholz

**E06DB0080** ud Block pta interior 98,5x211 cm, cerco madera, acab lacado color blanco herdorit, Herholz
Block de puerta interior, con cerco de madera y hoja de aglomerado perforado de 98,5x211 cm, acabado en haya herdorit, Herholz

**E35KA0030** l Pintura ecológica, blanco, Ecoplast
Pintura ecológica basada en copolímeros acrílicos especiales para interiores y exteriores, blanco, rendimiento 10-12 m²/l, Ecoplast, de Palcanarias

**E38AA0300** ud Mascarilla desechable FFP1 autofiltrante, Würth
Mascarilla desechable FFP1 autofiltrante básica contra partículas sólidas y líquidas nocivas, con marcado CE, Würth

**E38AA0310** ud Mascarilla FFP2 autofiltrante, Würth
Mascarilla FFP2 autofiltrante, protección contra partículas sólidas y líquidas de mediana toxicidad, con marcado CE, Würth

**E38AA0340** ud Tapones antirruidos, Würth
Tapones antirruidos, valor medio de protección 36dB, Würth

**E38AA0370** ud Casco seguridad SH 6, Würth
Casco seguridad SH 6, con marcado CE, Würth

**E38AB0220** ud Guantes nylon/latex marrón, Würth
Guantes nylon/latex marrón, con marcado CE, Würth

**E38AC0110** ud Botas S3 marrón, Würth
Botas S3 marrón S3 (par), con puntera y plantilla metálica, con marcado CE, Würth

**E38AD0070** ud Traje antiagua chaqueta/pantalón PVC, amarillo/verde
Traje antiagua chaqueta y pantalón PVC amarillo/verde CE.

**E38AD0080** ud Delantal cuero serraje especial soldador
Delantal en cuero serraje especial soldador. CE.

**E38AE0140** ud Anticaída c/absorbedor, pinza y mosq., Würth
Anticaída con absorbedor de energia con pinza y mosquetón, especial para trabajos en andamios, con marcado CE, Würth

**E38BA0120** m² Red seguridad anticaída 5 x 10 m, Würth
Red de seguridad anticaída 5 x 10 m, sistema V (certificado vertical), con marcado CE, Würth

**E38BA0040** ud Pescante metál. tipo horca p/red seguridad
Pescante metálico tipo horca para red de seguridad 4X2 m.

**E38BB0040** ud Valla cerram obras malla electros de acero galv de 3,5x2 m i/pos
Valla p/cerramiento de obras de paneles de malla electrosoldada de acero galvanizado de 3,5x2 m y postes de tubo de ø=40 mm

**E38BB0030** ud Anclaje metál. barandilla tipo sargento
Anclaje metálico de barandilla tipo sargento.

**E01IB0020** m³ Madera pino gallego tablas 25 mm
Madera pino gallego en tablas 25 mm

**E38BC0010** ud Soporte metál. p/marquesina de tubo
Soporte metálico para marquesina de tubo

**E01AB0010** m² Malla electros. cuadrícula 15x15 cm, ø 5-5 mm
Malla electrosoldada ME 15x15 ø 5-5 B 500 T 6x2,20, UNE 36092

**E38CA0030** ud Señal cartel obras, PVC, 45x30 cm
Señal de cartel de obras, PVC, 45x30 cm

**E38CA0020** ud Señal obligatoriedad, prohibición y peligro
Señal de obligatoriedad, prohibición y peligro p/señaliz.provisional,PVC, D=30

**E38CB0020** m Cinta bicolor rojo-blanco, balizamiento
Cinta bicolor rojo-blanco, de balizamiento, en rollos de 250 m.

**E38CB0050** ud Lámpara intermitente p/señaliz. obras
Lámpara intermitente p/señalización de obras i/pilas y soporte metálico

**E38DA0010** ud Caseta tipo oficina, 6,0 x 2,4 x 2,4m
Caseta tipo oficina de 6,0 x 2,4 x 2,4m.

**E38DA0020** ud Caseta tipo vest., almacén o comedor, 6x2,4x2,4 m
Caseta tipo vestuario, almacén o comedor de 6,0 x 2,4 x 2,4 m.

**E38DA0030** ud Transp., descarga y post. recogida caseta obra
Transporte, descarga y posterior recogida de caseta de obra.

**E38DB0010** ud Inodoro p/adaptar a caseta obra
Inodoro para adaptar a caseta provisional de obra.

**E38DB0020** ud Plato ducha p/adaptar a caseta obra
Plato de ducha para adaptar a caseta provisional de obra.

**E38DB0030** ud Lavabo o fregadero p/adaptar a caseta obra
Lavabo o fregadero para adaptar a caseta provisional de obra.

**E38DB0050** ud Taquilla metál. sucesiva 1,8x0,3x0,5 mm, p/4 obreros
Taquilla metálica sucesiva 1800x300x500 mm, para 4 obreros.

**E38E0010** ud Botiquín metál. tipo maletín c/contenido
Botiquín metálico tipo maletín preparado para colgar en pared, con contenido.

**E12G0010** ud Ensayo p/determinación de espesor de pintura sobre mortero/yeso
Ensayo para determinación del espesor de capa de pintura sobre mortero, yeso o similar, por medios ópticos o rayado, según UNE-EN ISO 2808.

**E12G0020** ud Ensayo de adherencia de pinturas sobre base metálica
Ensayo para determinación de la adherencia en pinturas aplicadas sobre base metálica, según UNE-EN ISO 2409 (cuchilla múltiple).

**E01AA0010** kg Acero corrugado B 400 S (precio medio)
Acero corrugado B 400 S, UNE 36068 (precio medio)

**E01AA0020** kg Acero corrugado B 500 S (precio medio)
Acero corrugado B 500 S, UNE 36068 (precio medio)

**E01BA0040** t Cemento portland, CEM II/B-P 32,5 R, granel
Cemento portland, CEM II/B-P 32,5 R, UNE-EN 197-1, tipo II/B, con puzolana natural (P), clase de resistencia 32,5 N/mm² y alta resistencia inicial, a granel, con marcado CE.

**E01FG0090** kg Mortero seco M 2,5 p/albañilería
Mortero industrial seco M 2,5 (UNE-EN 998-2) p/albañilería, conductividad térmica 0,52-0,65 W/mK, reacción al fuego Clase A1, con marcado CE

**E02BB0120** m² Panel vert fachadas ventiladas lana mineral 50 mm (precio medio)
Panel vert fachadas ventiladas lana mineral, UNE-EN 13162, e=50 mm, con marcado CE (precio medio)

**E02F0050** ud Espiga para fijación de todo tipo de aislamiento (precio medio)
Espiga de polipropileno y clavo expansivo para fijación de todo tipo de aislamiento, con marcado CE (precio medio)
